# Pressupost RIUDECANYES

- Propietat de l'arxiu: RIB Spain
- Format: FIEBDC-3/2016
- Programa: Presto 20.01
- Tipus: pressupost
- Data dels preus: 27/05/2020
- Divisa: EUR
- Despeses generals: 13 %
- Benefici industrial: 6 %
- IVA: 21 %
- Codi: 01 (07/12/1994)
Import: 416637.85

## 01.01 Rotonda T-313 - Riudecanyes (07/12/1994)
Import: 134621.8

### 01.01.01 Treballs previs i demolicions
Import: 22679.19

**E0210** m Demolició de vorada i rigola, inclosa la fonamentació, i transport
311.06 m × 6.12 = 1903.69
Demolició de vorada i rigola, inclosa la fonamentació, transport a abocador, cànon i condicionament del mateix.

| Codi | Ut | Descripció | Rendiment | Preu | Import |
|---|---|---|---|---|---|
| M0212B | h | Camió de trabuc de 20 t (maquinària) | 0.02 | 37.33 | 0.75 |
| M0207 | h | Retroexcavadora (maquinària) | 0.02 | 59.41 | 1.19 |
| O0110 | h | Peó (mà d'obra) | 0.2 | 16.75 | 3.35 |
| P1613 | u | Cànon d'abocador | 0.6 | 0.8 | 0.48 |
| VGZ | % | Despeses indirectes (vg) | 0.058 | 6 | 0.35 |
|  |  | Total |  |  | 6.12 |

| Amidament | Uts. | Parcial |
|---|---|---|
| Illetes | 21.96 | 21.96 |
|  | 12.04 | 12.04 |
|  | 19.36 | 19.36 |
| Vorera accés poble | 25.59 | 25.59 |
|  | 232.11 | 232.11 |
| Subtotal |  | 311.06 |
| Total |  | 311.06 |

**E0212** m2 Demolició de paviment de panots de morter de ciment, transport abocador
55.08 m2 × 5.17 = 284.76
Demolició de paviment de panots de morter de ciment col·locats sobre formigó, inclosa la base de formigó i transport dels materials de runa a l'abocador, cànon i condicionament del mateix.

| Codi | Ut | Descripció | Rendiment | Preu | Import |
|---|---|---|---|---|---|
| M0212B | h | Camió de trabuc de 20 t | 0.016 | 37.33 | 0.60 |
| M0207B | h | Retroexcavadora amb martell trencador (maquinària) | 0.02 | 68.89 | 1.38 |
| M0204 | h | Pala carregadora neumàtics (maquinària) | 0.016 | 58.27 | 0.93 |
| O0110 | h | Peó | 0.06 | 16.75 | 1.01 |
| P1613 | u | Cànon d'abocador | 1.2 | 0.8 | 0.96 |
| VGZ | % | Despeses indirectes | 0.049 | 6 | 0.29 |
|  |  | Total |  |  | 5.17 |

| Amidament | Uts. | Parcial |
|---|---|---|
| Vorera accés poble | 24.57 | 24.57 |
|  | 30.51 | 30.51 |
| Subtotal |  | 55.08 |
| Total |  | 55.08 |

**E0215** u Desmuntatge de senyal de trànsit i demolició ancoratges
16 u × 13.95 = 223.20
Desmuntatge de senyal de trànsit i demolició d'ancoratges amb base de formigó, inclòs càrrega i transport al magatzem de Diputació, inclòs cànon d'abocador.

| Codi | Ut | Descripció | Rendiment | Preu | Import |
|---|---|---|---|---|---|
| M0207 | h | Retroexcavadora | 0.01 | 59.41 | 0.59 |
| M0229 | h | Electrobomba sumergible 20 kW (maquinària) | 0.1 | 7.06 | 0.71 |
| M0212B | h | Camió de trabuc de 20 t | 0.12 | 37.33 | 4.48 |
| M0201 | h | Compressor amb dos martells (maquinària) | 0.025 | 21.09 | 0.53 |
| O0102 | h | Oficial 1ª (mà d'obra) | 0.05 | 20.46 | 1.02 |
| O0110 | h | Peó | 0.3 | 16.75 | 5.03 |
| P1613 | u | Cànon d'abocador | 1 | 0.8 | 0.80 |
| VGZ | % | Despeses indirectes | 0.132 | 6 | 0.79 |
|  |  | Total |  |  | 13.95 |

| Amidament | Uts. | Parcial |
|---|---|---|
| Senyals existents | 12 | 12.00 |
| Banderes | 4 | 4.00 |
| Subtotal |  | 16.00 |
| Total |  | 16 |

**E0636** m2 Fresat paviment mbc fins 10 cm
458.19 m2 × 5.57 = 2552.12
Fresada del paviment existent de m.b.c. fins a una profunditat màxima de 10 cm.,inclòs càrrega i transport a l'abocador, cànon d'abocament, i neteja de la superfície fresada.

| Codi | Ut | Descripció | Rendiment | Preu | Import |
|---|---|---|---|---|---|
| M0220 | h | Escombradora autopropulsada (maquinària) | 0.02 | 42.15 | 0.84 |
| M0242 | h | Fresadora (maquinària) | 0.02 | 133.01 | 2.66 |
| M0212B | h | Camió de trabuc de 20 t | 0.02 | 37.33 | 0.75 |
| O0110 | h | Peó | 0.035 | 16.75 | 0.59 |
| O0101 | h | Cap de colla (mà d'obra) | 0.02 | 20.6 | 0.41 |
| VGZ | % | Despeses indirectes | 0.053 | 6 | 0.32 |
|  |  | Total |  |  | 5.57 |

| Amidament | Uts. | Parcial |
|---|---|---|
| Eix 1: Rot 1 | 238.99 | 238.99 |
| Eix 2: Rot 1_Ramal 1 | 74.18 | 74.18 |
| Eix 4: Rot 1_Ramal 1_Sortida | 0.08 | 0.08 |
| Eix 5: Rot 1_Ramal 2 | 100.65 | 100.65 |
| Eix 6: Rot 1_Ramal 2_Entrada | 22.36 | 22.36 |
| Eix 7: Rot 1_Ramal 2_Sortida | 3.03 | 3.03 |
| Eix 12: Rot 1_Ramal 4_Entrada | 18.9 | 18.90 |
| Total |  | 458.19 |

**E0334** m Tall serra disc paviment mescles bituminoses, formigó o panot, fins 25 cm
317.8 m × 1.75 = 556.15
Tall amb serra de disc de paviment de mescles bituminoses, formigó o panot, fins a una fondària de 25 cm.

| Codi | Ut | Descripció | Rendiment | Preu | Import |
|---|---|---|---|---|---|
| M0334 | h | Serra de disc (maquinària) | 0.05 | 12 | 0.60 |
| O0101 | h | Cap de colla | 0.01 | 20.6 | 0.21 |
| O0110 | h | Peó | 0.05 | 16.75 | 0.84 |
| VGZ | % | Despeses indirectes | 0.017 | 6 | 0.10 |
|  |  | Total |  |  | 1.75 |

| Amidament | Uts. | Parcial |
|---|---|---|
| Eix 1: Rot 1 | 121.9 | 121.90 |
| Eix 2: Rot 1_Ramal 1 | 30.1 | 30.10 |
| Eix 3: Rot 1_Ramal 1_Entrada | 30.4 | 30.40 |
| Eix 4: Rot 1_Ramal 1_Sortida | 18.9 | 18.90 |
| Eix 5: Rot 1_Ramal 2 | 40.5 | 40.50 |
| Eix 6: Rot 1_Ramal 2_Entrada | 13.8 | 13.80 |
| Eix 7: Rot 1_Ramal 2_Sortida | 12.9 | 12.90 |
| Eix 12: Rot 1_Ramal 4_Entrada | 22.5 | 22.50 |
| Eix 13: Rot 1_Ramal 4_Sortida | 26.8 | 26.80 |
| Subtotal |  | 317.80 |
| Total |  | 317.8 |

**E0213** m2 Demolició paviment de mescla bituminosa, mitjans mecànics, fondària 25 cm
1221.3 m2 × 6.45 = 7877.39
Demolició de paviment de mescla bituminosa,amb mitjans mecànics, fins a una profunditat de 25 cm., inclòs transport dels materials de runa a l'abocador, cànon i condicionament del mateix.

| Codi | Ut | Descripció | Rendiment | Preu | Import |
|---|---|---|---|---|---|
| M0201 | h | Compressor amb dos martells | 0.03 | 21.09 | 0.63 |
| M0204 | h | Pala carregadora neumàtics | 0.04 | 58.27 | 2.33 |
| M0212B | h | Camió de trabuc de 20 t | 0.04 | 37.33 | 1.49 |
| O0110 | h | Peó | 0.04 | 16.75 | 0.67 |
| P1613 | u | Cànon d'abocador | 1.2 | 0.8 | 0.96 |
| VGZ | % | Despeses indirectes | 0.061 | 6 | 0.37 |
|  |  | Total |  |  | 6.45 |

| Amidament | Uts. | Parcial |
|---|---|---|
| Eix 1: Rot 1 | 361.7 | 361.70 |
| Eix 2: Rot 1_Ramal 1 | 15.1 | 15.10 |
| Eix 3: Rot 1_Ramal 1_Entrada | 52.3 | 52.30 |
| Eix 4: Rot 1_Ramal 1_Sortida | 50.7 | 50.70 |
| Eix 5: Rot 1_Ramal 2 | 12.2 | 12.20 |
| Eix 6: Rot 1_Ramal 2_Entrada | 4.1 | 4.10 |
| Eix 7: Rot 1_Ramal 2_Sortida | 3.9 | 3.90 |
| Eix 12: Rot 1_Ramal 4_Entrada | 215.5 | 215.50 |
| Eix 13: Rot 1_Ramal 4_Sortida | 5.8 | 5.80 |
| Altres (previsió) | 500 | 500.00 |
| Subtotal |  | 1221.30 |
| Total |  | 1221.3 |

**E0211** m2 Demolició de paviment de formigó, transport abocador
82.53 m2 × 4.69 = 387.07
Demolició de paviment de formigó, inclòs transport dels materials de runa a l'abocador, cànon i condicionament del mateix.

| Codi | Ut | Descripció | Rendiment | Preu | Import |
|---|---|---|---|---|---|
| M0204 | h | Pala carregadora neumàtics | 0.016 | 58.27 | 0.93 |
| M0207B | h | Retroexcavadora amb martell trencador | 0.016 | 68.89 | 1.10 |
| M0212B | h | Camió de trabuc de 20 t | 0.016 | 37.33 | 0.60 |
| O0110 | h | Peó | 0.05 | 16.75 | 0.84 |
| P1613 | u | Cànon d'abocador | 1.2 | 0.8 | 0.96 |
| VGZ | % | Despeses indirectes | 0.044 | 6 | 0.26 |
|  |  | Total |  |  | 4.69 |

| Amidament | Uts. | Parcial |
|---|---|---|
| Entradors | 26.6 | 26.60 |
|  | 55.93 | 55.93 |
| Subtotal |  | 82.53 |
| Total |  | 82.53 |

**E0221** u Tall d'arbre de grans dimensions i extracció de la soca
12 u × 454.24 = 5450.88
Tall d'arbre de grans dimensions i extracció de la soca, retirada de branques i runes i tapat del forat, inclòs transport de restes a planta de compostatge, i neteja de l'obra

| Codi | Ut | Descripció | Rendiment | Preu | Import |
|---|---|---|---|---|---|
| M0212B | h | Camió de trabuc de 20 t | 4 | 37.33 | 149.32 |
| M0214 | h | Camió grua (maquinària) | 1 | 42.07 | 42.07 |
| M0350 | h | Motoserra (maquinària) | 4 | 2.55 | 10.20 |
| O0101 | h | Cap de colla | 0.5 | 20.6 | 10.30 |
| O0102 | h | Oficial 1ª | 4 | 20.46 | 81.84 |
| O0110 | h | Peó | 8 | 16.75 | 134.00 |
| P1613 | u | Cànon d'abocador | 1 | 0.8 | 0.80 |
| VGZ | % | Despeses indirectes | 4.285 | 6 | 25.71 |
|  |  | Total |  |  | 454.24 |

| Amidament | Uts. | Parcial |
|---|---|---|
| Arbres existents a banda nord carretera | 12 | 12.00 |
| Total |  | 12 |

**E0313** m2 Esbrossada del terreny, inclòs càrrega i transport.
1124.99 m2 × 0.53 = 596.24
Esbrossada del terreny de qualsevol tipus, excepte zones boscoses, càrrega i transport.a l'interior d'obra o abocador controlat inclòs canon d'abocador i condicionament del mateix

| Codi | Ut | Descripció | Rendiment | Preu | Import |
|---|---|---|---|---|---|
| M0212B | h | Camió de trabuc de 20 t | 0.001 | 37.33 | 0.04 |
| M0205 | h | Pala carregadora sobre orugues (maquinària) | 0.002 | 73.35 | 0.15 |
| M0207 | h | Retroexcavadora | 0.001 | 59.41 | 0.06 |
| O0110 | h | Peó | 0.004 | 16.75 | 0.07 |
| O0101 | h | Cap de colla | 0.001 | 20.6 | 0.02 |
| P1613 | u | Cànon d'abocador | 0.2 | 0.8 | 0.16 |
| VGZ | % | Despeses indirectes | 0.005 | 6 | 0.03 |
|  |  | Total |  |  | 0.53 |

| Amidament | Uts. | Parcial |
|---|---|---|
| Eix 1: Rot 1 | 422.98 | 422.98 |
|  | 22.3 | 22.30 |
| Eix 2: Rot 1_Ramal 1 | 14.76 | 14.76 |
|  | 10.62 | 10.62 |
| Eix 4: Rot 1_Ramal 1_Sortida | 1.18 | 1.18 |
|  | 6.88 | 6.88 |
| Eix 5: Rot 1_Ramal 2 | 70.26 | 70.26 |
|  | 3.36 | 3.36 |
| Eix 6: Rot 1_Ramal 2_Entrada | 89.34 | 89.34 |
|  | 5.24 | 5.24 |
| Eix 7: Rot 1_Ramal 2_Sortida | 43.31 | 43.31 |
| Eix 8: Rot 1_Ramal 3 | 112.27 | 112.27 |
| Eix 9; Rot 1_Ramal 3_Entrada | 24.8 | 24.80 |
| Eix 10: Rot 1_Ramal 3_Sortida | 22.73 | 22.73 |
| Eix 12: Rot 1_Ramal 4_Entrada | 0.6 | 0.60 |
| Eix 13: Rot 1_Ramal 4_Sortida | 260.89 | 260.89 |
| ACUERDO 8-34(1).DA | 12.16 | 12.16 |
| ACUERDO 8-34(2).IA | 1.31 | 1.31 |
| Total |  | 1124.99 |

**E0214** m Desmuntatge barrera de seguretat flexible i demolició ancoratges
29 m × 6.72 = 194.88
Desmuntatge de barrera de seguretat flexible i demolició d'ancoratges amb base de formigó,inclòs p.p. de suports i transport a abocador o magatzem, i cànon.

| Codi | Ut | Descripció | Rendiment | Preu | Import |
|---|---|---|---|---|---|
| M0207 | h | Retroexcavadora | 0.01 | 59.41 | 0.59 |
| M0229 | h | Electrobomba sumergible 20 kW | 0.1 | 7.06 | 0.71 |
| M0201 | h | Compressor amb dos martells | 0.02 | 21.09 | 0.42 |
| M0212B | h | Camió de trabuc de 20 t | 0.03 | 37.33 | 1.12 |
| O0102 | h | Oficial 1ª | 0.05 | 20.46 | 1.02 |
| O0110 | h | Peó | 0.1 | 16.75 | 1.68 |
| P1613 | u | Cànon d'abocador | 1 | 0.8 | 0.80 |
| VGZ | % | Despeses indirectes | 0.063 | 6 | 0.38 |
|  |  | Total |  |  | 6.72 |

| Amidament | Uts. | Parcial |
|---|---|---|
| Ramal T313 de Riudecanyes a Montbrió del Camp | 12 | 12.00 |
|  | 17 | 17.00 |
| Subtotal |  | 29.00 |
| Total |  | 29 |

**E0203** m3 Enderroc murs de contenció de pedra, inclòs transport a abocador
61 m3 × 32.36 = 1973.96
Enderroc de murs de contenció de pedra, inclòs transport dels materials a l'abocador, cànon i condicionament del mateix.

| Codi | Ut | Descripció | Rendiment | Preu | Import |
|---|---|---|---|---|---|
| M0207B | h | Retroexcavadora amb martell trencador | 0.21 | 68.89 | 14.47 |
| M0212B | h | Camió de trabuc de 20 t | 0.125 | 37.33 | 4.67 |
| O0102 | h | Oficial 1ª | 0.1 | 20.46 | 2.05 |
| O0110 | h | Peó | 0.5 | 16.75 | 8.38 |
| P1613 | u | Cànon d'abocador | 1.2 | 0.8 | 0.96 |
| VGZ | % | Despeses indirectes | 0.305 | 6 | 1.83 |
|  |  | Total |  |  | 32.36 |

| Amidament | Uts. | Llarg | Ample | Parcial |
|---|---|---|---|---|
| Mur costat nord carretera | 54.25 | 2 | 0.5 | 54.25 |
| Mur entrador zona banderes | 9 | 1.5 | 0.5 | 6.75 |
| Subtotal |  |  |  | 61.00 |
| Total |  |  |  | 61 |

**E0204** m3 Enderroc murs de contenció de formigó en massa
13.65 m3 × 35.28 = 481.57
Enderroc de murs de contenció de formigó en massa, inclòs transport dels materials a l'abocador, cànon i condicionament del mateix.

| Codi | Ut | Descripció | Rendiment | Preu | Import |
|---|---|---|---|---|---|
| M0207B | h | Retroexcavadora amb martell trencador | 0.25 | 68.89 | 17.22 |
| M0212B | h | Camió de trabuc de 20 t | 0.125 | 37.33 | 4.67 |
| O0110 | h | Peó | 0.5 | 16.75 | 8.38 |
| O0102 | h | Oficial 1ª | 0.1 | 20.46 | 2.05 |
| P1613 | u | Cànon d'abocador | 1.2 | 0.8 | 0.96 |
| VGZ | % | Despeses indirectes | 0.333 | 6 | 2.00 |
|  |  | Total |  |  | 35.28 |

| Amidament | Uts. | Llarg | Ample | Parcial |
|---|---|---|---|---|
| Mur costat nord carretera | 12 | 0.5 | 0.3 | 1.80 |
| Mur camí cases perpendicular carretera | 15 | 1.5 | 0.3 | 6.75 |
|  | 12 | 0.5 | 0.3 | 1.80 |
| Mur costat sud carretera zona banderes | 11 | 1 | 0.3 | 3.30 |
| Subtotal |  |  |  | 13.65 |
| Total |  |  |  | 13.65 |

**E10215** u Retirada llumenera i trasllat al magatzem
1 u × 82.66 = 82.66
Retirada de llumenera i trasllat al magatzem de l'Ajuntament.

| Codi | Ut | Descripció | Rendiment | Preu | Import |
|---|---|---|---|---|---|
| M0214 | h | Camió grua | 1.1 | 42.07 | 46.28 |
| O0110 | h | Peó | 1.1 | 16.75 | 18.43 |
| O0102 | h | Oficial 1ª | 0.25 | 20.46 | 5.12 |
| O0101 | h | Cap de colla | 0.05 | 20.6 | 1.03 |
| P1609 | m3 | Excavació de terres | 0.64 | 11.12 | 7.12 |
| VGZ | % | Despeses indirectes | 0.78 | 6 | 4.68 |
|  |  | Total |  |  | 82.66 |

| Amidament | Uts. | Parcial |
|---|---|---|
| Fanal existent a actual cruïlla | 1 | 1.00 |
| Total |  | 1 |

**E0222** m3 Demolició pas salvacunetes
6.4 m3 × 17.91 = 114.62
Demolició de pas salvacunetes o tub de drenatge o sanejament existent de qualsevol diàmetre o material, en volum aparent, inclòs càrrega i transport de la runa a l'abocador (inclòs cànon).

| Codi | Ut | Descripció | Rendiment | Preu | Import |
|---|---|---|---|---|---|
| M0229 | h | Electrobomba sumergible 20 kW | 0.06 | 7.06 | 0.42 |
| M0201 | h | Compressor amb dos martells | 0.1 | 21.09 | 2.11 |
| M0204 | h | Pala carregadora neumàtics | 0.06 | 58.27 | 3.50 |
| M0212B | h | Camió de trabuc de 20 t | 0.08 | 37.33 | 2.99 |
| O0110 | h | Peó | 0.3 | 16.75 | 5.03 |
| O0102 | h | Oficial 1ª | 0.1 | 20.46 | 2.05 |
| P1613 | u | Cànon d'abocador | 1 | 0.8 | 0.80 |
| VGZ | % | Despeses indirectes | 0.169 | 6 | 1.01 |
|  |  | Total |  |  | 17.91 |

| Amidament | Uts. | Parcial |
|---|---|---|
| Accés CPR davant cases | 6.4 | 6.40 |
| Total |  | 6.4 |

### 01.01.02 Moviment de terres
Import: 11960.23

#### 01.01.02.01 Desmunt
Import: 9873.86

**E0314** m3 Excavació de terra vegetal, càrrega i transport.
229.6 m3 × 3.33 = 764.57
Excavació de terra vegetal, inclosa càrrega, transport a l'abocador, aplec o lloc d'ús i manteniment fins la seva utilització, inclòs cànon d'abocament i manteniment de l'abocador

| Codi | Ut | Descripció | Rendiment | Preu | Import |
|---|---|---|---|---|---|
| M0212B | h | Camió de trabuc de 20 t | 0.02 | 37.33 | 0.75 |
| M0207 | h | Retroexcavadora | 0.01 | 59.41 | 0.59 |
| O0110 | h | Peó | 0.02 | 16.75 | 0.34 |
| O0101 | h | Cap de colla | 0.008 | 20.6 | 0.16 |
| P1613 | u | Cànon d'abocador | 1 | 0.8 | 0.80 |
| P1615 | u | Condicionament de l'abocador | 1 | 0.5 | 0.50 |
| VGZ | % | Despeses indirectes | 0.031 | 6 | 0.19 |
|  |  | Total |  |  | 3.33 |

| Amidament | Uts. | Parcial |
|---|---|---|
| Eix 1: Rot 1 | 95 | 95.00 |
| Eix 2: Rot 1_Ramal 1 | 5.1 | 5.10 |
| Eix 4: Rot 1_Ramal 1_Sortida | 1.9 | 1.90 |
| Eix 5: Rot 1_Ramal 2 | 13.9 | 13.90 |
| Eix 6: Rot 1_Ramal 2_Entrada | 18.3 | 18.30 |
| Eix 7: Rot 1_Ramal 2_Sortida | 8.7 | 8.70 |
| Eix 8: Rot 1_Ramal 3 | 24.8 | 24.80 |
| Eix 9; Rot 1_Ramal 3_Entrada | 4.9 | 4.90 |
| Eix 10: Rot 1_Ramal 3_Sortida | 4.5 | 4.50 |
| Eix 12: Rot 1_Ramal 4_Entrada | 0.1 | 0.10 |
| Eix 13: Rot 1_Ramal 4_Sortida | 52.4 | 52.40 |
| Subtotal |  | 229.60 |
| Total |  | 229.6 |

**E0302** m3 Excavació en desmunt en qualsevol tipus de terreny, abocador i condicionament
1517.3 m3 × 5.07 = 7692.71
Excavació en desmunt en qualsevol tipus de terreny, amb càrrega i transport a l'interior d'obra o abocador controlat inclòs canon d'abocador i condicionament del mateix.

| Codi | Ut | Descripció | Rendiment | Preu | Import |
|---|---|---|---|---|---|
| M0207B | h | Retroexcavadora amb martell trencador | 0.025 | 68.89 | 1.72 |
| M0212B | h | Camió de trabuc de 20 t | 0.025 | 37.33 | 0.93 |
| O0101 | h | Cap de colla | 0.012 | 20.6 | 0.25 |
| O0110 | h | Peó | 0.025 | 16.75 | 0.42 |
| P1615 | u | Condicionament de l'abocador | 1 | 0.5 | 0.50 |
| P1613 | u | Cànon d'abocador | 1.2 | 0.8 | 0.96 |
| VGZ | % | Despeses indirectes | 0.048 | 6 | 0.29 |
|  |  | Total |  |  | 5.07 |

| Amidament | Uts. | Parcial |
|---|---|---|
| Eix 1: Rot 1 | 615.7 | 615.70 |
| Eix 2: Rot 1_Ramal 1 | 1.4 | 1.40 |
| Eix 4: Rot 1_Ramal 1_Sortida | 0.5 | 0.50 |
| Eix 5: Rot 1_Ramal 2 | 13.7 | 13.70 |
| Eix 6: Rot 1_Ramal 2_Entrada | 53.8 | 53.80 |
| Eix 7: Rot 1_Ramal 2_Sortida | 1.6 | 1.60 |
| Eix 8: Rot 1_Ramal 3 | 92.6 | 92.60 |
| Eix 9; Rot 1_Ramal 3_Entrada | 37.2 | 37.20 |
| Eix 10: Rot 1_Ramal 3_Sortida | 27.2 | 27.20 |
| Eix 12: Rot 1_Ramal 4_Entrada | 92.3 | 92.30 |
| Eix 13: Rot 1_Ramal 4_Sortida | 443.3 | 443.30 |
| 10% imprevistos | 138 | 138.00 |
| Subtotal |  | 1517.30 |
| Total |  | 1517.3 |

**E0344** m2 Repàs i piconatge de la base del terraplè i del fons de la caixa mecànics i compactació del 95% PM
2360.96 m2 × 0.6 = 1416.58
Repàs i piconatge de la base del terraplè i/o del fons de caixa, amb mitjans mecànics i compactació del 95% PM

| Codi | Ut | Descripció | Rendiment | Preu | Import |
|---|---|---|---|---|---|
| M0212B | h | Camió de trabuc de 20 t | 0.001 | 37.33 | 0.04 |
| M0208 | h | Motonivelladora (maquinària) | 0.002 | 73.35 | 0.15 |
| M0209 | h | Corró vibratori autop. 8 a 10 t (maquinària) | 0.001 | 46.26 | 0.05 |
| M0213 | h | Camió cisterna de 8 m3 (maquinària) | 0.001 | 48 | 0.05 |
| M0204 | h | Pala carregadora neumàtics | 0.001 | 58.27 | 0.06 |
| O0102 | h | Oficial 1ª | 0.001 | 20.46 | 0.02 |
| O0101 | h | Cap de colla | 0.001 | 20.6 | 0.02 |
| O0110 | h | Peó | 0.01 | 16.75 | 0.17 |
| VGZ | % | Despeses indirectes | 0.007 | 6 | 0.04 |
|  |  | Total |  |  | 0.6 |

| Amidament | Uts. | Parcial |
|---|---|---|
| Nova calçada | 1586.74 | 1586.74 |
|  | 80.62 | 80.62 |
| Rotonda | 317.3 | 317.30 |
| Illetes rotonda | 3.35 | 3.35 |
|  | 16.47 | 16.47 |
|  | 16.58 | 16.58 |
|  | 7.54 | 7.54 |
| Vorera formigó | 28.33 | 28.33 |
| Entradors | 52.01 | 52.01 |
|  | 8.5 | 8.50 |
| Vorera panot | 106.68 | 106.68 |
| Cunetes | 19.15 | 19.15 |
|  | 40.49 | 40.49 |
|  | 77.2 | 77.20 |
| Subtotal |  | 2360.96 |
| Total |  | 2360.96 |

#### 01.01.02.02 Terraplè
Import: 2086.37

**E0328** m3 Terraplè amb compactació PN o PM, material préstec, inclòs càrrega i transport
223.96 m3 × 8.78 = 1966.37
Terraplè amb material procedent de préstec amb grau de compactació segons capa i assaig Proctor Normal o Modificat segons assaig de referència, inclòs canon d'extracció i transport.

| Codi | Ut | Descripció | Rendiment | Preu | Import |
|---|---|---|---|---|---|
| M0204 | h | Pala carregadora neumàtics | 0.015 | 58.27 | 0.87 |
| M0208 | h | Motonivelladora | 0.013 | 73.35 | 0.95 |
| M0212B | h | Camió de trabuc de 20 t | 0.027 | 37.33 | 1.01 |
| M0209 | h | Corró vibratori autop. 8 a 10 t | 0.015 | 46.26 | 0.69 |
| M0213 | h | Camió cisterna de 8 m3 | 0.013 | 48 | 0.62 |
| O0101 | h | Cap de colla | 0.006 | 20.6 | 0.12 |
| O0102 | h | Oficial 1ª | 0.01 | 20.46 | 0.20 |
| O0110 | h | Peó | 0.025 | 16.75 | 0.42 |
| P0307 | m3 | Terra de préstec (material) | 1 | 3.4 | 3.40 |
| VGZ | % | Despeses indirectes | 0.083 | 6 | 0.50 |
|  |  | Total |  |  | 8.78 |

| Amidament | Uts. | Parcial |
|---|---|---|
| Eix 1: Rot 1 | 92.4 | 92.40 |
| Eix 2: Rot 1_Ramal 1 | 5.3 | 5.30 |
| Eix 3: Rot 1_Ramal 1_Entrada | 37.5 | 37.50 |
| Eix 4: Rot 1_Ramal 1_Sortida | 19.2 | 19.20 |
| Eix 5: Rot 1_Ramal 2 | 1.8 | 1.80 |
| Eix 6: Rot 1_Ramal 2_Entrada | 1.9 | 1.90 |
| Eix 7: Rot 1_Ramal 2_Sortida | 1.7 | 1.70 |
| Eix 8: Rot 1_Ramal 3 | 0.1 | 0.10 |
| Eix 12: Rot 1_Ramal 4_Entrada | 4.4 | 4.40 |
| Reblerts | 39.3 | 39.30 |
| 10% imprevistos | 20.36 | 20.36 |
| Subtotal |  | 223.96 |
| Total |  | 223.96 |

**E0344** m2 Repàs i piconatge de la base del terraplè i del fons de la caixa mecànics i compactació del 95% PM
200 m2 × 0.6 = 120.00

### 01.01.03 Ferms i paviments (07/12/1994)
Import: 50654.35

#### 01.01.03.01 Bases i sub-bases granulars
Import: 11490.67

**E0602** m3 Base granular de tot-u artificial, amb motoanivelladora
589.87 m3 × 19.48 = 11490.67
Base granular de tot-u artificial, col·locada amb motonivelladora i piconatge del material al 100% del PM,amb necessitat d'humectació.

| Codi | Ut | Descripció | Rendiment | Preu | Import |
|---|---|---|---|---|---|
| M0210 | h | Corró vibratori autop. 10 a 12 t (maquinària) | 0.007 | 51.54 | 0.36 |
| M0213 | h | Camió cisterna de 8 m3 | 0.001 | 48 | 0.05 |
| M0208 | h | Motonivelladora | 0.005 | 73.35 | 0.37 |
| O0110 | h | Peó | 0.013 | 16.75 | 0.22 |
| O0102 | h | Oficial 1ª | 0.003 | 20.46 | 0.06 |
| O0101 | h | Cap de colla | 0.002 | 20.6 | 0.04 |
| P0306 | m3 | Tot-u artificial (material) | 1.15 | 15 | 17.25 |
| P1601 | m3 | Aigua (material) | 0.05 | 0.65 | 0.03 |
| VGZ | % | Despeses indirectes | 0.184 | 6 | 1.10 |
|  |  | Total |  |  | 19.48 |

| Amidament | Uts. | Llarg | Parcial |
|---|---|---|---|
| Cunetes | 34.26 | 0.4 | 13.70 |
|  | 66.75 | 0.4 | 26.70 |
|  | 4.56 | 0.4 | 1.82 |
| Entradors | 52.01 | 0.4 | 20.80 |
|  | 8.5 | 0.4 | 3.40 |
|  | 80.62 | 0.4 | 32.25 |
| Eix 1: Rot 1 | 209.2 |  | 209.20 |
| Eix 2: Rot 1_Ramal 1 | 18.5 |  | 18.50 |
| Eix 3: Rot 1_Ramal 1_Entrada | 59.2 |  | 59.20 |
| Eix 4: Rot 1_Ramal 1_Sortida | 38.8 |  | 38.80 |
| Eix 5: Rot 1_Ramal 2 | 23.1 |  | 23.10 |
| Eix 6: Rot 1_Ramal 2_Entrada | 22.9 |  | 22.90 |
| Eix 7: Rot 1_Ramal 2_Sortida | 20.1 |  | 20.10 |
| Eix 9; Rot 1_Ramal 3_Entrada | 2.9 |  | 2.90 |
| Eix 10: Rot 1_Ramal 3_Sortida | 2.9 |  | 2.90 |
| Eix 12: Rot 1_Ramal 4_Entrada | 45 |  | 45.00 |
| Eix 13: Rot 1_Ramal 4_Sortida | 48.6 |  | 48.60 |
| Subtotal |  |  | 589.87 |
| Total |  |  | 589.87 |

#### 01.01.03.02 Afermats bituminosos
Import: 25232.44

**E0603** t Paviment de MBC tipus AC16 surf S (S-12) (d= 2,45 t/m3)
219 t × 50.04 = 10958.76
Paviment de M.B.C. tipus AC16 surf S, estesa i compactada al 97 % de l'assaig marshall.

| Codi | Ut | Descripció | Rendiment | Preu | Import |
|---|---|---|---|---|---|
| M0237 | h | Piconadora de pneumàtics 15 t (maquinària) | 0.009 | 62.36 | 0.56 |
| M0220 | h | Escombradora autopropulsada | 0.009 | 42.15 | 0.38 |
| M0236 | h | Estenedora per a mescles (maquinària) | 0.009 | 70.66 | 0.64 |
| M0213 | h | Camió cisterna de 8 m3 | 0.009 | 48 | 0.43 |
| M0239 | h | Corró de llanda metàl·lica (maquinària) | 0.009 | 41.57 | 0.37 |
| O0101 | h | Cap de colla | 0.014 | 20.6 | 0.29 |
| O0110 | h | Peó | 0.063 | 16.75 | 1.06 |
| P0414 | t | M.B.C. tipus AC16 surf S en obra (material) | 1 | 43.48 | 43.48 |
| VGZ | % | Despeses indirectes | 0.472 | 6 | 2.83 |
|  |  | Total |  |  | 50.04 |

| Amidament | Uts. | Ample | Parcial |
|---|---|---|---|
| Eix 1: Rot 1 | 38.4 | 2.45 | 94.08 |
| Eix 2: Rot 1_Ramal 1 | 7.5 | 2.45 | 18.38 |
| Eix 3: Rot 1_Ramal 1_Entrada | 5.8 | 2.45 | 14.21 |
| Eix 4: Rot 1_Ramal 1_Sortida | 5.7 | 2.45 | 13.97 |
| Eix 5: Rot 1_Ramal 2 | 7 | 2.45 | 17.15 |
| Eix 6: Rot 1_Ramal 2_Entrada | 3.6 | 2.45 | 8.82 |
| Eix 7: Rot 1_Ramal 2_Sortida | 3.8 | 2.45 | 9.31 |
| Eix 8: Rot 1_Ramal 3 |  | 2.45 | 2.45 |
| Eix 9; Rot 1_Ramal 3_Entrada |  | 2.45 | 2.45 |
| Eix 10: Rot 1_Ramal 3_Sortida |  | 2.45 | 2.45 |
| Eix 12: Rot 1_Ramal 4_Entrada | 5.1 | 2.45 | 12.50 |
| Eix 13: Rot 1_Ramal 4_Sortida | 5.4 | 2.45 | 13.23 |
| 5% imprevistos | 10 |  | 10.00 |
| Subtotal |  |  | 219.00 |
| Total |  |  | 219 |

**E0612C** m2 Reg d'adherència amb emulsió termoadherent ECR-1d (dotació 0,4 kg/m2)
1883.15 m2 × 0.3 = 564.95
Reg d'adherència amb emulsió termoadherent, tipus ECR-1d, amb emulsió catiònica (dotació 0,4 kg/m2)

| Codi | Ut | Descripció | Rendiment | Preu | Import |
|---|---|---|---|---|---|
| M0220 | h | Escombradora autopropulsada | 0.001 | 42.15 | 0.04 |
| M0217 | h | Camió cisterna reg asfàltic (maquinària) | 0.001 | 50.69 | 0.05 |
| O0110 | h | Peó | 0.001 | 16.75 | 0.02 |
| O0102 | h | Oficial 1ª | 0.001 | 20.46 | 0.02 |
| P0406 | kg | Emulsió termoadherent catiònica tipus ECR-1d (material) | 0.4 | 0.38 | 0.15 |
| VGZ | % | Despeses indirectes | 0.003 | 6 | 0.02 |
|  |  | Total |  |  | 0.3 |

| Amidament | Uts. | Parcial |
|---|---|---|
| Eix 1: Rot 1 | 742.6 | 742.60 |
|  | 25.87 | 25.87 |
|  | 111.12 | 111.12 |
| Eix 2: Rot 1_Ramal 1 | 130.33 | 130.33 |
|  | 20.44 | 20.44 |
|  | 53.67 | 53.67 |
| Eix 3: Rot 1_Ramal 1_Entrada | 116.06 | 116.06 |
| Eix 4: Rot 1_Ramal 1_Sortida | 115 | 115.00 |
| Eix 5: Rot 1_Ramal 2 | 83.34 | 83.34 |
|  | 57.72 | 57.72 |
|  | 43.95 | 43.95 |
| Eix 6: Rot 1_Ramal 2_Entrada | 71.73 | 71.73 |
|  | 0.88 | 0.88 |
|  | 22.26 | 22.26 |
| Eix 7: Rot 1_Ramal 2_Sortida | 77.05 | 77.05 |
|  | 1.11 | 1.11 |
| Eix 12: Rot 1_Ramal 4_Entrada | 101.18 | 101.18 |
| Eix 13: Rot 1_Ramal 4_Sortida | 108.84 | 108.84 |
| Total |  | 1883.15 |

**E0606** t Paviment de MBC. tipus AC22 base G (G-20)
287.69 t × 46.04 = 13245.25
Paviment de M.B.C. tipus AC22 base G, estesa i compactada al 98 % de l'assaig marshall.

| Codi | Ut | Descripció | Rendiment | Preu | Import |
|---|---|---|---|---|---|
| M0236 | h | Estenedora per a mescles | 0.008 | 70.66 | 0.57 |
| M0237 | h | Piconadora de pneumàtics 15 t | 0.008 | 62.36 | 0.50 |
| M0220 | h | Escombradora autopropulsada | 0.008 | 42.15 | 0.34 |
| M0239 | h | Corró de llanda metàl·lica | 0.008 | 41.57 | 0.33 |
| M0213 | h | Camió cisterna de 8 m3 | 0.008 | 48 | 0.38 |
| O0101 | h | Cap de colla | 0.012 | 20.6 | 0.25 |
| O0110 | h | Peó | 0.055 | 16.75 | 0.92 |
| P0417 | t | M.B.C. tipus AC22 base G en obra (material) | 1 | 40.15 | 40.15 |
| VGZ | % | Despeses indirectes | 0.434 | 6 | 2.60 |
|  |  | Total |  |  | 46.04 |

| Amidament | Uts. | Ample | Parcial |
|---|---|---|---|
| Eix 1: Rot 1 | 52 | 2.45 | 127.40 |
| Eix 2: Rot 1_Ramal 1 | 9.2 | 2.45 | 22.54 |
| Eix 3: Rot 1_Ramal 1_Entrada | 8.3 | 2.45 | 20.34 |
| Eix 4: Rot 1_Ramal 1_Sortida | 8.1 | 2.45 | 19.85 |
| Eix 5: Rot 1_Ramal 2 | 5.9 | 2.45 | 14.46 |
| Eix 6: Rot 1_Ramal 2_Entrada | 5 | 2.45 | 12.25 |
| Eix 7: Rot 1_Ramal 2_Sortida | 5.5 | 2.45 | 13.48 |
| Eix 8: Rot 1_Ramal 3 |  | 2.45 | 2.45 |
| Eix 9; Rot 1_Ramal 3_Entrada |  | 2.45 | 2.45 |
| Eix 10: Rot 1_Ramal 3_Sortida |  | 2.45 | 2.45 |
| Eix 12: Rot 1_Ramal 4_Entrada | 7.1 | 2.45 | 17.40 |
| Eix 13: Rot 1_Ramal 4_Sortida | 7.6 | 2.45 | 18.62 |
| 5% imprevistos | 14 |  | 14.00 |
| Subtotal |  |  | 287.69 |
| Total |  |  | 287.69 |

**E0611D** m2 Reg emprimació tipus ECI (dotació 1,4 kg/m2)
1324.23 m2 × 0.35 = 463.48
Reg d'emprimació tipus ECI amb emulsió catiònica (dotació 1,4 kg/m2)

| Codi | Ut | Descripció | Rendiment | Preu | Import |
|---|---|---|---|---|---|
| M0217 | h | Camió cisterna reg asfàltic | 0.001 | 50.69 | 0.05 |
| O0110 | h | Peó | 0.001 | 16.75 | 0.02 |
| O0102 | h | Oficial 1ª | 0.001 | 20.46 | 0.02 |
| P0412 | kg | Emulsió catiònica tipus ECI (material) | 1.4 | 0.17 | 0.24 |
| VGZ | % | Despeses indirectes | 0.003 | 6 | 0.02 |
|  |  | Total |  |  | 0.35 |

| Amidament | Uts. | Parcial |
|---|---|---|
| Eix 1: Rot 1 | 631.77 | 631.77 |
| Eix 2: Rot 1_Ramal 1 | 78.44 | 78.44 |
| Eix 3: Rot 1_Ramal 1_Entrada | 119.38 | 119.38 |
| Eix 4: Rot 1_Ramal 1_Sortida | 115.32 | 115.32 |
| Eix 5: Rot 1_Ramal 2 | 41.01 | 41.01 |
| Eix 6: Rot 1_Ramal 2_Entrada | 49.36 | 49.36 |
| Eix 7: Rot 1_Ramal 2_Sortida | 78.59 | 78.59 |
| Eix 12: Rot 1_Ramal 4_Entrada | 101.38 | 101.38 |
| Eix 13: Rot 1_Ramal 4_Sortida | 108.98 | 108.98 |
| Subtotal |  | 1324.23 |
| Total |  | 1324.23 |

#### 01.01.03.03 Altres (07/12/1994)
Import: 13931.24

**E0620** m3 Paviment de formigó tipus HM-20, amb junts
29.92 m3 × 82.57 = 2470.49
Paviment de formigó tipus HM-20, inclòs junts, encofrat i col·locació.

| Codi | Ut | Descripció | Rendiment | Preu | Import |
|---|---|---|---|---|---|
| M0240 | h | Regle vibratori (maquinària) | 0.05 | 4.58 | 0.23 |
| O0110 | h | Peó | 0.15 | 16.75 | 2.51 |
| O0101 | h | Cap de colla | 0.025 | 20.6 | 0.52 |
| O0102 | h | Oficial 1ª | 0.05 | 20.46 | 1.02 |
| P1608 | m | Fibra bitum. pre-emmotllada (material) | 2.5 | 3.16 | 7.90 |
| P1607 | m2 | Junta material inorg. 2 cm. (material) | 0.5 | 2.94 | 1.47 |
| P0504 | m3 | Formigó HM-20 posat a l'obra (material) | 1 | 52 | 52.00 |
| VGZ | % | Despeses indirectes | 0.779 | 6 | 4.67 |
| E0515 | m2 | Encofrat de fusta per a fonaments i/o formigó ocult | 0.5 | 24.49 | 12.25 |
|  |  | Total |  |  | 82.57 |

| Amidament | Uts. | Llarg | Parcial |
|---|---|---|---|
| Illetes rotonda | 1.35 | 0.15 | 0.20 |
|  | 12.58 | 0.15 | 1.89 |
|  | 11.59 | 0.15 | 1.74 |
|  | 4.44 | 0.15 | 0.67 |
| Camí paral·lel carretera | 28.33 | 0.15 | 4.25 |
| Entradors | 52.01 | 0.15 | 7.80 |
|  | 8.5 | 0.15 | 1.28 |
|  | 80.62 | 0.15 | 12.09 |
| Subtotal |  |  | 29.92 |
| Total |  |  | 29.92 |

**E0626** m Vorada remuntable de formigó de 25x13 cm estriada (tipus illeta)
122.16 m × 16.97 = 2073.06
Vorada remuntable de formigó de 25x13 cm. amb la superfície estriada, per illetes, col·locada, inclosa l'excavació i la seva base de formigó HM-20, rejuntada amb morter de ciment.

| Codi | Ut | Descripció | Rendiment | Preu | Import |
|---|---|---|---|---|---|
| O0102 | h | Oficial 1ª | 0.07 | 20.46 | 1.43 |
| O0101 | h | Cap de colla | 0.033 | 20.6 | 0.68 |
| O0110 | h | Peó | 0.14 | 16.75 | 2.35 |
| P1609 | m3 | Excavació de terres | 0.052 | 11.12 | 0.58 |
| P1020 | m | Vorada munta. form. 25x13 cm. (material) | 1 | 8.84 | 8.84 |
| P0504 | m3 | Formigó HM-20 posat a l'obra | 0.038 | 52 | 1.98 |
| VGZ | % | Despeses indirectes | 0.16 | 6 | 0.96 |
| E0108 | m3 | Morter de ciment elaborat a l'obra | 0.003 | 50.96 | 0.15 |
|  |  | Total |  |  | 16.97 |

| Amidament | Uts. | Parcial |
|---|---|---|
| Rotonda | 63.14 | 63.14 |
| Illetes | 8.82 | 8.82 |
|  | 16.33 | 16.33 |
|  | 20.7 | 20.70 |
|  | 13.17 | 13.17 |
| Subtotal |  | 122.16 |
| Total |  | 122.16 |

**E0631** m2 Paviment de llambordins de formigó de 20x10x8 cm.
93.04 m2 × 40.12 = 3732.76
Paviment de llambordins de formigó de 20x10x8 cm., sobre llit de morter de ciment de 5 cm. de gruix,amb rebliment de junts amb sorra fina i compactació del paviment acabat, inclòs solera de formigó de 15 cm. de gruix.

| Codi | Ut | Descripció | Rendiment | Preu | Import |
|---|---|---|---|---|---|
| M0211 | h | Picó vibrant amb placa 60 cm. (maquinària) | 0.15 | 9.61 | 1.44 |
| O0101 | h | Cap de colla | 0.1 | 20.6 | 2.06 |
| O0102 | h | Oficial 1ª | 0.2 | 20.46 | 4.09 |
| O0110 | h | Peó | 0.35 | 16.75 | 5.86 |
| P1025 | u | Llambordí de formigó 20x10x8 cm. (material) | 50 | 0.28 | 14.00 |
| P0320 | m3 | Sorra de pedrera (material) | 0.005 | 9.59 | 0.05 |
| P0504 | m3 | Formigó HM-20 posat a l'obra | 0.15 | 52 | 7.80 |
| VGZ | % | Despeses indirectes | 0.379 | 6 | 2.27 |
| E0108 | m3 | Morter de ciment elaborat a l'obra | 0.05 | 50.96 | 2.55 |
|  |  | Total |  |  | 40.12 |

| Amidament | Uts. | Parcial |
|---|---|---|
| Rotonda | 93.04 | 93.04 |
| Total |  | 93.04 |

**E1108** m Vorada de peces de formigó de 8x20 cm tipus jardí
88.63 m × 15.73 = 1394.15
Vorada de peces de formigó de 8x20 cm. tipus jardí, col·locat, inclosa l'excavació i la seva base de formigó HM-20, i rejuntat amb morter de ciment.

| Codi | Ut | Descripció | Rendiment | Preu | Import |
|---|---|---|---|---|---|
| O0110 | h | Peó | 0.18 | 16.75 | 3.02 |
| O0101 | h | Cap de colla | 0.03 | 20.6 | 0.62 |
| O0102 | h | Oficial 1ª | 0.06 | 20.46 | 1.23 |
| P1609 | m3 | Excavació de terres | 0.06 | 11.12 | 0.67 |
| P0504 | m3 | Formigó HM-20 posat a l'obra | 0.04 | 52 | 2.08 |
| P1007 | m | Vorada pref. form. 8x20 cm. tipus jardí (material) | 1 | 3.14 | 3.14 |
| VGZ | % | Despeses indirectes | 0.148 | 6 | 0.89 |
| E0108 | m3 | Morter de ciment elaborat a l'obra | 0.08 | 50.96 | 4.08 |
|  |  | Total |  |  | 15.73 |

| Amidament | Uts. | Parcial |
|---|---|---|
| Interior rotonda | 50.57 | 50.57 |
| Camí paral·lel carretera | 14.43 | 14.43 |
| Parterre vorera accés poble | 23.63 | 23.63 |
| Subtotal |  | 88.63 |
| Total |  | 88.63 |

**N0517B** m2 Malla electrosoldada en acer corrugat B 500 T, de 15x15 cm i 8 mm
93.04 m2 × 2.93 = 272.61
Malla electrosoldada en acer corrugat B 500 T, de 15x15 cm i 8 mm de diàmetre, col·locada.

| Codi | Ut | Descripció | Rendiment | Preu | Import |
|---|---|---|---|---|---|
| M0246 | h | Màquina de doblegar rodó d'acer (maquinària) | 0.002 | 3 | 0.01 |
| M0245 | h | Cisalla elèctrica (maquinària) | 0.002 | 3.73 | 0.01 |
| O0102 | h | Oficial 1ª | 0.003 | 20.46 | 0.06 |
| O0110 | h | Peó | 0.003 | 16.75 | 0.05 |
| O0101 | h | Cap de colla | 0.001 | 20.6 | 0.02 |
| P0610 | m2 | Malla electrosoldada en acer corrugat B 500 T, de 15x15 cm i 6 mm de diàmetre (material) | 1 | 2.6 | 2.60 |
| P0602 | kg | Filferro recuit (material) | 0.008 | 1.57 | 0.01 |
| %16130600 | % | Despeses indirectes | 6 % | 2.76 | 0.17 |
|  |  | Total |  |  | 2.93 |

| Amidament | Uts. | Parcial |
|---|---|---|
| Rotonda a base formigó llambordins | 93.04 | 93.04 |
| Total |  | 93.04 |

**E06212** m Vorada de peces de formigó 15x25 cm (tipus T-2)
65.5 m × 19.79 = 1296.25
Vorada de peces de formigó 15x25 cm (tipus T-2), col·locada, inclosa l'excavació i la seva base de formigó HM-20, rejuntada amb morter de ciment.

| Codi | Ut | Descripció | Rendiment | Preu | Import |
|---|---|---|---|---|---|
| O0110 | h | Peó | 0.1 | 16.75 | 1.68 |
| O0101 | h | Cap de colla | 0.05 | 20.6 | 1.03 |
| O0102 | h | Oficial 1ª | 0.1 | 20.46 | 2.05 |
| P1609 | m3 | Excavació de terres | 0.09 | 11.12 | 1.00 |
| P10092 | m | Vorada pref. form. 15x25cm. (material) | 1 | 7.58 | 7.58 |
| P0504 | m3 | Formigó HM-20 posat a l'obra | 0.08 | 52 | 4.16 |
| VGZ | % | Despeses indirectes | 0.187 | 6 | 1.12 |
| E0108 | m3 | Morter de ciment elaborat a l'obra | 0.023 | 50.96 | 1.17 |
|  |  | Total |  |  | 19.79 |

| Amidament | Uts. | Parcial |
|---|---|---|
| Vorera accés poble | 49.3 | 49.30 |
| Camí paral·lel carretera | 16.2 | 16.20 |
| Subtotal |  | 65.50 |
| Total |  | 65.5 |

**E0424** m2 Aplacat de pedra rejuntat amb morter de ciment sobre solera de formigó
46 m2 × 52.19 = 2400.74
Aplacat de pedra rejuntat amb morter de ciment, sobre solera de formigó HM-20, totalment acabat.

| Codi | Ut | Descripció | Rendiment | Preu | Import |
|---|---|---|---|---|---|
| O0110 | h | Peó | 0.9 | 16.75 | 15.08 |
| O0101 | h | Cap de colla | 0.08 | 20.6 | 1.65 |
| O0102 | h | Oficial 1ª | 0.9 | 20.46 | 18.41 |
| P0504 | m3 | Formigó HM-20 posat a l'obra | 0.1 | 52 | 5.20 |
| P0313 | m3 | Pedra calcària posada a l'obra (material) | 0.07 | 119.84 | 8.39 |
| VGZ | % | Despeses indirectes | 0.492 | 6 | 2.95 |
| E0108 | m3 | Morter de ciment elaborat a l'obra | 0.01 | 50.96 | 0.51 |
|  |  | Total |  |  | 52.19 |

| Amidament | Uts. | Llarg | Parcial |
|---|---|---|---|
| Muret zona pistes tenis | 46 | 1 | 46.00 |
| Total |  |  | 46 |

**E1101** u Banc de fusta 2 m pintat i envernissat, 10 llistons (07/12/1994)
1 u × 291.18 = 291.18
Banc de fusta pintat i envernissat, de 2 m de llargària, 10 llistons de 2,5x5,2 cm., cargols passadors d'acer cadmiat i suports de passamà, ancorat amb daus de formigó de 30x30x30 cm.

| Codi | Ut | Descripció | Rendiment | Preu | Import |
|---|---|---|---|---|---|
| O0101 | h | Cap de colla | 0.050000001 | 20.6 | 1.03 |
| O0102 | h | Oficial 1ª | 0.155000001 | 20.46 | 3.17 |
| O0110 | h | Peó | 0.910000026 | 16.75 | 15.24 |
| P1501 | u | Banc de fusta de 2 m. llarg. (material; 12/01/2009) | 1 | 247.690986 | 247.69 |
| P1609 | m3 | Excavació de terres | 0.119999997 | 11.12 | 1.33 |
| P0504 | m3 | Formigó HM-20 posat a l'obra | 0.12 | 52 | 6.24 |
| vg | % | Despeses indirectes (07/12/1994) | 2.747 | 6 | 16.48 |
|  |  | Total |  |  | 291.18 |

| Amidament | Uts. | Parcial |
|---|---|---|
| Banc de fusta al costat del parterre | 1 | 1.00 |
| Total |  | 1 |

### 01.01.04 Drenatge (07/12/1994)
Import: 13262.35

**E0306** m3 Excavació rases i pous, mitjans mecànics, cànon abocador
59.63 m3 × 18.75 = 1118.06
Excavació en rases, pous o fonaments, amb mitjans mecànics en qualsevol tipus de terreny, inclòs càrrega i transport a l'interior d'obra o abocador controlat, inclòs el seu cànon

| Codi | Ut | Descripció | Rendiment | Preu | Import |
|---|---|---|---|---|---|
| M0228 | h | Electrobomba sumergible 20 kW (maquinària) | 0.02 | 3.8 | 0.08 |
| M0212B | h | Camió de trabuc de 20 t | 0.06 | 37.33 | 2.24 |
| M0207B | h | Retroexcavadora amb martell trencador | 0.12 | 68.89 | 8.27 |
| O0102 | h | Oficial 1ª | 0.07 | 20.46 | 1.43 |
| O0110 | h | Peó | 0.25 | 16.75 | 4.19 |
| O0101 | h | Cap de colla | 0.025 | 20.6 | 0.52 |
| P1613 | u | Cànon d'abocador | 1.2 | 0.8 | 0.96 |
| VGZ | % | Despeses indirectes | 0.177 | 6 | 1.06 |
|  |  | Total |  |  | 18.75 |

| Amidament | Uts. | Llarg | Ample | Parcial |
|---|---|---|---|---|
| Tub sota cuneta costat nord | 19 | 1 | 1.5 | 28.50 |
| Creuament calçada entre pous cunetes | 13.7 | 1 | 1.5 | 20.55 |
| Embornal illeta a pou cuneta | 4.9 | 0.5 | 1.5 | 3.68 |
| Embornal abans gual a pou cuneta | 6 | 0.5 | 1.5 | 4.50 |
| Nous embornals | 2 | 0.6 | 1 | 1.20 |
|  | 2 | 0.6 | 1 | 1.20 |
| Subtotal |  |  |  | 59.63 |
| Total |  |  |  | 59.63 |

**E0877** m Tub de PP corrugat doble capa Ø630 mm
32.7 m × 48.8 = 1595.76
Tub de PP corrugat doble capa de 630 mm. de diàmetre nominal i SN 8 kN/m2, inclòs pp de peces especials i accessoris, col·locat.

| Codi | Ut | Descripció | Rendiment | Preu | Import |
|---|---|---|---|---|---|
| O0110 | h | Peó | 0.25 | 16.75 | 4.19 |
| O0102 | h | Oficial 1ª | 0.25 | 20.46 | 5.12 |
| O0101 | h | Cap de colla | 0.05 | 20.6 | 1.03 |
| P1244 | m | Tub de pp DN630 mm., SN 8 kN/m2 (material) | 1 | 24.66 | 24.66 |
| VGZ | % | Despeses indirectes | 0.424 | 6 | 2.54 |
| %U161513000 | % | Part proporcional accessoris | 30 % | 37.54 | 11.26 |
|  |  | Total |  |  | 48.8 |

| Amidament | Uts. | Parcial |
|---|---|---|
| Tub sota cuneta costat nord | 19 | 19.00 |
| Creuament calçada entre pous cunetes | 13.7 | 13.70 |
| Subtotal |  | 32.70 |
| Total |  | 32.7 |

**E0874** m Tub de PP corrugat doble capa Ø315 mm
10.9 m × 23.44 = 255.50
Tub de PP corrugat doble capa de 315 mm. de diàmetre nominal i SN 8 kN/m2, inclòs pp de peces especials i accessoris, col·locat.

| Codi | Ut | Descripció | Rendiment | Preu | Import |
|---|---|---|---|---|---|
| O0101 | h | Cap de colla | 0.03 | 20.6 | 0.62 |
| O0102 | h | Oficial 1ª | 0.14 | 20.46 | 2.86 |
| O0110 | h | Peó | 0.14 | 16.75 | 2.35 |
| P1241 | m | Tub de pp DN315 mm., SN 8 kN/m2 (material) | 1 | 10.99 | 10.99 |
| VGZ | % | Despeses indirectes | 0.201 | 6 | 1.21 |
| %U161513000 | % | Part proporcional accessoris | 30 % | 18.03 | 5.41 |
|  |  | Total |  |  | 23.44 |

| Amidament | Uts. | Parcial |
|---|---|---|
| Embornal illeta a pou cuneta | 4.9 | 4.90 |
| Embornal abans gual a pou cuneta | 6 | 6.00 |
| Subtotal |  | 10.90 |
| Total |  | 10.9 |

**E0502** m3 Formigó HM-20 fonaments
25.51 m3 × 62.85 = 1603.30
Formigó en massa tipus HM-20 en fonaments i soleres, elaborat en planta, col·locat.

| Codi | Ut | Descripció | Rendiment | Preu | Import |
|---|---|---|---|---|---|
| M0225 | h | Vibrador (maquinària) | 0.16 | 2.09 | 0.33 |
| O0102 | h | Oficial 1ª | 0.1 | 20.46 | 2.05 |
| O0110 | h | Peó | 0.2 | 16.75 | 3.35 |
| O0101 | h | Cap de colla | 0.025 | 20.6 | 0.52 |
| P0504 | m3 | Formigó HM-20 posat a l'obra | 1.02 | 52 | 53.04 |
| VGZ | % | Despeses indirectes | 0.593 | 6 | 3.56 |
|  |  | Total |  |  | 62.85 |

| Amidament | Uts. | Llarg | Ample | Parcial |
|---|---|---|---|---|
| Tub sota cuneta costat nord | 19 | 1 | 1 | 19.00 |
| Creuament calçada entre pous cunetes | 13.7 | 1 | 1 | 13.70 |
| Embornal illeta a pou cuneta | 4.9 | 0.5 | 0.5 | 1.23 |
| Embornal abans gual a pou cuneta | 6 | 0.5 | 0.5 | 1.50 |
| Deduir tub 600 | -0.28 | 32.7 |  | -9.16 |
| Deduir tub 300 | -0.07 | 10.9 |  | -0.76 |
| Subtotal |  |  |  | 25.51 |
| Total |  |  |  | 25.51 |

**E0317** m3 Rebliment i piconatge rasa 95% PM, material préstec, inclòs càrrega i transport (11/11/2019)
35.43 m3 × 8.11 = 287.34
Rebliment i piconatge de rasa amb compactació del 95 % Proctor Modificat, amb material procedent de préstec, inclòs càrrega i transport.

| Codi | Ut | Descripció | Rendiment | Preu | Import |
|---|---|---|---|---|---|
| O0101 | h | Cap de colla | 0.01 | 20.6 | 0.21 |
| O0102 | h | Oficial 1ª | 0.03 | 20.46 | 0.61 |
| O0110 | h | Peó | 0.07 | 16.75 | 1.17 |
| P0307 | m3 | Terra de préstec | 1 | 3.4 | 3.40 |
| M0207 | h | Retroexcavadora | 0.03 | 59.41 | 1.78 |
| M0211 | h | Picó vibrant amb placa 60 cm. | 0.05 | 9.61 | 0.48 |
| %1613 | % | Despeses indirectes (11/11/2019) | 6 % | 7.65 | 0.46 |
|  |  | Total |  |  | 8.11 |

| Amidament | Uts. | Llarg | Ample | Parcial |
|---|---|---|---|---|
| Tub sota cuneta costat nord | 19 | 1 |  | 19.00 |
| Creuament calçada entre pous cunetes | 13.7 | 1 |  | 13.70 |
| Embornal illeta a pou cuneta | 4.9 | 0.5 | 0.5 | 1.23 |
| Embornal abans gual a pou cuneta | 6 | 0.5 | 0.5 | 1.50 |
| Subtotal |  |  |  | 35.43 |
| Total |  |  |  | 35.43 |

**E0870B** u Arqueta drenatge per recollida de cunetes, Hmax=1,60m - 3 reixes (amb tapa reixa gran) (07/12/1994)
3 u × 1403.34 = 4210.02
Arqueta drenatge per recollida de cunetes, fins 1,60 m d'alçada, amb tapa tipus tràmex forat de 3 cm, 3 reixes i bastiment segons plànols, de formigó en massa, inclòs excavació, base de formigó de neteja i encofrat, totalment acabada.

| Codi | Ut | Descripció | Rendiment | Preu | Import |
|---|---|---|---|---|---|
| O0101 | h | Cap de colla | 0.2 | 20.6 | 4.12 |
| O0102 | h | Oficial 1ª | 2 | 20.46 | 40.92 |
| O0110 | h | Peó | 4 | 16.75 | 67.00 |
| P1609 | m3 | Excavació de terres | 7.3 | 11.12 | 81.18 |
| P0500 | m3 | Formigó HL-150 posat a l'obra (material) | 0.21 | 50.5 | 10.61 |
| P0504 | m3 | Formigó HM-20 posat a l'obra | 3.3 | 52 | 171.60 |
| E0515 | m2 | Encofrat de fusta per a fonaments i/o formigó ocult | 14.55 | 24.49 | 356.33 |
| E0516 | m2 | Encofrat de fusta per a formigó vist | 4.7 | 30.52 | 143.44 |
| P0632 | m2 | Tapa tràmex de 0.03x0.03m (material) | 0.704 | 71.1 | 50.05 |
| P0616B0 | u | Reixa i bastiment 973x490x70 mm (material; 23/07/1998) | 3 | 132 | 396.00 |
| P1242 | m | Tub de pp DN400 mm., SN 8 kN/m2 (material) | 0.21 | 12.65 | 2.66 |
| vg | % | Despeses indirectes | 13.2391 | 6 | 79.43 |
|  |  | Total |  |  | 1403.34 |

**E0836** u Connexió de imbornal ó bunera a col·lector general
6 u × 158.13 = 948.78

| Codi | Ut | Descripció | Rendiment | Preu | Import |
|---|---|---|---|---|---|
| M0225 | h | Vibrador | 0.04 | 2.09 | 0.08 |
| O0110 | h | Peó | 2 | 16.75 | 33.50 |
| O0102 | h | Oficial 1ª | 2 | 20.46 | 40.92 |
| P0504 | m3 | Formigó HM-20 posat a l'obra | 0.4 | 52 | 20.80 |
| VGZ | % | Despeses indirectes | 1.492 | 6 | 8.95 |
| E0515 | m2 | Encofrat de fusta per a fonaments i/o formigó ocult | 2.2 | 24.49 | 53.88 |
|  |  | Total |  |  | 158.13 |

| Amidament | Uts. | Parcial |
|---|---|---|
| Nous pous a col·lector | 3 | 3.00 |
| Nou pou a col·lector existent | 1 | 1.00 |
| Embornals a pous cuneta | 2 | 2.00 |
| Subtotal |  | 6.00 |
| Total |  | 6 |

**E0880** m3 Formigó en revestiment de cunetes (07/12/1994)
19.8 m3 × 117.29 = 2322.34
Formigó HM-20 en revestiment de cunetes, amb àrid 12 mm i airejant, inclòs part proporcional d'encofrat, totalment col·locat.

| Codi | Ut | Descripció | Rendiment | Preu | Import |
|---|---|---|---|---|---|
| O0101 | h | Cap de colla | 0.025 | 20.6 | 0.515 |
| O0102 | h | Oficial 1ª | 0.06 | 20.46 | 1.228 |
| O0110 | h | Peó | 0.1 | 16.75 | 1.675 |
| P0509 | m3 | Formigó HM-20 posat a l'obra en revest. cunetes (material; 12/01/2009) | 1.02 | 85.71264 | 87.427 |
| M0225 | h | Vibrador | 0.1 | 2.09 | 0.209 |
| E0515 | m2 | Encofrat de fusta per a fonaments i/o formigó ocult | 0.8 | 24.49 | 19.592 |
| vg | % | Despeses indirectes | 1.1065 | 6 | 6.639 |
|  |  | Total |  |  | 117.29 |

| Amidament | Uts. | Llarg | Ample | Alt | Parcial |
|---|---|---|---|---|---|
| Cunetes costat nord | 29.55 | 0.19 |  |  | 5.61 |
|  | 55.63 | 0.19 |  |  | 10.57 |
| Cuneta costat sud | 3.8 | 0.19 |  |  | 0.72 |
| Cuneta costat sud | 1 | 5.8 | 2.5 | 0.2 | 2.90 |
| Subtotal |  |  |  |  | 19.80 |
| Total |  |  |  |  | 19.8 |

**E03251** m Formació i reperfilat de cunetes en qualsevol tipus de terreny
20.87 m × 2.31 = 48.21

| Codi | Ut | Descripció | Rendiment | Preu | Import |
|---|---|---|---|---|---|
| M0212B | h | Camió de trabuc de 20 t | 0.004 | 37.33 | 0.15 |
| M0208 | h | Motonivelladora | 0.017 | 73.35 | 1.25 |
| M0204 | h | Pala carregadora neumàtics | 0.004 | 58.27 | 0.23 |
| O0101 | h | Cap de colla | 0.01 | 20.6 | 0.21 |
| O0110 | h | Peó | 0.02 | 16.75 | 0.34 |
| VGZ | % | Despeses indirectes | 0.022 | 6 | 0.13 |
|  |  | Total |  |  | 2.31 |

| Amidament | Uts. | Parcial |
|---|---|---|
| Cuneta paral·lela vorera formigó | 15.07 | 15.07 |
| Cuneta costat sud | 5.8 | 5.80 |
| Subtotal |  | 20.87 |
| Total |  | 20.87 |

**E0517B** m2 Malla electrosoldada en acer corrugat B 500 T, de 15x15 cm i 6 mm (07/12/1994)
14.5 m2 × 2.93 = 42.49
Malla electrosoldada en acer corrugat B 500 T, de 15x15 cm i 6 mm de diàmetre, col·locada.

| Codi | Ut | Descripció | Rendiment | Preu | Import |
|---|---|---|---|---|---|
| O0101 | h | Cap de colla | 0.001 | 20.6 | 0.02 |
| O0102 | h | Oficial 1ª | 0.003 | 20.46 | 0.06 |
| O0110 | h | Peó | 0.003 | 16.75 | 0.05 |
| P0602 | kg | Filferro recuit | 0.008 | 1.57 | 0.01 |
| P0610 | m2 | Malla electrosoldada en acer corrugat B 500 T, de 15x15 cm i 6 mm de diàmetre | 1 | 2.6 | 2.60 |
| M0245 | h | Cisalla elèctrica | 0.002 | 3.73 | 0.01 |
| M0246 | h | Màquina de doblegar rodó d'acer | 0.002 | 3 | 0.01 |
| vg | % | Despeses indirectes | 0.0276 | 6 | 0.17 |
|  |  | Total |  |  | 2.93 |

| Amidament | Uts. | Llarg | Ample | Parcial |
|---|---|---|---|---|
| Cuneta costat sud | 1 | 5.8 | 2.5 | 14.50 |
| Total |  |  |  | 14.5 |

**E0820** u Embornal pla amb reixa fosa grisa 973x490x70 mm. (07/12/1994)
3 u × 276.85 = 830.55
Embornal, inclòs reixa de fosa dúctil grisa de 973x490x70 mm classe D-400 per 40Tn de càrrega de ruptura i marc angular, totalment acabada.

| Codi | Ut | Descripció | Rendiment | Preu | Import |
|---|---|---|---|---|---|
| O0101 | h | Cap de colla | 0.1 | 20.6 | 2.06 |
| O0102 | h | Oficial 1ª | 1.05 | 20.46 | 21.48 |
| O0110 | h | Peó | 1.05 | 16.75 | 17.59 |
| P1609 | m3 | Excavació de terres | 1.2 | 11.12 | 13.34 |
| P0504 | m3 | Formigó HM-20 posat a l'obra | 0.462 | 52 | 24.02 |
| E0515 | m2 | Encofrat de fusta per a fonaments i/o formigó ocult | 2.07 | 24.49 | 50.69 |
| P0616B0 | u | Reixa i bastiment 973x490x70 mm | 1 | 132 | 132.00 |
| vg | % | Despeses indirectes | 2.6118 | 6 | 15.67 |
|  |  | Total |  |  | 276.85 |

| Amidament | Uts. | Parcial |
|---|---|---|
| Embornal illeta | 1 | 1.00 |
| Embornal abans gual | 2 | 2.00 |
| Subtotal |  | 3.00 |
| Total |  | 3 |

### 01.01.05 Senyalització i abalisament (07/12/1994)
Import: 16816.16

#### 01.01.05.01 Senyalització horitzontal (07/12/1994)
Import: 1417.87

**E0708** m2 Marca viària transversal, fletxes, inscripcions i zebrats, pintura acrílica
38 m2 × 11.33 = 430.54
Marca viària transversal, fletxes, inscripcions i zebrats, amb pintura acrílica i microesferes de vidre, totalment acabada.

| Codi | Ut | Descripció | Rendiment | Preu | Import |
|---|---|---|---|---|---|
| M0220 | h | Escombradora autopropulsada | 0.002 | 42.15 | 0.08 |
| M0224 | h | Màquina pintura bandes autop. (maquinària) | 0.031 | 41.57 | 1.29 |
| O0101 | h | Cap de colla | 0.095 | 20.6 | 1.96 |
| O0110 | h | Peó | 0.286 | 16.75 | 4.79 |
| P1421 | kg | Microesferes de vidre (material) | 0.55 | 0.96 | 0.53 |
| P1422 | kg | Pintura (material) | 0.9 | 2.27 | 2.04 |
| VGZ | % | Despeses indirectes | 0.107 | 6 | 0.64 |
|  |  | Total |  |  | 11.33 |

| Amidament | Uts. | Llarg | Parcial |
|---|---|---|---|
| Cediu | 2.1 | 4 | 8.40 |
| Gual | 2 | 10 | 20.00 |
| Illetes | 2.34 |  | 2.34 |
|  | 0.82 |  | 0.82 |
|  | 2.57 |  | 2.57 |
|  | 0.36 |  | 0.36 |
|  | 0.45 |  | 0.45 |
|  | 2.29 |  | 2.29 |
|  | 0.77 |  | 0.77 |
| Subtotal |  |  | 38.00 |
| Total |  |  | 38 |

**E0704** m Premarcatge de marca viària longitudinal
451.28 m × 0.13 = 58.67

| Codi | Ut | Descripció | Rendiment | Preu | Import |
|---|---|---|---|---|---|
| O0110 | h | Peó | 0.006 | 16.75 | 0.10 |
| O0101 | h | Cap de colla | 0.001 | 20.6 | 0.02 |
| VGZ | % | Despeses indirectes | 0.001 | 6 | 0.01 |
|  |  | Total |  |  | 0.13 |

| Amidament | Uts. | Parcial |
|---|---|---|
| M2.2 | 9.5 | 9.50 |
|  | 18.09 | 18.09 |
|  | 9.5 | 9.50 |
|  | 59.22 | 59.22 |
|  | 62.34 | 62.34 |
|  | 5.1 | 5.10 |
| M2.6 | 9.5 | 9.50 |
|  | 34.04 | 34.04 |
|  | 9.6 | 9.60 |
|  | 44.12 | 44.12 |
|  | 22.79 | 22.79 |
|  | 70.47 | 70.47 |
|  | 68.01 | 68.01 |
| M1.13 | 5.4 | 5.40 |
|  | 6.5 | 6.50 |
|  | 6.5 | 6.50 |
|  | 6.2 | 6.20 |
|  | 4.4 | 4.40 |
| Subtotal |  | 451.28 |
| Total |  | 451.28 |

**E0706** m Marca viària longitudinal 15 cm. amplada, pintura acrílica
451.28 m × 0.55 = 248.20
Marca viària longitudinal de 15 cm. d'amplada, amb pintura acrílica i microesferes de vidre, amb màquina autopropulsada.

| Codi | Ut | Descripció | Rendiment | Preu | Import |
|---|---|---|---|---|---|
| M0220 | h | Escombradora autopropulsada | 0.001 | 42.15 | 0.04 |
| M0224 | h | Màquina pintura bandes autop. | 0.001 | 41.57 | 0.04 |
| O0110 | h | Peó | 0.002 | 16.75 | 0.03 |
| O0101 | h | Cap de colla | 0.001 | 20.6 | 0.02 |
| P1422 | kg | Pintura | 0.135 | 2.27 | 0.31 |
| P1421 | kg | Microesferes de vidre | 0.082 | 0.96 | 0.08 |
| VGZ | % | Despeses indirectes | 0.005 | 6 | 0.03 |
|  |  | Total |  |  | 0.55 |

| Amidament | Uts. | Parcial |
|---|---|---|
|  | 6.5 | 6.50 |
|  | 6.5 | 6.50 |
|  | 6.2 | 6.20 |
|  | 4.4 | 4.40 |
| M2.2 | 9.5 | 9.50 |
|  | 18.09 | 18.09 |
|  | 9.5 | 9.50 |
|  | 59.22 | 59.22 |
|  | 62.34 | 62.34 |
|  | 5.1 | 5.10 |
| M2.6 | 9.5 | 9.50 |
|  | 34.04 | 34.04 |
|  | 9.6 | 9.60 |
|  | 44.12 | 44.12 |
|  | 22.79 | 22.79 |
|  | 70.47 | 70.47 |
|  | 68.01 | 68.01 |
| M1.13 | 5.4 | 5.40 |
| Subtotal |  | 451.28 |
| Total |  | 451.28 |

**E0708BO** m Pintura en vorades de color alternatiu blanc i vermell. (07/12/1994)
122.16 m × 4.16 = 508.19
Pintura acrilica en vorades de color alternatiu blanc i vermell, totalment acabada.

| Codi | Ut | Descripció | Rendiment | Preu | Import |
|---|---|---|---|---|---|
| O0101 | h | Cap de colla | 0.04 | 20.6 | 0.82 |
| O0110 | h | Peó | 0.11 | 16.75 | 1.84 |
| P1422 | kg | Pintura | 0.297 | 2.27 | 0.67 |
| M0220 | h | Escombradora autopropulsada | 0.002382786 | 42.15 | 0.10 |
| M0224 | h | Màquina pintura bandes autop. | 0.012 | 41.57 | 0.50 |
| vg | % | Despeses indirectes | 0.0391 | 6 | 0.23 |
|  |  | Total |  |  | 4.16 |

| Amidament | Uts. | Parcial |
|---|---|---|
| anell rotonda | 63.14 | 63.14 |
| Illetes | 8.82 | 8.82 |
|  | 16.33 | 16.33 |
|  | 20.7 | 20.70 |
|  | 13.17 | 13.17 |
| Subtotal |  | 122.16 |
| Total |  | 122.16 |

**E0708BI** m2 Pintura de color estesa sobre paviment de formigó amb RAL 7042 (10/07/2006)
29.96 m2 × 5.75 = 172.27
Pintura acrílica de color estesa sobre paviment de mescla bituminosa o de formigò, totalment acabada.

| Codi | Ut | Descripció | Rendiment | Preu | Import |
|---|---|---|---|---|---|
| O0101 | h | Cap de colla | 0.02 | 20.6 | 0.41 |
| O0110 | h | Peó | 0.1 | 16.75 | 1.68 |
| P1422c | kg | Pintura color (material; 10/07/2006) | 1 | 2.42 | 2.42 |
| M0220 | h | Escombradora autopropulsada | 0.002 | 42.15 | 0.08 |
| M0224 | h | Màquina pintura bandes autop. | 0.02 | 41.57 | 0.83 |
| %1613 | % | Despeses indirectes | 6 % | 5.42 | 0.33 |
|  |  | Total |  |  | 5.75 |

| Amidament | Uts. | Parcial |
|---|---|---|
| Illetes rotonda | 1.35 | 1.35 |
|  | 12.58 | 12.58 |
|  | 11.59 | 11.59 |
|  | 4.44 | 4.44 |
| Subtotal |  | 29.96 |
| Total |  | 29.96 |

#### 01.01.05.02 Senyalització vertical
Import: 7698.91

**E0709** u Placa reflectora triangular L=90 cm., nivell 2 HIP
10 u × 93.72 = 937.20
Placa reflectora triangular de 90 cm. de costat, per a senyals de trànsit, nivell 2 HIP, inclòs ancoratges i cargoleria.

| Codi | Ut | Descripció | Rendiment | Preu | Import |
|---|---|---|---|---|---|
| O0110 | h | Peó | 0.2 | 16.75 | 3.35 |
| O0102 | h | Oficial 1ª | 0.175 | 20.46 | 3.58 |
| P1401 | u | Placa triang. reflect. 90 cm. (material) | 1 | 81.49 | 81.49 |
| VGZ | % | Despeses indirectes | 0.884 | 6 | 5.30 |
|  |  | Total |  |  | 93.72 |

| Amidament | Uts. | Parcial |
|---|---|---|
| R1 | 8 | 8.00 |
| P4 | 1 | 1.00 |
| P20 | 1 | 1.00 |
| Subtotal |  | 10.00 |
| Total |  | 10 |

**E0711** u Placa reflectora circular Ø60 cm, nivell 2 HIP
4 u × 87.73 = 350.92
Placa reflectora circular de 60 cm. de diàmetre, per a senyals de trànsit, nivell 2 HIP, inclòs ancoratges i cargoleria.

| Codi | Ut | Descripció | Rendiment | Preu | Import |
|---|---|---|---|---|---|
| O0110 | h | Peó | 0.2 | 16.75 | 3.35 |
| O0102 | h | Oficial 1ª | 0.175 | 20.46 | 3.58 |
| P1403 | u | Placa circular reflect. 60 cm. (material) | 1 | 75.83 | 75.83 |
| VGZ | % | Despeses indirectes | 0.828 | 6 | 4.97 |
|  |  | Total |  |  | 87.73 |

| Amidament | Uts. | Parcial |
|---|---|---|
| R402 | 4 | 4.00 |
| Total |  | 4 |

**E0715** u Placa reflectora quadrada de 60 cm. costat, nivell 2 HIP
1 u × 76.53 = 76.53
Placa reflectora quadrada de 60 cm. de costat, per a senyals de trànsit, nivell 2 HIP, inclòs ancoratges i cargoleria.

| Codi | Ut | Descripció | Rendiment | Preu | Import |
|---|---|---|---|---|---|
| O0110 | h | Peó | 0.2 | 16.75 | 3.35 |
| O0102 | h | Oficial 1ª | 0.175 | 20.46 | 3.58 |
| P1408 | u | Placa infor. refl. 60x60 cm. (material) | 1 | 65.27 | 65.27 |
| VGZ | % | Despeses indirectes | 0.722 | 6 | 4.33 |
|  |  | Total |  |  | 76.53 |

| Amidament | Uts. | Parcial |
|---|---|---|
| S800 | 1 | 1.00 |
| Total |  | 1 |

**E0725** m Suport rectangular d'acer galvanitzat de 80x40x2 mm.
49 m × 15.39 = 754.11
Suport rectangular d'acer galvanitzat de 80x40x2 mm., col.locat.

| Codi | Ut | Descripció | Rendiment | Preu | Import |
|---|---|---|---|---|---|
| O0110 | h | Peó | 0.09 | 16.75 | 1.51 |
| O0102 | h | Oficial 1ª | 0.05 | 20.46 | 1.02 |
| P1417 | m | Suport tub acer galv. 80x40x2mm. (material) | 1 | 11.99 | 11.99 |
| VGZ | % | Despeses indirectes | 0.145 | 6 | 0.87 |
|  |  | Total |  |  | 15.39 |

| Amidament | Uts. | Llarg | Parcial |
|---|---|---|---|
|  | 14 | 3.5 | 49.00 |
| Total |  |  | 49 |

**E0729** u Fonamentació de senyals
14 u × 25.25 = 353.50
Fonamentació de senyals, totalment acabada.

| Codi | Ut | Descripció | Rendiment | Preu | Import |
|---|---|---|---|---|---|
| O0110 | h | Peó | 0.48 | 16.75 | 8.04 |
| O0101 | h | Cap de colla | 0.12 | 20.6 | 2.47 |
| P1609 | m3 | Excavació de terres | 0.18 | 11.12 | 2.00 |
| VGZ | % | Despeses indirectes | 0.238 | 6 | 1.43 |
| E0502 | m3 | Formigó HM-20 fonaments | 0.18 | 62.85 | 11.31 |
|  |  | Total |  |  | 25.25 |

**E0757** m2 Placa d'alumini >0,50 m² i <1,00 m², nivell 2 HIP, amb abraçadores
3.25 m2 × 220.3 = 715.98
Placa d'alumini superior a 0,50 m² i fins a 1,00 m², per a senyals de trànsit d'orientació, amb revestiment reflectant HIP nivell 2, inclosos abraçadores d'unió al suport i cargoleria corresponent, totalment col·locada.

| Codi | Ut | Descripció | Rendiment | Preu | Import |
|---|---|---|---|---|---|
| O0110 | h | Peó | 0.4 | 16.75 | 6.70 |
| O0101 | h | Cap de colla | 0.15 | 20.6 | 3.09 |
| O0102 | h | Oficial 1ª | 0.3 | 20.46 | 6.14 |
| P1497 | m2 | Placa d'alumini de 0,50 m2 a 1,00 m2 (material) | 1 | 191.9 | 191.90 |
| VGZ | % | Despeses indirectes | 2.078 | 6 | 12.47 |
|  |  | Total |  |  | 220.3 |

| Amidament | Uts. | Parcial |
|---|---|---|
| R1_DirFin1 | 0.78 | 0.78 |
| R1_DirFin2 | 0.59 | 0.59 |
| R1_DirFin3 | 0.98 | 0.98 |
| R1_DirFin4 | 0.9 | 0.90 |
| Subtotal |  | 3.25 |
| Total |  | 3.25 |

**E0758** m2 Placa d'alumini >1,00 m² i <1,50 m², nivell 2 HIP, amb abraçadores
1.06 m2 × 168.91 = 179.04
Placa d'alumini superior a 1,00 m² i fins a 1,50 m², per a senyals de trànsit d'orientació, amb revestiment reflectant HIP nivell 2, inclosos abraçadores d'unió al suport i cargoleria corresponent, totalment col·locada.

| Codi | Ut | Descripció | Rendiment | Preu | Import |
|---|---|---|---|---|---|
| O0102 | h | Oficial 1ª | 0.3 | 20.46 | 6.14 |
| O0110 | h | Peó | 0.4 | 16.75 | 6.70 |
| O0101 | h | Cap de colla | 0.15 | 20.6 | 3.09 |
| P1498 | m2 | Placa d'alumini superior a 1,50 m2 (material) | 1 | 143.42 | 143.42 |
| VGZ | % | Despeses indirectes | 1.594 | 6 | 9.56 |
|  |  | Total |  |  | 168.91 |

| Amidament | Uts. | Parcial |
|---|---|---|
| R1_DirFin4 | 1.06 | 1.06 |
| Total |  | 1.06 |

**E0758B** m2 Placa d'alumini >1,50 m² , nivell 2 HIP, amb abraçadores
8.97 m2 × 166.77 = 1495.93
Placa d'alumini superior a 1,50 m² , per a senyals de trànsit d'orientació, amb revestiment reflectant HIP nivell 2, inclosos abraçadores d'unió al suport i cargoleria corresponent, totalment col·locada.

| Codi | Ut | Descripció | Rendiment | Preu | Import |
|---|---|---|---|---|---|
| O0102 | h | Oficial 1ª | 0.3 | 20.46 | 6.14 |
| O0110 | h | Peó | 0.4 | 16.75 | 6.70 |
| O0101 | h | Cap de colla | 0.15 | 20.6 | 3.09 |
| P1498B | m2 | Placa d'alumini superior a 1,50 m2 (material) | 1 | 141.4 | 141.40 |
| VGZ | % | Despeses indirectes | 1.573 | 6 | 9.44 |
|  |  | Total |  |  | 166.77 |

| Amidament | Uts. | Parcial |
|---|---|---|
| R1_Pre1 | 4.72 | 4.72 |
| R1_Pre4 | 4.25 | 4.25 |
| Subtotal |  | 8.97 |
| Total |  | 8.97 |

**E0724** m2 Cartell reflector en planxa o lamel·les
0.24 m2 × 297.97 = 71.51
Cartell reflector d'acer galvanitzat en planxa o lamel·les perfilades per a senyals d'informació i d'orientació, nivell 2 HIP, inclòs ancoratges i cargoleria.

| Codi | Ut | Descripció | Rendiment | Preu | Import |
|---|---|---|---|---|---|
| O0102 | h | Oficial 1ª | 0.6 | 20.46 | 12.28 |
| O0101 | h | Cap de colla | 0.15 | 20.6 | 3.09 |
| O0110 | h | Peó | 0.6 | 16.75 | 10.05 |
| P1411 | m2 | Cartell (material) | 1 | 255.68 | 255.68 |
| VGZ | % | Despeses indirectes | 2.811 | 6 | 16.87 |
|  |  | Total |  |  | 297.97 |

| Amidament | Uts. | Parcial |
|---|---|---|
| R1_DirFin1 | 0.12 | 0.12 |
| R1_DirFin3 | 0.12 | 0.12 |
| Subtotal |  | 0.24 |
| Total |  | 0.24 |

**E0730** u Fonamentació de cartell de pre-senyalització
6 u × 112.21 = 673.26
Fonamentació de cartell de pre-senyalització, totalment acabada.

| Codi | Ut | Descripció | Rendiment | Preu | Import |
|---|---|---|---|---|---|
| O0102 | h | Oficial 1ª | 0.36 | 20.46 | 7.37 |
| O0101 | h | Cap de colla | 0.12 | 20.6 | 2.47 |
| O0110 | h | Peó | 1.2 | 16.75 | 20.10 |
| P1609 | m3 | Excavació de terres | 1.175 | 11.12 | 13.07 |
| VGZ | % | Despeses indirectes | 1.059 | 6 | 6.35 |
| E0502 | m3 | Formigó HM-20 fonaments | 1 | 62.85 | 62.85 |
|  |  | Total |  |  | 112.21 |

| Amidament | Uts. | Parcial |
|---|---|---|
| R1_Pre1 | 1 | 1.00 |
| R1_DirFin1 | 1 | 1.00 |
| R1_DirFin2 | 1 | 1.00 |
| R1_DirFin3 | 1 | 1.00 |
| R1_Pre4 | 1 | 1.00 |
| R1_DirFin4 | 1 | 1.00 |
| Subtotal |  | 6.00 |
| Total |  | 6 |

**E0744A** u Base d'acer galvanitzat per a suport de 90 mm.
2 u × 111.89 = 223.78
Base d'acer galvanitzat per a suport de 90 mm. col·locada.

| Codi | Ut | Descripció | Rendiment | Preu | Import |
|---|---|---|---|---|---|
| O0102 | h | Oficial 1ª | 0.05 | 20.46 | 1.02 |
| O0110 | h | Peó | 0.09 | 16.75 | 1.51 |
| P1471A | u | Base d'acer galvanit. suport 90 mm. (material) | 1 | 103.02 | 103.02 |
| VGZ | % | Despeses indirectes | 1.056 | 6 | 6.34 |
|  |  | Total |  |  | 111.89 |

| Amidament | Uts. | Parcial |
|---|---|---|
| R1_DirFin1 | 1 | 1.00 |
| R1_DirFin2 | 1 | 1.00 |
| Subtotal |  | 2.00 |
| Total |  | 2 |

**E0744B** u Base d'acer galvanitzat per a suport de 114 mm.
2 u × 133.86 = 267.72
Base d'acer galvanitzat per a suport de 114 mm. col·locada.

| Codi | Ut | Descripció | Rendiment | Preu | Import |
|---|---|---|---|---|---|
| O0110 | h | Peó | 0.09 | 16.75 | 1.51 |
| O0102 | h | Oficial 1ª | 0.05 | 20.46 | 1.02 |
| P1471B | u | Base d'acer galvanit. suport 114 mm. (material) | 1 | 123.75 | 123.75 |
| VGZ | % | Despeses indirectes | 1.263 | 6 | 7.58 |
|  |  | Total |  |  | 133.86 |

| Amidament | Uts. | Parcial |
|---|---|---|
| R1_DirFin3 | 1 | 1.00 |
| R1_DirFin4 | 1 | 1.00 |
| Subtotal |  | 2.00 |
| Total |  | 2 |

**E0744C** u Base d'acer galvanitzat per a suport de 140 mm.
2 u × 163.66 = 327.32
Base d'acer galvanitzat per a suport de 140 mm., col·locada.

| Codi | Ut | Descripció | Rendiment | Preu | Import |
|---|---|---|---|---|---|
| O0102 | h | Oficial 1ª | 0.05 | 20.46 | 1.02 |
| O0110 | h | Peó | 0.09 | 16.75 | 1.51 |
| P1471C | u | Base d'acer galvanit. suport 140 mm. (material) | 1 | 151.87 | 151.87 |
| VGZ | % | Despeses indirectes | 1.544 | 6 | 9.26 |
|  |  | Total |  |  | 163.66 |

| Amidament | Uts. | Parcial |
|---|---|---|
| R1_Pre1 | 1 | 1.00 |
| R1_Pre4 | 1 | 1.00 |
| Subtotal |  | 2.00 |
| Total |  | 2 |

**E0745** m Pal d'alumini anoditzat color plata, Ø90 mm. MC
9.7 m × 34.86 = 338.14
Pal d'alumini anoditzat color plata, estriat, de 90 mm. de diàmetre MC, col·locat.

| Codi | Ut | Descripció | Rendiment | Preu | Import |
|---|---|---|---|---|---|
| O0102 | h | Oficial 1ª | 0.05 | 20.46 | 1.02 |
| O0110 | h | Peó | 0.09 | 16.75 | 1.51 |
| P1472 | m | Pal alumini diàmetre 90 mm. MC (material) | 1 | 30.36 | 30.36 |
| VGZ | % | Despeses indirectes | 0.329 | 6 | 1.97 |
|  |  | Total |  |  | 34.86 |

| Amidament | Uts. | Parcial |
|---|---|---|
| R1_DirFin1 | 3.45 | 3.45 |
| R1_DirFin2 | 3.1 | 3.10 |
| R1_DirFin3 | 1.75 | 1.75 |
| R1_DirFin4 | 1.4 | 1.40 |
| Subtotal |  | 9.70 |
| Total |  | 9.7 |

**E0746** m Pal d'alumini anoditzat color plata, Ø114 mm. MD
4.7 m × 39.99 = 187.95
Pal d'alumini anoditzat color plata, estriat, de 114 mm. de diàmetre MD, col·locat.

| Codi | Ut | Descripció | Rendiment | Preu | Import |
|---|---|---|---|---|---|
| O0110 | h | Peó | 0.09 | 16.75 | 1.51 |
| O0102 | h | Oficial 1ª | 0.05 | 20.46 | 1.02 |
| P1473 | m | Pal alumini diàmetre 114 mm. MD (material) | 1 | 35.2 | 35.20 |
| VGZ | % | Despeses indirectes | 0.377 | 6 | 2.26 |
|  |  | Total |  |  | 39.99 |

| Amidament | Uts. | Parcial |
|---|---|---|
| R1_DirFin3 | 2.35 | 2.35 |
| R1_DirFin4 | 2.35 | 2.35 |
| Subtotal |  | 4.70 |
| Total |  | 4.7 |

**E0746A** m Pal d'alumini anoditzat color plata, Ø114/Ø140 mm. ME
4.76 m × 60.02 = 285.70
Pal d'alumini anoditzat color plata, estriat, de 114 mm. de diàmetre MF, col·locat.

| Codi | Ut | Descripció | Rendiment | Preu | Import |
|---|---|---|---|---|---|
| O0110 | h | Peó | 0.09 | 16.75 | 1.51 |
| O0102 | h | Oficial 1ª | 0.05 | 20.46 | 1.02 |
| P1473A | m | Pal alumini diàmetre 114 o 140 mm. ME (material) | 1 | 54.09 | 54.09 |
| VGZ | % | Despeses indirectes | 0.566 | 6 | 3.40 |
|  |  | Total |  |  | 60.02 |

| Amidament | Uts. | Parcial |
|---|---|---|
| R1_Pre1 | 2.38 | 2.38 |
| R1_Pre4 | 2.38 | 2.38 |
| Subtotal |  | 4.76 |
| Total |  | 4.76 |

**E0746B** m Pal d'alumini anoditzat color plata, Ø140 mm. MF
4.7 m × 97.94 = 460.32
Pal d'alumini anoditzat color plata, estriat, de 140 mm. de diàmetre MF, col·locat.

| Codi | Ut | Descripció | Rendiment | Preu | Import |
|---|---|---|---|---|---|
| O0110 | h | Peó | 0.09 | 16.75 | 1.51 |
| O0102 | h | Oficial 1ª | 0.05 | 20.46 | 1.02 |
| P1473B | m | Pal alumini diàmetre 140 mm. MF (material) | 1 | 89.87 | 89.87 |
| VGZ | % | Despeses indirectes | 0.924 | 6 | 5.54 |
|  |  | Total |  |  | 97.94 |

| Amidament | Uts. | Parcial |
|---|---|---|
| R1_Pre1 | 2.35 | 2.35 |
| R1_Pre4 | 2.35 | 2.35 |
| Subtotal |  | 4.70 |
| Total |  | 4.7 |

#### 01.01.05.03 Defenses
Import: 7699.38

**E1197A** u Extrem de 12 m de barrera de seguretat mixta de fusta-metall
2 u × 1568.19 = 3136.38
Extrem de 12 m mínim de barrera de seguretat mixta de fusta-metall, amb abatiment o encastament en talús del desmunt, galvanitzada en calent, incloent tanca de secció doble ona, pals cada 2 m, xapes de reforç, peça en angle, topall final, elements de fixació, peça reflectora a dues cares, inclòs enclavament i soldadures, totalment col·locat.

| Codi | Ut | Descripció | Rendiment | Preu | Import |
|---|---|---|---|---|---|
| M0253 | h | Màquina per a clavar muntants metàl·lics (maquinària) | 0.04 | 43.97 | 1.76 |
| O0102 | h | Oficial 1ª | 1 | 20.46 | 20.46 |
| O0101 | h | Cap de colla | 0.25 | 20.6 | 5.15 |
| O0110 | h | Peó | 1 | 16.75 | 16.75 |
| P1424 | u | Part proporc. mater. barreres (material) | 1 | 6.28 | 6.28 |
| P1424A | u | Extrem de 12 metres de fusta-metall (material) | 1 | 1429.03 | 1429.03 |
| VGZ | % | Despeses indirectes | 14.794 | 6 | 88.76 |
|  |  | Total |  |  | 1568.19 |

| Amidament | Uts. | Parcial |
|---|---|---|
| Ramal a Montbrió del Camp | 2 | 2.00 |
| Total |  | 2 |

**E1197** m Barrera de seguretat mixta de fusta-metall, nivell contenció N2
50 m × 91.26 = 4563.00
Barrera de seguretat mixta de fusta-metall homologada, nivell de contenció N2, formada per trams de 4 metres amb ànima de ferro galvanitzada en calent i recoberta de fusta. Verticals de 160 mm de diàmetre i alçada de 700 mm i els horitzontals de 18 mm. de diàmetre, inclòs elements de fixació, materials auxiliars, enclavament i soldadures.

| Codi | Ut | Descripció | Rendiment | Preu | Import |
|---|---|---|---|---|---|
| M0253 | h | Màquina per a clavar muntants metàl·lics | 0.04 | 43.97 | 1.76 |
| O0102 | h | Oficial 1ª | 0.25 | 20.46 | 5.12 |
| O0101 | h | Cap de colla | 0.05 | 20.6 | 1.03 |
| O0110 | h | Peó | 0.25 | 16.75 | 4.19 |
| P1609 | m3 | Excavació de terres | 0.13 | 11.12 | 1.45 |
| P1197 | m | Barrera de seguretat de fusta-metall amb ànima d'acer galv. (material) | 1 | 72.54 | 72.54 |
| VGZ | % | Despeses indirectes | 0.861 | 6 | 5.17 |
|  |  | Total |  |  | 91.26 |

| Amidament | Uts. | Parcial |
|---|---|---|
| Ramal a Montbrió del Camp | 50 | 50.00 |
| Total |  | 50 |

### 01.01.06 Jardineria i mesures correctores d'impacte ambiental
Import: 4849.47

**E1145** m2 Hidrosembra projectada en 1 fase
206.8 m2 × 0.93 = 192.32
Hidrosembra projectada en una fase amb espècies adaptades agroclimàticament a la zona, inclòs el subministrament de tots els components necessaris (aigua, llavors, estabilitzant, adobs, mulch) i regs d'arrelament; totalment acabada segons les característiques especificades al plec de condicions.

| Codi | Ut | Descripció | Rendiment | Preu | Import |
|---|---|---|---|---|---|
| M0213 | h | Camió cisterna de 8 m3 | 0.002 | 48 | 0.10 |
| O0110 | h | Peó | 0.01 | 16.75 | 0.17 |
| P1601 | m3 | Aigua | 0.025 | 0.65 | 0.02 |
| P1126 | u | Altres conceptes | 1 | 0.29 | 0.29 |
| P1123 | U | Mulch prot hidros fibra semi-cur (material) | 1 | 0.01 | 0.01 |
| P1505 | U | Barreja llavors herbàcies hidros (material) | 1 | 0.12 | 0.12 |
| P1120 | U | Bioactivador microbià (material) | 1 | 0.12 | 0.12 |
| P1122 | U | Fixador sintètic base acrílica (material) | 1 | 0.07 | 0.07 |
| P1101 | U | Adob mineral d'anivellament lent (material) | 1 | 0.03 | 0.03 |
|  |  | Total |  |  | 0.93 |

| Amidament | Uts. | Llarg | Ample | Parcial |
|---|---|---|---|---|
| Talussos | 162.21 | 1.2 | 0.3 | 58.40 |
|  | 61.19 | 1.2 | 0.3 | 22.03 |
|  | 20.57 | 1.2 | 0.3 | 7.41 |
|  | 71.28 | 1.2 | 0.3 | 25.66 |
| Rotonda | 203.58 | 1.2 | 0.3 | 73.29 |
| Parterre vorera accés poble | 55.58 | 1.2 | 0.3 | 20.01 |
| Subtotal |  |  |  | 206.80 |
| Total |  |  |  | 206.8 |

**E1105** m2 Estesa terra vegetal en talussos (material pròpia obra)
689.3 m2 × 1.16 = 799.59
Estesa de terra vegetal en talús amb material de la pròpia obra, inclòs càrrega i transport.

| Codi | Ut | Descripció | Rendiment | Preu | Import |
|---|---|---|---|---|---|
| M0205 | h | Pala carregadora sobre orugues | 0.003 | 73.35 | 0.22 |
| M0208 | h | Motonivelladora | 0.003 | 73.35 | 0.22 |
| M0212B | h | Camió de trabuc de 20 t | 0.006 | 37.33 | 0.22 |
| M0204 | h | Pala carregadora neumàtics | 0.003 | 58.27 | 0.17 |
| O0101 | h | Cap de colla | 0.003 | 20.6 | 0.06 |
| O0110 | h | Peó | 0.012 | 16.75 | 0.20 |
| VGZ | % | Despeses indirectes | 0.011 | 6 | 0.07 |
|  |  | Total |  |  | 1.16 |

| Amidament | Uts. | Llarg | Parcial |
|---|---|---|---|
| Talussos | 162.21 | 1.2 | 194.65 |
|  | 61.19 | 1.2 | 73.43 |
|  | 20.57 | 1.2 | 24.68 |
|  | 71.28 | 1.2 | 85.54 |
| Rotonda | 203.58 | 1.2 | 244.30 |
| Parterre vorera accés poble | 55.58 | 1.2 | 66.70 |
| Subtotal |  |  | 689.30 |
| Total |  |  | 689.3 |

**E0337** m3 Graveta 18-25mm, amidat sobre perfil
62.2 m3 × 25.95 = 1614.09
Subministrament i col·locació de graveta, amidat sobre perfil.

| Codi | Ut | Descripció | Rendiment | Preu | Import |
|---|---|---|---|---|---|
| M0207 | h | Retroexcavadora | 0.025 | 59.41 | 1.49 |
| O0102 | h | Oficial 1ª | 0.08 | 20.46 | 1.64 |
| O0101 | h | Cap de colla | 0.04 | 20.6 | 0.82 |
| O0110 | h | Peó | 0.15 | 16.75 | 2.51 |
| P0322 | m3 | Grava de pedrera de 18-25 mm. (material) | 1 | 18.02 | 18.02 |
| VGZ | % | Despeses indirectes | 0.245 | 6 | 1.47 |
|  |  | Total |  |  | 25.95 |

| Amidament | Uts. | Llarg | Ample | Parcial |
|---|---|---|---|---|
| Rotonda | 203.58 | 1.2 | 0.2 | 48.86 |
| Parterre vorera accés poble | 55.58 | 1.2 | 0.2 | 13.34 |
| Subtotal |  |  |  | 62.20 |
| Total |  |  |  | 62.2 |

**E1155A** u Plantació arbres perímetre 18-25 cm, mitjans mecànics
3 u × 37.35 = 112.05
Plantació d'arbre de 18 a 25 cm. de perímetre de tronc a 1 m d'alçària (a partir del coll de l'arrel), comprenent l'excavació del clot de 120x120x80 cm amb mitjans mecànics, aportació de terra vegetal, adob, plantació en el lloc determinat i primer reg.

| Codi | Ut | Descripció | Rendiment | Preu | Import |
|---|---|---|---|---|---|
| BR3A2000 | kg | Adob mineral simple, sulfat amoni (material) | 1.1 | 0.12 | 0.13 |
| BR3P1110 | m3 | Terra vegetal adobada, granel (material) | 0.125 | 26.59 | 3.32 |
| M0214 | h | Camió grua | 0.3 | 42.07 | 12.62 |
| M0278 | h | Minicarregadora amb acces.retro. (maquinària) | 0.15 | 47.92 | 7.19 |
| O0102 | h | Oficial 1ª | 0.25 | 20.46 | 5.12 |
| O0110 | h | Peó | 0.4 | 16.75 | 6.70 |
| P1601 | m3 | Aigua | 0.25 | 0.65 | 0.16 |
| VGZ | % | Despeses indirectes | 0.352 | 6 | 2.11 |
|  |  | Total |  |  | 37.35 |

**E1192** u Subministrament olivera (Olea Europea) 25-30 cm perímetre
3 u × 130.13 = 390.39
Subministrament d'olivera (Olea Europaea) de 25 a 30 cm de perímetre, en contenidor de més de 80 litres.

**E1188** m2 Malla antiherba gramatge de 140 g/m2
311 m2 × 3.53 = 1097.83
Subministrament i col·locació de malla antiherba de 140 gr/m2 de gramatge, inclou transport.

| Codi | Ut | Descripció | Rendiment | Preu | Import |
|---|---|---|---|---|---|
| O0102 | h | Oficial 1ª | 0.04 | 20.46 | 0.82 |
| O0110 | h | Peó | 0.06 | 16.75 | 1.01 |
| P50018 | m2 | Malla antiherba gramatge de 140 g/m2 (material) | 1 | 1.5 | 1.50 |
| VGZ | % | Despeses indirectes | 0.033 | 6 | 0.20 |
|  |  | Total |  |  | 3.53 |

| Amidament | Uts. | Llarg | Parcial |
|---|---|---|---|
| Rotonda | 203.58 | 1.2 | 244.30 |
| Parterre vorera accés poble | 55.58 | 1.2 | 66.70 |
| Subtotal |  |  | 311.00 |
| Total |  |  | 311 |

**E1140** u Plantació de planta de petit port
402 u × 0.9 = 361.80
Plantació en massa de planta de petit port en test de volum inferior a 1 litre, en terreny prèviament preparat, amb un primer reg.

| Codi | Ut | Descripció | Rendiment | Preu | Import |
|---|---|---|---|---|---|
| BR3P1110 | m3 | Terra vegetal adobada, granel | 0.01 | 26.59 | 0.27 |
| M0214 | h | Camió grua | 0.005 | 42.07 | 0.21 |
| O0110 | h | Peó | 0.012 | 16.75 | 0.20 |
| O0102 | h | Oficial 1ª | 0.008 | 20.46 | 0.16 |
| P1601 | m3 | Aigua | 0.01 | 0.65 | 0.01 |
| VGZ | % | Despeses indirectes | 0.009 | 6 | 0.05 |
|  |  | Total |  |  | 0.9 |

| Amidament | Uts. | Llarg | Parcial |
|---|---|---|---|
| Rotonda | 52 | 6 | 312.00 |
| Parterre vorera accés poble | 15 | 6 | 90.00 |
| Subtotal |  |  | 402.00 |
| Total |  |  | 402 |

**E1164** u Subministrament de romaní (Rosmarinus officinallis), h=20-30 cm
402 u × 0.7 = 281.40
Subministrament de romaní (Rosmarinus Officinalis) de 20 a 30 cm d'alçària, en contenidor d'1,5 litres.

| Amidament | Uts. | Llarg | Parcial |
|---|---|---|---|
| Rotonda | 52 | 6 | 312.00 |
| Parterre vorera accés poble | 15 | 6 | 90.00 |
| Subtotal |  |  | 402.00 |
| Total |  |  | 402 |

### 01.01.07 Enllumenat (07/12/1994)
Import: 11693.63

**E10100B** m Tub de PVC corrugat de Ø90
63.72 m × 2.7 = 172.04
Tub de PVC corrugat de 90 mm. de diàmetre nominal, enterrat amb grau de resistència al xoc 7, col.locat.

| Codi | Ut | Descripció | Rendiment | Preu | Import |
|---|---|---|---|---|---|
| O0102 | h | Oficial 1ª | 0.01 | 20.46 | 0.20 |
| O0110 | h | Peó | 0.01 | 16.75 | 0.17 |
| P091272 | m | Tub corrugat Ø90 mm. (material) | 1 | 2.18 | 2.18 |
| %ZZ0600 | % | Despeses generals | 6 % | 2.55 | 0.15 |
|  |  | Total |  |  | 2.7 |

| Amidament | Uts. | Llarg | Parcial |
|---|---|---|---|
| P4 a P5 | 10.33 | 2 | 20.66 |
| P6 a C2 | 3.14 | 2 | 6.28 |
| P6 a C3 | 16.06 | 2 | 32.12 |
| P3 a T1 | 2.33 | 2 | 4.66 |
| Subtotal |  |  | 63.72 |
| Total |  |  | 63.72 |

**E10100** m Tub de PVC corrugat de Ø110
126.14 m × 3.24 = 408.69
Tub de PVC corrugat de 110 mm. de diàmetre nominal, enterrat amb grau de resistència al xoc 7, col.locat.

| Codi | Ut | Descripció | Rendiment | Preu | Import |
|---|---|---|---|---|---|
| O0110 | h | Peó | 0.012 | 16.75 | 0.20 |
| O0102 | h | Oficial 1ª | 0.012 | 20.46 | 0.25 |
| P09127 | m | Tub corrugat Ø110 mm. (material) | 1.05 | 2.49 | 2.61 |
| %ZZ0600 | % | Despeses generals | 6 % | 3.06 | 0.18 |
|  |  | Total |  |  | 3.24 |

| Amidament | Uts. | Llarg | Parcial |
|---|---|---|---|
| P1 a P2 | 15.25 | 2 | 30.50 |
| P2 a P3 | 15.04 | 2 | 30.08 |
| P3 a P4 | 18.53 | 2 | 37.06 |
| P5 a P6 | 14.25 | 2 | 28.50 |
| Subtotal |  |  | 126.14 |
| Total |  |  | 126.14 |

**E10103** m Conductor coure tetrapolar 4x10 mm2 soterrada
120 m × 7.61 = 913.20
Conductor de coure tetrapolar 4x10 mm2, de designació UNE RV 0,6/1 kV, col·locat en línia d'enllumenat soterrada, allotjat en tub corrugat.

| Codi | Ut | Descripció | Rendiment | Preu | Import |
|---|---|---|---|---|---|
| O0102 | h | Oficial 1ª | 0.04 | 20.46 | 0.82 |
| O0101 | h | Cap de colla | 0.01 | 20.6 | 0.21 |
| O0110 | h | Peó | 0.04 | 16.75 | 0.67 |
| P10103 | m | Conductor Cu tetrapolar 4x10 rv 0,6/1 kV (material) | 1.05 | 5.22 | 5.48 |
| %ZZ0600 | % | Despeses generals | 6 % | 7.18 | 0.43 |
|  |  | Total |  |  | 7.61 |

| Amidament | Uts. | Parcial |
|---|---|---|
| De P1 a C3 | 120 | 120.00 |
| Total |  | 120 |

**E10122** u Piqueta connexió a terra 17,3x500 mm
3 u × 19.95 = 59.85
Piqueta connexió a terra, clavetejada verticalment i connexionada la línia amb soldadura aluminotèrmica.

| Codi | Ut | Descripció | Rendiment | Preu | Import |
|---|---|---|---|---|---|
| O0110 | h | Peó | 0.08 | 16.75 | 1.34 |
| O0101 | h | Cap de colla | 0.002 | 20.6 | 0.04 |
| O0102 | h | Oficial 1ª | 0.04 | 20.46 | 0.82 |
| P10112 | u | Piqueta courejada 17,3x500 mm (material) | 1 | 12.12 | 12.12 |
| P102081 | pp | Soldadures pica i llums | 1 | 4.5 | 4.50 |
| %ZZ0600 | % | Despeses generals | 6 % | 18.82 | 1.13 |
|  |  | Total |  |  | 19.95 |

| Amidament | Uts. | Parcial |
|---|---|---|
| C1 | 1 | 1.00 |
| C2 | 1 | 1.00 |
| T1 | 1 | 1.00 |
| Subtotal |  | 3.00 |
| Total |  | 3 |

**E10121** m Conductor coure nu de 35 mm2, unipolar soterrada
120 m × 3.79 = 454.80
Conductor de coure nu de 35 mm2, unipolar, col·locat al fons de la rasa i sortint a punts de llum, compresa la part proporcional de tub protector dels sortints i soldadures als punts metàl·lics o a les derivacions.

| Codi | Ut | Descripció | Rendiment | Preu | Import |
|---|---|---|---|---|---|
| O0101 | h | Cap de colla | 0.01 | 20.6 | 0.21 |
| O0110 | h | Peó | 0.03 | 16.75 | 0.50 |
| O0102 | h | Oficial 1ª | 0.03 | 20.46 | 0.61 |
| P10207 | pp | Soldadures a xarxa i petit mat. | 1 | 0.91 | 0.91 |
| P10111 | m | Conductor Cu nu unipolar d'1x35 mm2 (material) | 1.05 | 1.29 | 1.35 |
| %ZZ0600 | % | Despeses generals | 6 % | 3.58 | 0.21 |
|  |  | Total |  |  | 3.79 |

| Amidament | Uts. | Parcial |
|---|---|---|
| De P1 a C3 | 120 | 120.00 |
| Total |  | 120 |

**E0106** m3 Formigó en massa HM-20, planta dosificadora 25 m3/h.
37.84 m3 × 54.68 = 2069.09
Formigó en massa HM-20 elaborat a l'obra en planta dosificadora de 25 m3/h.

| Codi | Ut | Descripció | Rendiment | Preu | Import |
|---|---|---|---|---|---|
| M0204 | h | Pala carregadora neumàtics | 0.02 | 58.27 | 1.17 |
| M0222 | h | Planta de formigó (maquinària) | 0.05 | 108.09 | 5.40 |
| M0221 | h | Camió formigonera de 6 m3 (maquinària) | 0.08 | 60.23 | 4.82 |
| O0110 | h | Peó | 0.4 | 16.75 | 6.70 |
| P0306 | m3 | Tot-u artificial | 0.597 | 15 | 8.96 |
| P0301 | m3 | Sorra per a formigons i morters (material) | 0.25 | 22.15 | 5.54 |
| P0401 | kg | Ciment pòrtland P-350 (material) | 314 | 0.07 | 21.98 |
| P1601 | m3 | Aigua | 0.17 | 0.65 | 0.11 |
|  |  | Total |  |  | 54.68 |

| Amidament | Uts. | Llarg | Ample | Parcial |
|---|---|---|---|---|
| P1 a P2 | 15.25 | 0.6 | 1 | 9.15 |
| P2 a P3 | 15.04 | 0.6 | 1 | 9.02 |
| P3 a P4 | 18.53 | 0.6 | 1 | 11.12 |
| P5 a P6 | 14.25 | 0.6 | 1 | 8.55 |
| Subtotal |  |  |  | 37.84 |
| Total |  |  |  | 37.84 |

**E0306** m3 Excavació rases i pous, mitjans mecànics, cànon abocador
58.15 m3 × 18.75 = 1090.31

| Amidament | Uts. | Llarg | Ample | Parcial |
|---|---|---|---|---|
| P1 a P2 | 15.25 | 0.6 | 1.2 | 10.98 |
| P2 a P3 | 15.04 | 0.6 | 1.2 | 10.83 |
| P3 a P4 | 18.53 | 0.6 | 1.2 | 13.34 |
| P4 a P5 | 10.33 | 0.4 | 1 | 4.13 |
| P5 a P6 | 14.25 | 0.6 | 1.2 | 10.26 |
| P6 a C2 | 3.14 | 0.4 | 1 | 1.26 |
| P6 a C3 | 16.06 | 0.4 | 1 | 6.42 |
| P3 a T1 | 2.33 | 0.4 | 1 | 0.93 |
| Subtotal |  |  |  | 58.15 |
| Total |  |  |  | 58.15 |

**E0317** m3 Rebliment i piconatge rasa 95% PM, material préstec, inclòs càrrega i transport
7.64 m3 × 8.11 = 61.96

| Amidament | Uts. | Llarg | Ample | Parcial |
|---|---|---|---|---|
| P4 a P5 | 10.33 | 0.4 | 0.6 | 2.48 |
| P6 a C2 | 3.14 | 0.4 | 0.6 | 0.75 |
| P6 a C3 | 16.06 | 0.4 | 0.6 | 3.85 |
| P3 a T1 | 2.33 | 0.4 | 0.6 | 0.56 |
| Subtotal |  |  |  | 7.64 |
| Total |  |  |  | 7.64 |

**E0322** m3 Sorra de riu en recobriment de tubs
5.09 m3 × 19.49 = 99.20
Sorra de riu en recobriment de tubs, inclòs càrrega,transport i piconatge.

| Codi | Ut | Descripció | Rendiment | Preu | Import |
|---|---|---|---|---|---|
| M0207 | h | Retroexcavadora | 0.025 | 59.41 | 1.49 |
| O0110 | h | Peó | 0.16 | 16.75 | 2.68 |
| O0101 | h | Cap de colla | 0.05 | 20.6 | 1.03 |
| P0315 | m3 | Sorra de riu a peu d'obra (material) | 1 | 13.19 | 13.19 |
| VGZ | % | Despeses indirectes | 0.184 | 6 | 1.10 |
|  |  | Total |  |  | 19.49 |

| Amidament | Uts. | Llarg | Ample | Parcial |
|---|---|---|---|---|
| P4 a P5 | 10.33 | 0.4 | 0.4 | 1.65 |
| P6 a C2 | 3.14 | 0.4 | 0.4 | 0.50 |
| P6 a C3 | 16.06 | 0.4 | 0.4 | 2.57 |
| P3 a T1 | 2.33 | 0.4 | 0.4 | 0.37 |
| Subtotal |  |  |  | 5.09 |
| Total |  |  |  | 5.09 |

**E1210B** u Pericó registre (B) 45x45x60 cm, amb tapa (semàf i enllum, s/base formigó) (07/12/1994)
6 u × 87.9 = 527.40
Pericó registre tipus B de 45x45x60 cm, amb tapa, per instal·lacions semafòriques o d'enllumenat, i parets de totxo gero arrebossat i lliscat interiorment.

| Codi | Ut | Descripció | Rendiment | Preu | Import |
|---|---|---|---|---|---|
| O0101 | h | Cap de colla | 0.09 | 20.6 | 1.85 |
| O0102 | h | Oficial 1ª | 0.45 | 20.46 | 9.21 |
| O0110 | h | Peó | 0.9 | 16.75 | 15.08 |
| P0805 | u | Maó massís 29x14x5 cm. a rev. (material) | 100 | 0.12 | 12.00 |
| E0108 | m3 | Morter de ciment elaborat a l'obra | 0.1 | 50.96 | 5.10 |
| P0841 | m2 | EnlluÏment parets exteriors (material; 12/01/2009) | 1.08 | 20.006484 | 21.61 |
| P0622B | u | Tapa fosa 480x480x30, marc 500x500, classe B-125 (material; 23/07/1998) | 1 | 18.07 | 18.07 |
| vg | % | Despeses indirectes | 0.8292 | 6 | 4.98 |
|  |  | Total |  |  | 87.9 |

| Amidament | Uts. | Parcial |
|---|---|---|
| P1 a P6 | 6 | 6.00 |
| Total |  | 6 |

**E111303** u Columna troncocònica h=8 m en acer galvanitzat
1 u × 752.19 = 752.19
Columna troncocònica de planxa d'acer galvanitzat, de 8m/4mm/90mm, inclosos els perns d'ancoratge i 3 caixes de fusibles SERTSEM CF-105 i cable 3x2,5 mm2 , instal·lat i connexionat en caixa a l'interior, hissada, aplomada i fixada sobre dau de formigó.

| Codi | Ut | Descripció | Rendiment | Preu | Import |
|---|---|---|---|---|---|
| M0214 | h | Camió grua | 2 | 42.07 | 84.14 |
| O0101 | h | Cap de colla | 0.5 | 20.6 | 10.30 |
| O0102 | h | Oficial 1ª | 2 | 20.46 | 40.92 |
| O0110 | h | Peó | 3 | 16.75 | 50.25 |
| P10109 | m | Conductor Cu tripolar 3x2,5 rv 0,6/1 kV (material) | 8 | 1.3 | 10.40 |
| P10110 | m | Conductor Cu bipolar 2x2,5 rv 0,6/1 kV (material) | 8 | 0.98 | 7.84 |
| P10209 | pp | Petit material (material) | 2 | 29.83 | 59.66 |
| P99021 | u | Columna troncocònica de 8 m d'alçada (material) | 1 | 446.1 | 446.10 |
| %ZZ0600 | % | Despeses generals | 6 % | 709.61 | 42.58 |
|  |  | Total |  |  | 752.19 |

| Amidament | Uts. | Parcial |
|---|---|---|
| T1 | 1 | 1.00 |
| Total |  | 1 |

**E111322** u Columna model NICKOLSON en acer galvanitzat, h=4 m
2 u × 323.19 = 646.38
Columna model NICKOLSON, d'acer galvanitzat apte per resistir ambients marins corrosius, amb una alçada total de 3950 mm, inclou la base i el fust, conductor de coure 3x2,5 mm2, conductor de coure 2x2,5 mm2 per al doble nivell, perns i altres elements auxiliars, instal·lada i connexionada en caixa a l'interior, hissada, aplomada i fixada sobre dau de formigó.

| Codi | Ut | Descripció | Rendiment | Preu | Import |
|---|---|---|---|---|---|
| M0214 | h | Camió grua | 0.2 | 42.07 | 8.41 |
| O0102 | h | Oficial 1ª | 0.7 | 20.46 | 14.32 |
| O0101 | h | Cap de colla | 0.1 | 20.6 | 2.06 |
| O0110 | h | Peó | 0.7 | 16.75 | 11.73 |
| P10110 | m | Conductor Cu bipolar 2x2,5 rv 0,6/1 kV | 4 | 0.98 | 3.92 |
| P99013 | u | Columna tipus NICKOLSON de 4 m d'alçada (material) | 1 | 229.43 | 229.43 |
| P10209 | pp | Petit material | 1 | 29.83 | 29.83 |
| P10109 | m | Conductor Cu tripolar 3x2,5 rv 0,6/1 kV | 4 | 1.3 | 5.20 |
| %ZZ0600 | % | Despeses generals | 6 % | 304.90 | 18.29 |
|  |  | Total |  |  | 323.19 |

| Amidament | Uts. | Parcial |
|---|---|---|
| C1 | 1 | 1.00 |
| C2 | 1 | 1.00 |
| Subtotal |  | 2.00 |
| Total |  | 2 |

**E111566D** u Llumenera model VMAX 37 W LED de Carandini o similar L043.V1.L2Q1
2 u × 436.75 = 873.50
Llumenera model VMAX VMX.L043.V1.L2Q.PT2.C9 de Carandini ó similar, làmpades LED, 37 W, i caixa de fusibles inclòs

| Codi | Ut | Descripció | Rendiment | Preu | Import |
|---|---|---|---|---|---|
| M0214 | h | Camió grua | 0.5 | 42.07 | 21.04 |
| O0102 | h | Oficial 1ª | 1.05 | 20.46 | 21.48 |
| O0101 | h | Cap de colla | 0.15 | 20.6 | 3.09 |
| O0110 | h | Peó | 1.05 | 16.75 | 17.59 |
| P99019D | u | Lluminària Vmax L043.V1.L2Q1 (material) | 1 | 319 | 319.00 |
| P10209 | pp | Petit material | 1 | 29.83 | 29.83 |
| %ZZ0600 | % | Despeses generals | 6 % | 412.03 | 24.72 |
|  |  | Total |  |  | 436.75 |

| Amidament | Uts. | Parcial |
|---|---|---|
| C1 | 1 | 1.00 |
| C2 | 1 | 1.00 |
| Subtotal |  | 2.00 |
| Total |  | 2 |

**E111566C** u Llumenera model VMAX 37 W LED de Carandini o similar L043.V1.F4Q1 (14/07/1995)
6 u × 444.17 = 2665.02
Llumenera model VMAX VMX.L043.V1.F4Q1.SE2.C9 de Carandini ó similar, làmpades LED, 37 W, i caixa de fusibles inclòs

| Codi | Ut | Descripció | Rendiment | Preu | Import |
|---|---|---|---|---|---|
| O0101 | h | Cap de colla | 0.15 | 20.6 | 3.09 |
| O0102 | h | Oficial 1ª | 1.05 | 20.46 | 21.48 |
| O0110 | h | Peó | 1.05 | 16.75 | 17.59 |
| P99019B | u | Lluminària Vmax L043.V1.F4Q1 (material; 01/09/2013) | 1 | 326 | 326.00 |
| P10209 | pp | Petit material | 1 | 29.83 | 29.83 |
| M0214 | h | Camió grua | 0.5 | 42.07 | 21.04 |
| % | % | Despeses generals (14/07/1995) | 6 % | 419.03 | 25.14 |
|  |  | Total |  |  | 444.17 |

| Amidament | Uts. | Parcial |
|---|---|---|
| Columna rotonda | 6 | 6.00 |
| Total |  | 6 |

**E10144** pa Partida alçada a justificar per al projecte de legalització de l'enllumenat públic
1 pa × 900 = 900.00
Partida alçada a justificar per la legalització de l'enllumenat públic, inclou redacció de projecte, entrega de tota la documentació necesària per la legalització, permisos, escomeses elèctriques, i taxes amb les diferents companyies.

### 01.01.08 Rètol acer corten
Import: 2706.42

**N01000** u Subministre i col·locació de retol de lletres d'acer corten, amb la paraula Riudecanyes, de 100x500
1 u × 2706.42 = 2706.42
Subministre i col·locació de retol de lletres d'acer corten, amb la paraula Riudecanyes, de 100x500 cm i 2 cm de gruix, inclòs fonamentació de 0.3x0.6x5 m de formigó, i sistema d'ancoratge del rètol a la fonamentació amb barra d'acer.

| Codi | Ut | Descripció | Rendiment | Preu | Import |
|---|---|---|---|---|---|
| M0235 | h | Equip de soldadura elèctrica (maquinària) | 0.5 | 14.55 | 7.28 |
| M0275 | h | Maquinària perforació (maquinària) | 1.5 | 14.15 | 21.23 |
| M0214 | h | Camió grua | 4 | 42.07 | 168.28 |
| M0202 | h | Retroexcavadora (maquinària) | 1 | 59.41 | 59.41 |
| O0102 | h | Oficial 1ª | 4 | 20.46 | 81.84 |
| O0110 | h | Peó | 4 | 16.75 | 67.00 |
| O0101 | h | Cap de colla | 2 | 20.6 | 41.20 |
| P0506 | m3 | Formigó HA-25 posat a l'obra (material) | 1.02 | 55 | 56.10 |
| P0641 | pp | Ancoratges i petit material (material) | 1 | 6.08 | 6.08 |
| P0611 | kg | Acer corten en xapa (material) | 785 | 2.8 | 2198.00 |
|  |  | Total |  |  | 2706.42 |

## 01.02 Tram carretera (07/12/1994)
Import: 189599.39

### 01.02.01 Treballs previs i demolicions
Import: 21889.74

**E0213** m2 Demolició paviment de mescla bituminosa, mitjans mecànics, fondària 25 cm
626.59 m2 × 6.45 = 4041.51

| Amidament | Uts. | Parcial |
|---|---|---|
| Marge esquerra | 82.78 | 82.78 |
|  | 31.85 | 31.85 |
| Marge dret | 511.96 | 511.96 |
| Subtotal |  | 626.59 |
| Total |  | 626.59 |

**E0334** m Tall serra disc paviment mescles bituminoses, formigó o panot, fins 25 cm
326.6 m × 1.75 = 571.55

| Amidament | Uts. | Parcial |
|---|---|---|
| Ampliació marge esquerra | 225.64 | 225.64 |
| Ampliació marge dret | 33.83 | 33.83 |
|  | 67.13 | 67.13 |
| Subtotal |  | 326.60 |
| Total |  | 326.6 |

**E0731** u Retirada de senyal a magatzem de Diputació
6 u × 13.24 = 79.44
Retirada de senyal, inclòs càrrega i transport al magatzem de Diputació.

| Codi | Ut | Descripció | Rendiment | Preu | Import |
|---|---|---|---|---|---|
| M0212B | h | Camió de trabuc de 20 t | 0.1 | 37.33 | 3.73 |
| O0101 | h | Cap de colla | 0.1 | 20.6 | 2.06 |
| O0110 | h | Peó | 0.4 | 16.75 | 6.70 |
| VGZ | % | Despeses indirectes | 0.125 | 6 | 0.75 |
|  |  | Total |  |  | 13.24 |

**E0636** m2 Fresat paviment mbc fins 10 cm
100 m2 × 5.57 = 557.00

| Amidament | Uts. | Parcial |
|---|---|---|
| Previsió | 100 | 100.00 |
| Total |  | 100 |

**E0221C** u Tall d'arbre de diàmetre superior a 25 cm. i extracció de la soca
30 u × 204.94 = 6148.20
Tall d'arbre de diàmetre superior a 25 cm.i extracció de la soca i retirada de branques, inclòs càrrega i transport a planta de compostatge, i tapat del forat.

| Codi | Ut | Descripció | Rendiment | Preu | Import |
|---|---|---|---|---|---|
| M0214 | h | Camió grua | 1.6 | 42.07 | 67.31 |
| M0335 | h | Equip de tala i poda (maquinària) | 1.6 | 50 | 80.00 |
| O0101 | h | Cap de colla | 0.1 | 20.6 | 2.06 |
| O0102 | h | Oficial 1ª | 0.8 | 20.46 | 16.37 |
| O0110 | h | Peó | 1.6 | 16.75 | 26.80 |
| P1613 | u | Cànon d'abocador | 1 | 0.8 | 0.80 |
| VGZ | % | Despeses indirectes | 1.933 | 6 | 11.60 |
|  |  | Total |  |  | 204.94 |

| Amidament | Uts. | Parcial |
|---|---|---|
| Arbres existents | 30 | 30.00 |
| Total |  | 30 |

**E0214** m Desmuntatge barrera de seguretat flexible i demolició ancoratges
126 m × 6.72 = 846.72

| Amidament | Uts. | Parcial |
|---|---|---|
| Barrera existent marge dret carretera | 45 | 45.00 |
|  | 50 | 50.00 |
|  | 31 | 31.00 |
| Subtotal |  | 126.00 |
| Total |  | 126 |

**E0203** m3 Enderroc murs de contenció de pedra, inclòs transport a abocador
119.59 m3 × 32.36 = 3869.93

| Amidament | Uts. | Llarg | Ample | Alt | Parcial |
|---|---|---|---|---|---|
| Mur cementiri | 41.58 | 1.5 | 0.5 |  | 31.19 |
|  | 1.7 | 1.5 | 0.5 | 6 | 7.65 |
| Murs pedra marge esquerra carretera | 16.5 | 1 | 0.5 |  | 8.25 |
|  | 30 | 2 | 0.5 |  | 30.00 |
|  | 35.5 | 2 | 0.5 |  | 35.50 |
|  | 7 | 2 | 0.5 |  | 7.00 |
| Subtotal |  |  |  |  | 119.59 |
| Total |  |  |  |  | 119.59 |

**E0313** m2 Esbrossada del terreny, inclòs càrrega i transport.
2089.69 m2 × 0.53 = 1107.54

| Amidament | Uts. | Parcial |
|---|---|---|
|  | 1987.89 | 1987.89 |
|  | 46.47 | 46.47 |
|  | 55.33 | 55.33 |
| Subtotal |  | 2089.69 |
| Total |  | 2089.69 |

**E0210** m Demolició de vorada i rigola, inclosa la fonamentació, i transport
31.37 m × 6.12 = 191.98

| Amidament | Uts. | Parcial |
|---|---|---|
| Camí cementiri | 14.92 | 14.92 |
|  | 16.45 | 16.45 |
| Subtotal |  | 31.37 |
| Total |  | 31.37 |

**E0211** m2 Demolició de paviment de formigó, transport abocador
136.11 m2 × 4.69 = 638.36

| Amidament | Uts. | Parcial |
|---|---|---|
| Camí cementiri | 50.21 | 50.21 |
| Camí regants | 71.37 | 71.37 |
| Entrador | 14.53 | 14.53 |
| Subtotal |  | 136.11 |
| Total |  | 136.11 |

**E0223** m Demolició de col·lector existent de fins a 60 cm de diàmetre amb mitjans mecànics i càrrega sobre ca
155.42 m × 6.91 = 1073.95
Demolició de col·lector existent de fins a 60 cm de diàmetre de qualsevol material, amb mitjans mecànics i càrrega sobre camió, inclòs transport a abocador, cànon i condicionament del mateix.

| Codi | Ut | Descripció | Rendiment | Preu | Import |
|---|---|---|---|---|---|
| M0204 | h | Pala carregadora neumàtics | 0.02 | 58.27 | 1.17 |
| M0201 | h | Compressor amb dos martells | 0.06 | 21.09 | 1.27 |
| M0212B | h | Camió de trabuc de 20 t | 0.03 | 37.33 | 1.12 |
| O0110 | h | Peó | 0.08 | 16.75 | 1.34 |
| O0102 | h | Oficial 1ª | 0.04 | 20.46 | 0.82 |
| P1613 | u | Cànon d'abocador | 1 | 0.8 | 0.80 |
| VGZ | % | Despeses indirectes | 0.065 | 6 | 0.39 |
|  |  | Total |  |  | 6.91 |

| Amidament | Uts. | Parcial |
|---|---|---|
| De nou pou davant cementiri a creuament calçada | 43.08 | 43.08 |
|  | 61.07 | 61.07 |
|  | 39.91 | 39.91 |
|  | 5.89 | 5.89 |
| Creuament calçada davant CRP | 5.47 | 5.47 |
| Subtotal |  | 155.42 |
| Total |  | 155.42 |

**E0224** u Demolició de pou de diàmetre 100 cm, de parets de 30 cm de maó, amb mitjans mecànics i càrrega sobre
4 u × 66.68 = 266.72
Demolició de pou de diàmetre 100 cm, de parets de 30 cm de maó, amb mitjans mecànics i càrrega sobre camió, inclòs transport a abocador, cànon i condicionament del mateix.

| Codi | Ut | Descripció | Rendiment | Preu | Import |
|---|---|---|---|---|---|
| M0207 | h | Retroexcavadora | 0.45 | 59.41 | 26.73 |
| M0212B | h | Camió de trabuc de 20 t | 0.25 | 37.33 | 9.33 |
| O0102 | h | Oficial 1ª | 0.7 | 20.46 | 14.32 |
| O0110 | h | Peó | 0.7 | 16.75 | 11.73 |
| P1613 | u | Cànon d'abocador | 1 | 0.8 | 0.80 |
| VGZ | % | Despeses indirectes | 0.629 | 6 | 3.77 |
|  |  | Total |  |  | 66.68 |

| Amidament | Uts. | Parcial |
|---|---|---|
| Pous existents sobre antiga cuneta | 4 | 4.00 |
| Total |  | 4 |

**E0222** m3 Demolició pas salvacunetes
6.6 m3 × 17.91 = 118.21

| Amidament | Uts. | Parcial |
|---|---|---|
| Camí regants | 6.6 | 6.60 |
| Total |  | 6.6 |

**E0312** m2 Escarificat del ferm
626.59 m2 × 0.59 = 369.69
Estriat amb escarificador de paviment de mescles bituminoses, inclosa la neteja de la superfície, càrrega i transport a l'abocador del material sobrant, cànon d'abocament i manteniment de l'abocador

| Codi | Ut | Descripció | Rendiment | Preu | Import |
|---|---|---|---|---|---|
| M0206 | h | Pala carregadora sobre orugues amb escarificador (maquinària) | 0.004 | 75.31 | 0.30 |
| O0101 | h | Cap de colla | 0.004 | 20.6 | 0.08 |
| O0110 | h | Peó | 0.01 | 16.75 | 0.17 |
| VGZ | % | Despeses indirectes | 0.006 | 6 | 0.04 |
|  |  | Total |  |  | 0.59 |

| Amidament | Uts. | Parcial |
|---|---|---|
| Marge esquerra | 82.78 | 82.78 |
|  | 31.85 | 31.85 |
| Marge dret | 511.96 | 511.96 |
| Subtotal |  | 626.59 |
| Total |  | 626.59 |

**E0222X** m Demolició de cuneta triangular de formigó de 1,50 m d'amplària i 15 cm de gruix, inclosa càrrega, transport a l'abocador, cànon
297.18 m × 6.76 = 2008.94
Demolició de cuneta triangular de formigó de 1,50 m d'amplària i 15 cm de gruix, inclosa càrrega, transport a l'abocador, cànon d'abocament i manteniment de l'abocador

| Codi | Ut | Descripció | Rendiment | Preu | Import |
|---|---|---|---|---|---|
| M0203 | h | Pala excavadora giratòria sobre pneumàtics (maquinària) | 0.042 | 75.58 | 3.17 |
| M0212B | h | Camió de trabuc de 20 t | 0.042 | 37.33 | 1.57 |
| M0202 | h | Retroexcavadora | 0.0023 | 59.41 | 0.14 |
| O0101 | h | Cap de colla | 0.005 | 20.6 | 0.10 |
| O0102 | h | Oficial 1ª | 0.04 | 20.46 | 0.82 |
| P1613 | u | Cànon d'abocador | 1.2 | 0.8 | 0.96 |
|  |  | Total |  |  | 6.76 |

| Amidament | Uts. | Parcial |
|---|---|---|
| Marge esquerra | 221.43 | 221.43 |
|  | 7.68 | 7.68 |
| Marge dret | 32.51 | 32.51 |
|  | 35.56 | 35.56 |
| Subtotal |  | 297.18 |
| Total |  | 297.18 |

### 01.02.02 Moviment de terres
Import: 24262.54

#### 01.02.02.01 Desmunt
Import: 22838.1

**E0314** m3 Excavació de terra vegetal, càrrega i transport.
545.9 m3 × 3.33 = 1817.85

| Amidament | Uts. | Parcial |
|---|---|---|
| Eix 11/21: Rot 1_Ramal 4 / Rot 2_Ramal 3 | 545.9 | 545.90 |
| Total |  | 545.9 |

**E0302** m3 Excavació en desmunt en qualsevol tipus de terreny, abocador i condicionament
3939.54 m3 × 5.07 = 19973.47

| Amidament | Uts. | Parcial |
|---|---|---|
| Eix 11/21: Rot 1_Ramal 4 / Rot 2_Ramal 3 | 3581.4 | 3581.40 |
| 10% imprevistos | 358.14 | 358.14 |
| Subtotal |  | 3939.54 |
| Total |  | 3939.54 |

**E0344** m2 Repàs i piconatge de la base del terraplè i del fons de la caixa mecànics i compactació del 95% PM
1744.63 m2 × 0.6 = 1046.78

| Amidament | Uts. | Parcial |
|---|---|---|
| Ampliacions calçada actual | 64.32 | 64.32 |
|  | 92.09 | 92.09 |
|  | 1045.42 | 1045.42 |
| Accés cementrir | 32.48 | 32.48 |
| Camí paral·lel carretera | 342.27 | 342.27 |
| Cuneta | 72.01 | 72.01 |
|  | 41.89 | 41.89 |
| Entrador | 54.15 | 54.15 |
| Subtotal |  | 1744.63 |
| Total |  | 1744.63 |

#### 01.02.02.02 Terraplè
Import: 1424.44

**E0328** m3 Terraplè amb compactació PN o PM, material préstec, inclòs càrrega i transport
156.77 m3 × 8.78 = 1376.44

| Amidament | Llarg | Parcial |
|---|---|---|
| Eix 11/21: Rot 1_Ramal 4 / Rot 2_Ramal 3 | 125.92 | 125.92 |
| Reblerts | 16.6 | 16.60 |
| 10% imprevistos | 14.25 | 14.25 |
| Subtotal |  | 156.77 |
| Total |  | 156.77 |

**E0344** m2 Repàs i piconatge de la base del terraplè i del fons de la caixa mecànics i compactació del 95% PM
80 m2 × 0.6 = 48.00

### 01.02.03 Ferms i paviments (07/12/1994)
Import: 48241.47

#### 01.02.03.01 Bases i sub-bases granulars
Import: 11496.19

**E0602** m3 Base granular de tot-u artificial, amb motoanivelladora
547.96 m3 × 19.48 = 10674.26

| Amidament | Uts. | Llarg | Parcial |
|---|---|---|---|
| Ampliacions calçada actual | 64.32 | 0.4 | 25.73 |
|  | 92.09 | 0.4 | 36.84 |
|  | 1045.42 | 0.4 | 418.17 |
| Cuneta | 72.01 | 0.4 | 28.80 |
|  | 41.89 | 0.4 | 16.76 |
| Entrador | 54.15 | 0.4 | 21.66 |
| Subtotal |  |  | 547.96 |
| Total |  |  | 547.96 |

**E0344** m2 Repàs i piconatge de la base del terraplè i del fons de la caixa mecànics i compactació del 95% PM
1369.88 m2 × 0.6 = 821.93

| Amidament | Uts. | Parcial |
|---|---|---|
| Ampliacions calçada actual | 64.32 | 64.32 |
|  | 92.09 | 92.09 |
|  | 1045.42 | 1045.42 |
| Cuneta | 72.01 | 72.01 |
|  | 41.89 | 41.89 |
| Entrador | 54.15 | 54.15 |
| Subtotal |  | 1369.88 |
| Total |  | 1369.88 |

#### 01.02.03.02 Afermats bituminosos
Import: 24920.13

**E0603** t Paviment de MBC tipus AC16 surf S (S-12) (d= 2,45 t/m3)
277.55 t × 50.04 = 13888.60

| Amidament | Uts. | Llarg | Ample | Parcial |
|---|---|---|---|---|
| Nova calçada | 1929.85 | 0.05 | 2.45 | 236.41 |
|  | 228.05 | 0.05 | 2.45 | 27.94 |
| 5% imprevistos | 13.2 |  |  | 13.20 |
| Subtotal |  |  |  | 277.55 |
| Total |  |  |  | 277.55 |

**E0606** t Paviment de MBC. tipus AC22 base G (G-20)
216.41 t × 46.04 = 9963.52

| Amidament | Uts. | Llarg | Ample | Parcial |
|---|---|---|---|---|
| Ampliacions calçada actual | 64.32 | 0.07 | 2.45 | 11.03 |
|  | 92.09 | 0.07 | 2.45 | 15.79 |
|  | 1045.42 | 0.07 | 2.45 | 179.29 |
| 5% imprevistos | 10.3 |  |  | 10.30 |
| Subtotal |  |  |  | 216.41 |
| Total |  |  |  | 216.41 |

**E0611D** m2 Reg emprimació tipus ECI (dotació 1,4 kg/m2)
1201.83 m2 × 0.35 = 420.64

| Amidament | Uts. | Parcial |
|---|---|---|
| Ampliacions calçada actual | 64.32 | 64.32 |
|  | 92.09 | 92.09 |
|  | 1045.42 | 1045.42 |
| Subtotal |  | 1201.83 |
| Total |  | 1201.83 |

**E0612C** m2 Reg d'adherència amb emulsió termoadherent ECR-1d (dotació 0,4 kg/m2)
2157.9 m2 × 0.3 = 647.37

| Amidament | Uts. | Parcial |
|---|---|---|
| Nova calçada | 1929.85 | 1929.85 |
|  | 228.05 | 228.05 |
| Subtotal |  | 2157.90 |
| Total |  | 2157.9 |

#### 01.02.03.03 Altres (07/12/1994)
Import: 11825.15

**E0620** m3 Paviment de formigó tipus HM-20, amb junts
63.15 m3 × 82.57 = 5214.30

| Amidament | Uts. | Llarg | Ample | Parcial |
|---|---|---|---|---|
| Camí cementiri | 32.48 | 0.15 |  | 4.87 |
| Camí paral·lel carretera | 342.27 | 0.15 |  | 51.34 |
| Entrador | 54.15 | 0.15 |  | 8.12 |
| a deduir paviment indicador | -1 | 7.84 | 0.15 | -1.18 |
| Subtotal |  |  |  | 63.15 |
| Total |  |  |  | 63.15 |

**E06212** m Vorada de peces de formigó 15x25 cm (tipus T-2)
185.57 m × 19.79 = 3672.43

| Amidament | Uts. | Parcial |
|---|---|---|
| Cami paral·lel a la carretera | 170.79 | 170.79 |
| Accés cementiri | 3.5 | 3.50 |
|  | 11.28 | 11.28 |
| Subtotal |  | 185.57 |
| Total |  | 185.57 |

**E1108** m Vorada de peces de formigó de 8x20 cm tipus jardí
171.49 m × 15.73 = 2697.54

| Amidament | Uts. | Parcial |
|---|---|---|
| Camí paral·lel a la carretera | 171.49 | 171.49 |
| Total |  | 171.49 |

**E0673** m2 Paviment lloseta tàctil indicador d'advertència o proximitat de perill (07/12/1994)
4.8 m2 × 30.93 = 148.46
Paviment de lloseta tàctil indicador d'advertència o proximitat de perill, prefabricada de formigó 20x20 cm. amb botons de 2,5 cm. de diàmetre exterior, 0,5 cm. d'alçada i separats 5 cm. entre els seus centres, de color diferenciat de la resta del paviment, col·locat sobre solera de formigó (inclosa), totalment acabat.

| Codi | Ut | Descripció | Rendiment | Preu | Import |
|---|---|---|---|---|---|
| O0102 | h | Oficial 1ª | 0.4 | 20.46 | 8.18 |
| O0110 | h | Peó | 0.4 | 16.75 | 6.70 |
| E0108 | m3 | Morter de ciment elaborat a l'obra | 0.015 | 50.96 | 0.76 |
| E0199 | kg | Ciment Portland, a peu d'obra (03/02/2006) | 3 | 0.11 | 0.33 |
| P1601 | m3 | Aigua | 0.01 | 0.65 | 0.01 |
| P0504 | m3 | Formigó HM-20 posat a l'obra | 0.1 | 52 | 5.20 |
| P0673 | m2 | Lloseta tàctil de botons (material; 23/07/1998) | 1 | 8 | 8.00 |
| vg | % | Despeses indirectes | 0.2918 | 6 | 1.75 |
|  |  | Total |  |  | 30.93 |

| Amidament | Uts. | Llarg | Ample | Parcial |
|---|---|---|---|---|
| pas vianants | 2 | 4 | 0.6 | 4.80 |
| Total |  |  |  | 4.8 |

**E0674** m2 Paviment lloseta tàctil indicador direccional (07/12/1994)
3.04 m2 × 30.4 = 92.42
Paviment de lloseta tàctil indicador direccional, prefabricada de formigó de 20x20 cm. amb 4 línies de 2,5 cm. d'ample i 0,5 cm. de ressalt , de color diferenciat de la resta del paviment, col·locat sobre solera de formigó (inclosa), totalment acabat.

| Codi | Ut | Descripció | Rendiment | Preu | Import |
|---|---|---|---|---|---|
| O0102 | h | Oficial 1ª | 0.4 | 20.46 | 8.18 |
| O0110 | h | Peó | 0.4 | 16.75 | 6.70 |
| E0108 | m3 | Morter de ciment elaborat a l'obra | 0.015 | 50.96 | 0.76 |
| E0199 | kg | Ciment Portland, a peu d'obra | 3 | 0.11 | 0.33 |
| P1601 | m3 | Aigua | 0.01 | 0.65 | 0.01 |
| P0504 | m3 | Formigó HM-20 posat a l'obra | 0.1 | 52 | 5.20 |
| P0674 | m2 | Lloseta tàctil de línies (material; 23/07/1998) | 1 | 7.5 | 7.50 |
| vg | % | Despeses indirectes | 0.2868 | 6 | 1.72 |
|  |  | Total |  |  | 30.4 |

| Amidament | Uts. | Llarg | Ample | Parcial |
|---|---|---|---|---|
| pas vianants | 1 | 2.4 | 0.8 | 1.92 |
|  | 1 | 1.4 | 0.8 | 1.12 |
| Subtotal |  |  |  | 3.04 |
| Total |  |  |  | 3.04 |

### 01.02.04 Drenatge (07/12/1994)
Import: 31058.31

#### 01.02.04.01 Drenatge longitudinal (07/12/1994)
Import: 31058.31

**E03251** m Formació i reperfilat de cunetes en qualsevol tipus de terreny
112.14 m × 2.31 = 259.04

| Amidament | Uts. | Parcial |
|---|---|---|
| Entre Camí cementiri i PK 0+234 | 52.4 | 52.40 |
|  | 28.08 | 28.08 |
| Entre PK 0+000 i entrador | 31.66 | 31.66 |
| Subtotal |  | 112.14 |
| Total |  | 112.14 |

**E0880** m3 Formigó en revestiment de cunetes
21.32 m3 × 117.29 = 2500.62

| Amidament | Uts. | Llarg | Parcial |
|---|---|---|---|
| Entre Camí cementiri i PK 0+234 | 52.4 | 0.19 | 9.96 |
|  | 28.08 | 0.19 | 5.34 |
| Entre PK 0+000 i entrador | 31.66 | 0.19 | 6.02 |
| Subtotal |  |  | 21.32 |
| Total |  |  | 21.32 |

**E0870B** u Arqueta drenatge per recollida de cunetes, Hmax=1,60m - 3 reixes (amb tapa reixa gran)
3 u × 1403.34 = 4210.02

| Amidament | Uts. | Parcial |
|---|---|---|
| A noves cunetes | 2 | 2.00 |
| Antic pou a remodelar | 1 | 1.00 |
| Subtotal |  | 3.00 |
| Total |  | 3 |

**E0877** m Tub de PP corrugat doble capa Ø630 mm
176.05 m × 48.8 = 8591.24

| Amidament | Uts. | Parcial |
|---|---|---|
| Tram sota cuneta nova | 35.85 | 35.85 |
|  | 96.45 | 96.45 |
|  | 28.08 | 28.08 |
| Creuament calçada pou nou a pou existent | 15.67 | 15.67 |
| Subtotal |  | 176.05 |
| Total |  | 176.05 |

**E0874** m Tub de PP corrugat doble capa Ø315 mm
1.35 m × 23.44 = 31.64

| Amidament | Uts. | Parcial |
|---|---|---|
| Embornal a pou a creuamen calçada | 1.35 | 1.35 |
| Total |  | 1.35 |

**E0502** m3 Formigó HM-20 fonaments
127 m3 × 62.85 = 7981.95

| Amidament | Uts. | Llarg | Ample | Parcial |
|---|---|---|---|---|
| Tram sota cuneta nova | 35.85 | 1 | 1 | 35.85 |
|  | 96.45 | 1 | 1 | 96.45 |
|  | 28.08 | 1 | 1 | 28.08 |
| Creuament calçada pou nou a pou existent | 15.67 | 1 | 1 | 15.67 |
| Embornal a pou a creuamen calçada | 1.35 | 0.5 | 0.5 | 0.34 |
| Deduir tub | -35.85 | 0.28 |  | -10.04 |
|  | -96.45 | 0.28 |  | -27.01 |
|  | -28.08 | 0.28 |  | -7.86 |
|  | -15.67 | 0.28 |  | -4.39 |
|  | -1.35 | 0.07 |  | -0.09 |
| Subtotal |  |  |  | 127.00 |
| Total |  |  |  | 127 |

**E0836** u Connexió de imbornal ó bunera a col·lector general
4 u × 158.13 = 632.52

| Amidament | Uts. | Parcial |
|---|---|---|
| A pous nous | 3 | 3.00 |
| A pou existent | 1 | 1.00 |
| Subtotal |  | 4.00 |
| Total |  | 4 |

**E0306** m3 Excavació rases i pous, mitjans mecànics, cànon abocador
265.1 m3 × 18.75 = 4970.63

| Amidament | Uts. | Llarg | Ample | Parcial |
|---|---|---|---|---|
| Tram sota cuneta nova | 35.85 | 1 | 1.5 | 53.78 |
|  | 96.45 | 1 | 1.5 | 144.68 |
|  | 28.08 | 1 | 1.5 | 42.12 |
| Creuament calçada pou nou a pou existent | 15.67 | 1 | 1.5 | 23.51 |
| Embornal a pou a creuamen calçada | 1.35 | 0.5 | 1.5 | 1.01 |
| Subtotal |  |  |  | 265.10 |
| Total |  |  |  | 265.1 |

**E0317** m3 Rebliment i piconatge rasa 95% PM, material préstec, inclòs càrrega i transport
88.72 m3 × 8.11 = 719.52

| Amidament | Uts. | Llarg | Ample | Parcial |
|---|---|---|---|---|
| Tram sota cuneta nova | 35.85 | 1 | 0.5 | 17.93 |
|  | 96.45 | 1 | 0.5 | 48.23 |
|  | 28.08 | 1 | 0.5 | 14.04 |
| Creuament calçada pou nou a pou existent | 15.67 | 1 | 0.5 | 7.84 |
| Embornal a pou a creuamen calçada | 1.35 | 0.5 | 1 | 0.68 |
| Subtotal |  |  |  | 88.72 |
| Total |  |  |  | 88.72 |

**E0837B** u Pou registre DN1000 formigó pref, tapa Ø650 i bastiment fosa i pates, Hmax=1,80 m
1 u × 433.26 = 433.26
Pou de registre Ø1000 de formigó prefabricat fins 1,80 m d'alçada, inclòs tapa de fosa de Ø650 mm exterior, estanca i insonora, marc Ø800, amb bastiment de fosa grisa, fins 1 bar de pressió d'aigua i graons d'acer revestits de polipropilè.

| Codi | Ut | Descripció | Rendiment | Preu | Import |
|---|---|---|---|---|---|
| M0225 | h | Vibrador | 0.03 | 2.09 | 0.06 |
| O0110 | h | Peó | 2.5 | 16.75 | 41.88 |
| O0102 | h | Oficial 1ª | 2 | 20.46 | 40.92 |
| O0101 | h | Cap de colla | 0.025 | 20.6 | 0.52 |
| P0651 | u | Graó d'acer revestit de polipropilè, 40 cm d'amplada (material) | 3 | 5.48 | 16.44 |
| P0504 | m3 | Formigó HM-20 posat a l'obra | 0.6 | 52 | 31.20 |
| P1609 | m3 | Excavació de terres | 2.2 | 11.12 | 24.46 |
| P0652 | u | Con reductor asimètric 1000x690 mm (material) | 1 | 70 | 70.00 |
| P0620B | u | Tapa fosa Ø650 mm. exterior, marc Ø800 mm., classe D-400 (material) | 1 | 123.5 | 123.50 |
| VGZ | % | Despeses indirectes | 4.087 | 6 | 24.52 |
| E0515 | m2 | Encofrat de fusta per a fonaments i/o formigó ocult | 2.44 | 24.49 | 59.76 |
|  |  | Total |  |  | 433.26 |

| Amidament | Uts. | Parcial |
|---|---|---|
| Nou pou abans creuament calçada | 1 | 1.00 |
| Total |  | 1 |

**E08251** u Tapa fosa Ø650 mm, classe D-400, marc Ø800 mm (model D-90)
1 u × 148.51 = 148.51
Subministrament i col·locació de tapa i marc circular de fosa dúctil, de classe D 400 (400 KN), Ø650 mm. exterior, marc Ø800 mm, estanca i amb junta insonoritzant, segons especificacions tècniques.

| Codi | Ut | Descripció | Rendiment | Preu | Import |
|---|---|---|---|---|---|
| O0110 | h | Peó | 0.6 | 16.75 | 10.05 |
| O0101 | h | Cap de colla | 0.02 | 20.6 | 0.41 |
| O0102 | h | Oficial 1ª | 0.3 | 20.46 | 6.14 |
| P0620B | u | Tapa fosa Ø650 mm. exterior, marc Ø800 mm., classe D-400 | 1 | 123.5 | 123.50 |
| VGZ | % | Despeses indirectes | 1.401 | 6 | 8.41 |
|  |  | Total |  |  | 148.51 |

| Amidament | Uts. | Parcial |
|---|---|---|
| Pou existent a creuament calçada cambiar tapa | 1 | 1.00 |
| Total |  | 1 |

**E0820BU** u Embornal amb bústia i reixa fosa grisa 973x490x70 mm. (07/12/1994)
2 u × 289.68 = 579.36
Embornal amb bústia, inclòs reixa de fosa dúctil grisa de 973x490x70 mm classe D-400 per 40Tn de càrrega de ruptura i marc angular, totalment acabada.

| Codi | Ut | Descripció | Rendiment | Preu | Import |
|---|---|---|---|---|---|
| O0101 | h | Cap de colla | 0.12 | 20.6 | 2.47 |
| O0102 | h | Oficial 1ª | 1.1 | 20.46 | 22.51 |
| O0110 | h | Peó | 1.1 | 16.75 | 18.43 |
| P1609 | m3 | Excavació de terres | 1.2 | 11.12 | 13.34 |
| P0504 | m3 | Formigó HM-20 posat a l'obra | 0.462 | 52 | 24.02 |
| E0515 | m2 | Encofrat de fusta per a fonaments i/o formigó ocult | 2.07 | 24.49 | 50.69 |
| P0616B0 | u | Reixa i bastiment 973x490x70 mm | 1 | 132 | 132.00 |
| P1005 | m | Vorada pref. form. tipus bústia. (material; 01/04/2009) | 1 | 9.8172 | 9.82 |
| vg | % | Despeses indirectes | 2.7328 | 6 | 16.40 |
|  |  | Total |  |  | 289.68 |

### 01.02.05 Senyalització i abalisament (07/12/1994)
Import: 33612.91

#### 01.02.05.01 Senyalització horitzontal
Import: 499.05

**E0704** m Premarcatge de marca viària longitudinal
733.89 m × 0.13 = 95.41

| Amidament | Uts. | Parcial |
|---|---|---|
| M2.6 | 230.35 | 230.35 |
|  | 49.07 | 49.07 |
|  | 136.43 | 136.43 |
|  | 28.82 | 28.82 |
| M2.2 | 199.13 | 199.13 |
|  | 70.29 | 70.29 |
| M1.13 | 16.74 | 16.74 |
|  | 3.06 | 3.06 |
| Subtotal |  | 733.89 |
| Total |  | 733.89 |

**E0706** m Marca viària longitudinal 15 cm. amplada, pintura acrílica
733.89 m × 0.55 = 403.64

| Amidament | Uts. | Parcial |
|---|---|---|
| M2.6 | 230.35 | 230.35 |
|  | 49.07 | 49.07 |
|  | 136.43 | 136.43 |
|  | 28.82 | 28.82 |
| M2.2 | 199.13 | 199.13 |
|  | 70.29 | 70.29 |
| M1.13 | 16.74 | 16.74 |
|  | 3.06 | 3.06 |
| Subtotal |  | 733.89 |
| Total |  | 733.89 |

#### 01.02.05.02 Senyalització vertical (07/12/1994)
Import: 4784.52

**E0709** u Placa reflectora triangular L=90 cm., nivell 2 HIP
7 u × 93.72 = 656.04

| Amidament | Uts. | Parcial |
|---|---|---|
| P13b | 1 | 1.00 |
| P13a | 1 | 1.00 |
| P4 | 2 | 2.00 |
| R1 | 2 | 2.00 |
| P20 | 1 | 1.00 |
| Subtotal |  | 7.00 |
| Total |  | 7 |

**E0723** u Fita quilomètrica amb placa reflectora de 40x60 cm, nivell 2 HIP (07/12/1994)
1 u × 83.25 = 83.25
Fita quilomètrica, amb placa reflectora de 40x40 cm., nivell 2 HIP, inclòs ancoratges i cargoleria.

| Codi | Ut | Descripció | Rendiment | Preu | Import |
|---|---|---|---|---|---|
| O0102 | h | Oficial 1ª | 0.18 | 20.46 | 3.68 |
| O0110 | h | Peó | 0.200000003 | 16.75 | 3.35 |
| P1431 | u | Fita qm. refl. 40x60 cm (material; 12/01/2009) | 1 | 71.506182 | 71.51 |
| vg | % | Despeses indirectes | 0.7854 | 6 | 4.71 |
|  |  | Total |  |  | 83.25 |

| Amidament | Uts. | Parcial |
|---|---|---|
| Fita PK 11 | 1 | 1.00 |
| Total |  | 1 |

**E0725** m Suport rectangular d'acer galvanitzat de 80x40x2 mm.
28 m × 15.39 = 430.92

| Amidament | Uts. | Llarg | Parcial |
|---|---|---|---|
|  | 8 | 3.5 | 28.00 |
| Total |  |  | 28 |

**E0729** u Fonamentació de senyals
8 u × 25.25 = 202.00

**E0711** u Placa reflectora circular Ø60 cm, nivell 2 HIP
2 u × 87.73 = 175.46

| Amidament | Uts. | Parcial |
|---|---|---|
| R301 | 2 | 2.00 |
| Total |  | 2 |

**E0715** u Placa reflectora quadrada de 60 cm. costat, nivell 2 HIP
2 u × 76.53 = 153.06

| Amidament | Uts. | Parcial |
|---|---|---|
| S800 | 2 | 2.00 |
| Total |  | 2 |

**E0758B** m2 Placa d'alumini >1,50 m² , nivell 2 HIP, amb abraçadores
9.37 m2 × 166.77 = 1562.63

| Amidament | Uts. | Parcial |
|---|---|---|
| R1_Pre3 | 5.51 | 5.51 |
| R2_Pre1 | 3.86 | 3.86 |
| Subtotal |  | 9.37 |
| Total |  | 9.37 |

**E0730** u Fonamentació de cartell de pre-senyalització
2 u × 112.21 = 224.42

| Amidament | Uts. | Parcial |
|---|---|---|
| R1_Pre3 | 1 | 1.00 |
| R2_Pre1 | 1 | 1.00 |
| Subtotal |  | 2.00 |
| Total |  | 2 |

**E0744C** u Base d'acer galvanitzat per a suport de 140 mm.
1 u × 163.66 = 163.66

| Amidament | Uts. | Parcial |
|---|---|---|
| R2_Pre1 | 1 | 1.00 |
| Total |  | 1 |

**E0746A** m Pal d'alumini anoditzat color plata, Ø114/Ø140 mm. ME
2.38 m × 60.02 = 142.85

| Amidament | Uts. | Parcial |
|---|---|---|
| R2_Pre1 | 2.38 | 2.38 |
| Total |  | 2.38 |

**E0746B** m Pal d'alumini anoditzat color plata, Ø140 mm. MF
4.73 m × 97.94 = 463.26

| Amidament | Uts. | Parcial |
|---|---|---|
| R1_Pre3 | 2.38 | 2.38 |
| R2_Pre1 | 2.35 | 2.35 |
| Subtotal |  | 4.73 |
| Total |  | 4.73 |

**E0746D** m Pal d'alumini anoditzat color plata, estriat de 168 mm de diàmetre, MG, col·locat (07/12/1994)
2.35 m × 132.89 = 312.29
Pal d'alumini anoditzat color plata, estriat de 140 o 168 mm de diàmetre, MG, col·locat

| Codi | Ut | Descripció | Rendiment | Preu | Import |
|---|---|---|---|---|---|
| O0102 | h | Oficial 1ª | 0.050000001 | 20.46 | 1.02 |
| O0110 | h | Peó | 0.090000004 | 16.75 | 1.51 |
| P1490 | m | Pal d'alumini anoditzat color plata, estriat de 140 o 168 mm de diàmetre, segons designació MG (material) | 1 | 122.4 | 122.40 |
| vg | % | Despeses indirectes | 1.3265 | 6 | 7.96 |
|  |  | Total |  |  | 132.89 |

| Amidament | Uts. | Parcial |
|---|---|---|
| R1_Pre3 | 2.35 | 2.35 |
| Total |  | 2.35 |

**E0744D** u Base d'acer galvanitzat per a suport de 168 mm.
1 u × 214.68 = 214.68
Base d'acer galvanitzat per a suport de 168 mm de diàmetre de senyals de trànsit, col·locat, inclòs el subministrament dels perns roscats d'ancoratge del fonament

| Codi | Ut | Descripció | Rendiment | Preu | Import |
|---|---|---|---|---|---|
| O0102 | h | Oficial 1ª | 0.05 | 20.46 | 1.02 |
| O0110 | h | Peó | 0.09 | 16.75 | 1.51 |
| P1475A | u | Base d'acer gavanitzat per a subjecció de fonament de recolçament de 168 mm de diàmetre de senyals de trànsit (material) | 1 | 200 | 200.00 |
| %16130600 | % | Despeses indirectes | 6 % | 202.53 | 12.15 |
|  |  | Total |  |  | 214.68 |

| Amidament | Uts. | Parcial |
|---|---|---|
| R1_Pre3 | 1 | 1.00 |
| Total |  | 1 |

#### 01.02.05.03 Defenses
Import: 28329.34

**E1197** m Barrera de seguretat mixta de fusta-metall, nivell contenció N2
228 m × 91.26 = 20807.28

| Amidament | Uts. | Parcial |
|---|---|---|
| Entre pas vianant i entrador | 24 | 24.00 |
| Entre entrador i camí corva | 134 | 134.00 |
| Entre camí corva i rotonda | 70 | 70.00 |
| Subtotal |  | 228.00 |
| Total |  | 228 |

**E1197A** u Extrem de 12 m de barrera de seguretat mixta de fusta-metall
4 u × 1568.19 = 6272.76

| Amidament | Uts. | Parcial |
|---|---|---|
| Entre entrador i camí corba | 2 | 2.00 |
| Entre camí corba i rotonda | 2 | 2.00 |
| Subtotal |  | 4.00 |
| Total |  | 4 |

**E1197C** u Extrem de 4 m de barrera de seguretat mixta de fusta-metall
2 u × 624.65 = 1249.30
Extrem de 4m mínim de barrera de seguretat mixta de fusta-metall, amb abatiment o encastament en talús del desmunt, galvanitzada en calent, incloent tanca de secció doble ona, pals cada 2 m, xapes de reforç, peça en angle, topall final, elements de fixació, peça reflectora a dues cares, inclòs enclavament i soldadures, totalment col·locat.

| Codi | Ut | Descripció | Rendiment | Preu | Import |
|---|---|---|---|---|---|
| M0253 | h | Màquina per a clavar muntants metàl·lics | 0.016 | 43.97 | 0.70 |
| O0102 | h | Oficial 1ª | 0.25 | 20.46 | 5.12 |
| O0101 | h | Cap de colla | 0.0625 | 20.6 | 1.29 |
| O0110 | h | Peó | 0.25 | 16.75 | 4.19 |
| P1424 | u | Part proporc. mater. barreres | 1 | 6.28 | 6.28 |
| P1424AX | u | Extrem de 4 metres de fusta-metall (material) | 1 | 571.61 | 571.61 |
| VGZ | % | Despeses indirectes | 5.91 | 6 | 35.46 |
|  |  | Total |  |  | 624.65 |

| Amidament | Uts. | Parcial |
|---|---|---|
| Entre pas vianant i entrador | 2 | 2.00 |
| Total |  | 2 |

### 01.02.06 Mesures correctores d'impacte ambiental
Import: 2725.04

**E1145** m2 Hidrosembra projectada en 1 fase
1173.57 m2 × 0.93 = 1091.42

| Amidament | Uts. | Parcial |
|---|---|---|
| Nous talussos carretera | 309.14 | 309.14 |
|  | 101.74 | 101.74 |
|  | 762.69 | 762.69 |
| Subtotal |  | 1173.57 |
| Total |  | 1173.57 |

**E1105** m2 Estesa terra vegetal en talussos (material pròpia obra)
1408.29 m2 × 1.16 = 1633.62

| Amidament | Uts. | Llarg | Parcial |
|---|---|---|---|
| Nous talussos carretera | 309.14 | 1.2 | 370.97 |
|  | 101.74 | 1.2 | 122.09 |
|  | 762.69 | 1.2 | 915.23 |
| Subtotal |  |  | 1408.29 |
| Total |  |  | 1408.29 |

### 01.02.07 Enllumenat (07/12/1994)
Import: 3655.71

**E10100B** m Tub de PVC corrugat de Ø90
160 m × 2.7 = 432.00

| Amidament | Uts. | Parcial |
|---|---|---|
| De C3 a C4 | 20 | 20.00 |
| De C4 a C5 | 20 | 20.00 |
| De C5 a C6 | 20 | 20.00 |
| De C6 a C7 | 20 | 20.00 |
| De C7 a C8 | 20 | 20.00 |
| De C8 a C9 | 20 | 20.00 |
| De C9 a C10 | 20 | 20.00 |
| De C10 a C11 | 20 | 20.00 |
| Subtotal |  | 160.00 |
| Total |  | 160 |

**E10122** u Piqueta connexió a terra 17,3x500 mm
9 u × 19.95 = 179.55

| Amidament | Uts. | Parcial |
|---|---|---|
| C3 | 1 | 1.00 |
| C4 | 1 | 1.00 |
| C5 | 1 | 1.00 |
| C6 | 1 | 1.00 |
| C7 | 1 | 1.00 |
| C8 | 1 | 1.00 |
| C9 | 1 | 1.00 |
| C10 | 1 | 1.00 |
| C11 | 1 | 1.00 |
| Subtotal |  | 9.00 |
| Total |  | 9 |

**E10121** m Conductor coure nu de 35 mm2, unipolar soterrada
180 m × 3.79 = 682.20

| Amidament | Uts. | Parcial |
|---|---|---|
| De C3 a C11 | 180 | 180.00 |
| Total |  | 180 |

**E0306** m3 Excavació rases i pous, mitjans mecànics, cànon abocador
64 m3 × 18.75 = 1200.00

| Amidament | Uts. | Llarg | Ample | Parcial |
|---|---|---|---|---|
| De C3 a C4 | 20 | 0.4 | 1 | 8.00 |
| De C4 a C5 | 20 | 0.4 | 1 | 8.00 |
| De C5 a C6 | 20 | 0.4 | 1 | 8.00 |
| De C6 a C7 | 20 | 0.4 | 1 | 8.00 |
| De C7 a C8 | 20 | 0.4 | 1 | 8.00 |
| De C8 a C9 | 20 | 0.4 | 1 | 8.00 |
| De C9 a C10 | 20 | 0.4 | 1 | 8.00 |
| De C10 a C11 | 20 | 0.4 | 1 | 8.00 |
| Subtotal |  |  |  | 64.00 |
| Total |  |  |  | 64 |

**E0317** m3 Rebliment i piconatge rasa 95% PM, material préstec, inclòs càrrega i transport
38.4 m3 × 8.11 = 311.42

| Amidament | Uts. | Llarg | Ample | Parcial |
|---|---|---|---|---|
| De C3 a C4 | 20 | 0.4 | 0.6 | 4.80 |
| De C4 a C5 | 20 | 0.4 | 0.6 | 4.80 |
| De C5 a C6 | 20 | 0.4 | 0.6 | 4.80 |
| De C6 a C7 | 20 | 0.4 | 0.6 | 4.80 |
| De C7 a C8 | 20 | 0.4 | 0.6 | 4.80 |
| De C8 a C9 | 20 | 0.4 | 0.6 | 4.80 |
| De C9 a C10 | 20 | 0.4 | 0.6 | 4.80 |
| De C10 a C11 | 20 | 0.4 | 0.6 | 4.80 |
| Subtotal |  |  |  | 38.40 |
| Total |  |  |  | 38.4 |

**E0322** m3 Sorra de riu en recobriment de tubs
25.6 m3 × 19.49 = 498.94

| Amidament | Uts. | Llarg | Ample | Parcial |
|---|---|---|---|---|
| De C3 a C4 | 20 | 0.4 | 0.4 | 3.20 |
| De C4 a C5 | 20 | 0.4 | 0.4 | 3.20 |
| De C5 a C6 | 20 | 0.4 | 0.4 | 3.20 |
| De C6 a C7 | 20 | 0.4 | 0.4 | 3.20 |
| De C7 a C8 | 20 | 0.4 | 0.4 | 3.20 |
| De C8 a C9 | 20 | 0.4 | 0.4 | 3.20 |
| De C9 a C10 | 20 | 0.4 | 0.4 | 3.20 |
| De C10 a C11 | 20 | 0.4 | 0.4 | 3.20 |
| Subtotal |  |  |  | 25.60 |
| Total |  |  |  | 25.6 |

**E1210B** u Pericó registre (B) 45x45x60 cm, amb tapa (semàf i enllum, s/base formigó)
4 u × 87.9 = 351.60

### 01.02.08 Estructures (07/12/1994)
Import: 24153.67

#### 01.02.08.01 Muret zona cementiri (07/12/1994)
Import: 24153.67

**E0517** kg Acer especial B-500S de límit elàstic 500 N/mm2 en barres corrugades
3202.94 kg × 0.97 = 3106.85
Acer B-500S de límit elàstic 500 n/mm2 en barres corrugades, inclusivament l'elaboració i la seva col·locació

| Codi | Ut | Descripció | Rendiment | Preu | Import |
|---|---|---|---|---|---|
| M0246 | h | Màquina de doblegar rodó d'acer | 0.003 | 3 | 0.01 |
| M0245 | h | Cisalla elèctrica | 0.003 | 3.73 | 0.01 |
| O0102 | h | Oficial 1ª | 0.004 | 20.46 | 0.08 |
| O0110 | h | Peó | 0.004 | 16.75 | 0.07 |
| O0101 | h | Cap de colla | 0.001 | 20.6 | 0.02 |
| P0607 | kg | Acer corrugat B-500s en barres (material) | 1 | 0.72 | 0.72 |
| P0602 | kg | Filferro recuit | 0.008 | 1.57 | 0.01 |
| VGZ | % | Despeses indirectes | 0.009 | 6 | 0.05 |
|  |  | Total |  |  | 0.97 |

| Amidament | Uts. | Llarg | Parcial |
|---|---|---|---|
| Modul 0 | 3.5 | 64.17 | 224.60 |
| Modul 1 | 4 | 64.17 | 256.68 |
| Modul 2 | 5 | 73.61 | 368.05 |
| Modul 3 | 5 | 73.61 | 368.05 |
| Modul 4 | 4 | 73.61 | 294.44 |
|  | 4 | 73.61 | 294.44 |
| Modul 5 | 4 | 73.61 | 294.44 |
|  | 4 | 73.61 | 294.44 |
| Modul 6 | 4 | 73.61 | 294.44 |
|  | 4 | 64.17 | 256.68 |
|  | 4 | 64.17 | 256.68 |
| Subtotal |  |  | 3202.94 |
| Total |  |  | 3202.94 |

**E0516** m2 Encofrat de fusta per a formigó vist
260.94 m2 × 30.52 = 7963.89
Encofrat de fusta per a formigó vist, col·locat.

| Codi | Ut | Descripció | Rendiment | Preu | Import |
|---|---|---|---|---|---|
| M0214 | h | Camió grua | 0.08 | 42.07 | 3.37 |
| O0101 | h | Cap de colla | 0.02 | 20.6 | 0.41 |
| O0110 | h | Peó | 0.2 | 16.75 | 3.35 |
| O0102 | h | Oficial 1ª | 0.2 | 20.46 | 4.09 |
| P0602 | kg | Filferro recuit | 0.3 | 1.57 | 0.47 |
| P0604 | kg | Claus d'acer (material) | 0.15 | 1.71 | 0.26 |
| P0704 | m2 | Tauler de fusta de pi 22 mm. (material) | 1 | 15.05 | 15.05 |
| P0702 | m3 | Llata de fusta de pi (material) | 0.001 | 288.46 | 0.29 |
| P0707 | l | Desencofrant (material) | 0.06 | 1.6 | 0.10 |
| P0701 | m | Tauló de fusta de pi (material) | 2 | 0.42 | 0.84 |
| P0706 | u | Puntal telescòpic. (material) | 0.05 | 11.29 | 0.56 |
| VGZ | % | Despeses indirectes | 0.288 | 6 | 1.73 |
|  |  | Total |  |  | 30.52 |

| Amidament | Uts. | Llarg | Ample | Parcial |
|---|---|---|---|---|
| Alçat modul 0 | 3.5 | 2.1 | 2 | 14.70 |
|  | 0.3 | 2.1 | 2 | 1.26 |
| Alçat modul 1 | 4 | 2.1 | 2 | 16.80 |
|  | 0.3 | 2.1 | 2 | 1.26 |
| Alçat modul 2 | 5 | 2.33 | 2 | 23.30 |
|  | 0.3 | 2.33 | 2 | 1.40 |
| Alçat modul 3 | 5 | 2.43 | 2 | 24.30 |
|  | 0.3 | 2.43 | 2 | 1.46 |
| Alçat modul 4 | 4 | 2.56 | 2 | 20.48 |
|  | 0.3 | 2.56 | 2 | 1.54 |
|  | 4 | 2.28 | 2 | 18.24 |
|  | 0.3 | 2.28 | 2 | 1.37 |
| Alçat modul 5 | 4 | 2.44 | 2 | 19.52 |
|  | 0.3 | 2.44 | 2 | 1.46 |
|  | 4 | 2.16 | 2 | 17.28 |
|  | 0.3 | 2.16 | 2 | 1.30 |
| Alçat modul 6 | 4 | 2.33 | 2 | 18.64 |
|  | 0.3 | 2.33 | 2 | 1.40 |
|  | 4 | 2.02 | 2 | 16.16 |
|  | 0.3 | 2.02 | 2 | 1.21 |
|  | 4 | 1.72 | 2 | 13.76 |
|  | 0.3 | 1.72 | 2 | 1.03 |
| Sabata modul 0 | 3.5 | 0.35 | 2 | 2.45 |
|  | 1.6 | 0.35 | 2 | 1.12 |
| Sabata modul 1 | 4 | 0.35 | 2 | 2.80 |
|  | 1.6 | 0.35 | 2 | 1.12 |
| Sabata modul 2 | 5 | 0.35 | 2 | 3.50 |
|  | 1.6 | 0.35 | 2 | 1.12 |
| Sabata modul 3 | 4 | 0.35 | 2 | 2.80 |
|  | 1.6 | 0.35 | 2 | 1.12 |
| Sabata modul 4 | 4 | 0.35 | 2 | 2.80 |
|  | 1.6 | 0.35 | 2 | 1.12 |
|  | 4 | 0.35 | 2 | 2.80 |
|  | 1.6 | 0.35 | 2 | 1.12 |
| Sabata modul 5 | 4 | 0.35 | 2 | 2.80 |
|  | 1.6 | 0.35 | 2 | 1.12 |
|  | 4 | 0.35 | 2 | 2.80 |
|  | 1.6 | 0.35 | 2 | 1.12 |
| Sabata modul 6 | 4 | 0.3 | 2 | 2.40 |
|  | 1.6 | 0.35 | 2 | 1.12 |
|  | 4 | 0.35 | 2 | 2.80 |
|  | 1.6 | 0.35 | 2 | 1.12 |
|  | 4 | 0.35 | 2 | 2.80 |
|  | 1.6 | 0.35 | 2 | 1.12 |
| Subtotal |  |  |  | 260.94 |
| Total |  |  |  | 260.94 |

**E0424** m2 Aplacat de pedra rejuntat amb morter de ciment sobre solera de formigó
142.98 m2 × 52.19 = 7462.13

| Amidament | Uts. | Llarg | Parcial |
|---|---|---|---|
| Frontal |  |  |  |
| Alçat modul 0 | 3.5 | 2.1 | 7.35 |
| Alçat modul 1 | 4 | 2.1 | 8.40 |
| Alçat modul 2 | 5 | 2.33 | 11.65 |
| Alçat modul 3 | 5 | 2.43 | 12.15 |
| Alçat modul 4 | 4 | 2.56 | 10.24 |
|  | 4 | 2.28 | 9.12 |
| Alçat modul 5 | 4 | 2.44 | 9.76 |
|  | 4 | 2.16 | 8.64 |
| Alçat modul 6 | 4 | 2.33 | 9.32 |
|  | 4 | 2.02 | 8.08 |
|  | 4 | 1.72 | 6.88 |
| Posterior |  |  |  |
| Alçat modul 0 | 3.5 | 0.6 | 2.10 |
| Alçat modul 1 | 4 | 0.6 | 2.40 |
| Alçat modul 2 | 5 | 0.6 | 3.00 |
| Alçat modul 3 | 5 | 0.6 | 3.00 |
| Alçat modul 4 | 4 | 0.6 | 2.40 |
|  | 4 | 0.6 | 2.40 |
| Alçat modul 5 | 4 | 0.6 | 2.40 |
|  | 4 | 0.6 | 2.40 |
| Alçat modul 6 | 4 | 0.6 | 2.40 |
|  | 4 | 0.6 | 2.40 |
|  | 4 | 0.6 | 2.40 |
| Coronacio |  |  |  |
| Alçat modul 0 | 3.5 | 0.3 | 1.05 |
| Alçat modul 1 | 4 | 0.3 | 1.20 |
| Alçat modul 2 | 5 | 0.3 | 1.50 |
| Alçat modul 3 | 5 | 0.3 | 1.50 |
| Alçat modul 4 | 4 | 0.3 | 1.20 |
|  | 4 | 0.3 | 1.20 |
| Alçat modul 5 | 4 | 0.3 | 1.20 |
|  | 4 | 0.3 | 1.20 |
| Alçat modul 6 | 4 | 0.3 | 1.20 |
|  | 4 | 0.3 | 1.20 |
|  | 4 | 0.3 | 1.20 |
| Laterals |  |  |  |
| Alçat modul 2 | 0.35 | 0.3 | 0.11 |
| Alçat modul 4 | 0.35 | 0.3 | 0.11 |
| Alçat modul 5 | 0.35 | 0.3 | 0.11 |
| Alçat modul 6 | 0.35 | 0.3 | 0.11 |
| Subtotal |  |  | 142.98 |
| Total |  |  | 142.98 |

**E0533** m2 Pintura bituminosa en extradós de murs (tres capes)
101.59 m2 × 2.06 = 209.28

| Codi | Ut | Descripció | Rendiment | Preu | Import |
|---|---|---|---|---|---|
| O0110 | h | Peó | 0.08 | 16.75 | 1.34 |
| O0102 | h | Oficial 1ª | 0.02 | 20.46 | 0.41 |
| P0412 | kg | Emulsió catiònica tipus ECI | 1.8 | 0.17 | 0.31 |
|  |  | Total |  |  | 2.06 |

| Amidament | Uts. | Llarg | Parcial |
|---|---|---|---|
| Alçat modul 0 | 3.5 | 2.1 | 7.35 |
| Alçat modul 1 | 4 | 2.1 | 8.40 |
| Alçat modul 2 | 5 | 2.33 | 11.65 |
| Alçat modul 3 | 5 | 2.43 | 12.15 |
| Alçat modul 4 | 4 | 2.56 | 10.24 |
|  | 4 | 2.28 | 9.12 |
| Alçat modul 5 | 4 | 2.44 | 9.76 |
|  | 4 | 2.16 | 8.64 |
| Alçat modul 6 | 4 | 2.33 | 9.32 |
|  | 4 | 2.02 | 8.08 |
|  | 4 | 1.72 | 6.88 |
| Subtotal |  |  | 101.59 |
| Total |  |  | 101.59 |

**E0666C** m2 Feltre geotextil de polipropilè 200 g/m2
96 m2 × 3 = 288.00
Feltre geotextil de polipropilè amb un pes mínim de 200 g/m2 no teixit, 100% foradat per ambdues cares, amb resistència a la perforació igual o superior a 2350 N, inclòs pèrdues per retalls i encavalcaments, regularització i anivellament de superfície d'assentament, totalment col·locat.

| Codi | Ut | Descripció | Rendiment | Preu | Import |
|---|---|---|---|---|---|
| O0102 | h | Oficial 1ª | 0.027 | 20.46 | 0.55 |
| O0110 | h | Peó | 0.027 | 16.75 | 0.45 |
| O0101 | h | Cap de colla | 0.002 | 20.6 | 0.04 |
| P0642C | m2 | Geotèxtil 200 g/m2 resist>= 2350 N (material) | 1.1 | 1.63 | 1.79 |
| VGZ | % | Despeses indirectes | 0.028 | 6 | 0.17 |
|  |  | Total |  |  | 3 |

| Amidament | Uts. | Llarg | Parcial |
|---|---|---|---|
| Tub dren | 48 | 2 | 96.00 |
| Total |  |  | 96 |

**E0337** m3 Graveta 18-25mm, amidat sobre perfil
12 m3 × 25.95 = 311.40

| Amidament | Uts. | Llarg | Parcial |
|---|---|---|---|
| Tub dren | 48 | 0.25 | 12.00 |
| Total |  |  | 12 |

**E0501** m3 Formigó HL-150 solera neteja
7.12 m3 × 59.61 = 424.42
Formigó de neteja tipus HL-150 elaborat en planta,col·locat.

| Codi | Ut | Descripció | Rendiment | Preu | Import |
|---|---|---|---|---|---|
| M0225 | h | Vibrador | 0.08 | 2.09 | 0.17 |
| O0110 | h | Peó | 0.15 | 16.75 | 2.51 |
| O0101 | h | Cap de colla | 0.02 | 20.6 | 0.41 |
| O0102 | h | Oficial 1ª | 0.08 | 20.46 | 1.64 |
| P0500 | m3 | Formigó HL-150 posat a l'obra | 1.02 | 50.5 | 51.51 |
| VGZ | % | Despeses indirectes | 0.562 | 6 | 3.37 |
|  |  | Total |  |  | 59.61 |

| Amidament | Uts. | Llarg | Ample | Parcial |
|---|---|---|---|---|
| Sabata modul 0 | 3.5 | 1.6 | 0.1 | 0.56 |
| Sabata modul 1 | 4 | 1.6 | 0.1 | 0.64 |
| Sabata modul 2 | 5 | 1.6 | 0.1 | 0.80 |
| Sabata modul 3 | 4 | 1.6 | 0.1 | 0.64 |
| Sabata modul 4 | 4 | 1.6 | 0.1 | 0.64 |
|  | 4 | 1.6 | 0.1 | 0.64 |
| Sabata modul 5 | 4 | 1.6 | 0.1 | 0.64 |
|  | 4 | 1.6 | 0.1 | 0.64 |
| Sabata modul 6 | 4 | 1.6 | 0.1 | 0.64 |
|  | 4 | 1.6 | 0.1 | 0.64 |
|  | 4 | 1.6 | 0.1 | 0.64 |
| Subtotal |  |  |  | 7.12 |
| Total |  |  |  | 7.12 |

**E0505** m3 Formigó HA-25 fonaments i soleres
24.92 m3 × 65.96 = 1643.72
Formigó tipus HA-25 en fonaments i soleres, elaborat en planta,col·locat.

| Codi | Ut | Descripció | Rendiment | Preu | Import |
|---|---|---|---|---|---|
| M0225 | h | Vibrador | 0.1 | 2.09 | 0.21 |
| O0101 | h | Cap de colla | 0.025 | 20.6 | 0.52 |
| O0102 | h | Oficial 1ª | 0.1 | 20.46 | 2.05 |
| O0110 | h | Peó | 0.2 | 16.75 | 3.35 |
| P0506 | m3 | Formigó HA-25 posat a l'obra | 1.02 | 55 | 56.10 |
| VGZ | % | Despeses indirectes | 0.622 | 6 | 3.73 |
|  |  | Total |  |  | 65.96 |

| Amidament | Uts. | Llarg | Ample | Parcial |
|---|---|---|---|---|
| Sabata modul 0 | 3.5 | 1.6 | 0.35 | 1.96 |
| Sabata modul 1 | 4 | 1.6 | 0.35 | 2.24 |
| Sabata modul 2 | 5 | 1.6 | 0.35 | 2.80 |
| Sabata modul 3 | 4 | 1.6 | 0.35 | 2.24 |
| Sabata modul 4 | 4 | 1.6 | 0.35 | 2.24 |
|  | 4 | 1.6 | 0.35 | 2.24 |
| Sabata modul 5 | 4 | 1.6 | 0.35 | 2.24 |
|  | 4 | 1.6 | 0.35 | 2.24 |
| Sabata modul 6 | 4 | 1.6 | 0.35 | 2.24 |
|  | 4 | 1.6 | 0.35 | 2.24 |
|  | 4 | 1.6 | 0.35 | 2.24 |
| Subtotal |  |  |  | 24.92 |
| Total |  |  |  | 24.92 |

**E0508** m3 Formigó HA-25 alçats
30.49 m3 × 71.75 = 2187.66
Formigó tipus HA-25 en alçats, elaborat en planta, col·locat.

| Codi | Ut | Descripció | Rendiment | Preu | Import |
|---|---|---|---|---|---|
| M0234 | h | Camió amb bomba de formigonar (maquinària) | 0.08 | 88.92 | 7.11 |
| M0225 | h | Vibrador | 0.1 | 2.09 | 0.21 |
| O0110 | h | Peó | 0.12 | 16.75 | 2.01 |
| O0102 | h | Oficial 1ª | 0.08 | 20.46 | 1.64 |
| O0101 | h | Cap de colla | 0.03 | 20.6 | 0.62 |
| P0506 | m3 | Formigó HA-25 posat a l'obra | 1.02 | 55 | 56.10 |
| VGZ | % | Despeses indirectes | 0.677 | 6 | 4.06 |
|  |  | Total |  |  | 71.75 |

| Amidament | Uts. | Llarg | Ample | Parcial |
|---|---|---|---|---|
| Alçat modul 0 | 3.5 | 0.3 | 2.1 | 2.21 |
| Alçat modul 1 | 4 | 0.3 | 2.1 | 2.52 |
| Alçat modul 2 | 5 | 0.3 | 2.33 | 3.50 |
| Alçat modul 3 | 5 | 0.3 | 2.43 | 3.65 |
| Alçat modul 4 | 4 | 0.3 | 2.56 | 3.07 |
|  | 4 | 0.3 | 2.28 | 2.74 |
| Alçat modul 5 | 4 | 0.3 | 2.44 | 2.93 |
|  | 4 | 0.3 | 2.16 | 2.59 |
| Alçat modul 6 | 4 | 0.3 | 2.33 | 2.80 |
|  | 4 | 0.3 | 2.02 | 2.42 |
|  | 4 | 0.3 | 1.72 | 2.06 |
| Total |  |  |  | 30.49 |

**E0867** m Tub porós PVC Ø200 per trasdós mur drenatge (07/12/1994)
48 m × 11.59 = 556.32
Tub porós PVC de 200 mm de diàmetre, amb junt d'estanqueïtat, col·locat en rasa de trasdós de mur per drenatge.

| Codi | Ut | Descripció | Rendiment | Preu | Import |
|---|---|---|---|---|---|
| O0102 | h | Oficial 1ª | 0.05 | 20.46 | 1.02 |
| O0110 | h | Peó | 0.05 | 16.75 | 0.84 |
| P1151 | m | Tub porós de DN200 mm (material; 23/07/1998) | 1 | 7.31 | 7.31 |
| P1171 | pp | Accessoris i connexions PVC (material; 12/01/2009) | 1 | 1.761642 | 1.76 |
| vg | % | Despeses indirectes | 0.1093 | 6 | 0.66 |
|  |  | Total |  |  | 11.59 |

| Amidament | Uts. | Parcial |
|---|---|---|
| Tub dren | 48 | 48.00 |
| Total |  | 48 |

## 01.03 Camí CRP
Import: 41530.91

### 01.03.01 Treballs previs i demolicions
Import: 2832.74

**E0334** m Tall serra disc paviment mescles bituminoses, formigó o panot, fins 25 cm
17.3 m × 1.75 = 30.28

| Amidament | Uts. | Parcial |
|---|---|---|
| Cami eix 34 PK 0+000 | 17.3 | 17.30 |
| Total |  | 17.3 |

**E0211** m2 Demolició de paviment de formigó, transport abocador
427.29 m2 × 4.69 = 2003.99

| Amidament | Uts. | Parcial |
|---|---|---|
| Cami existent PK 0+040 a PK 0+182 eix 34 | 427.29 | 427.29 |
| Total |  | 427.29 |

**E0313** m2 Esbrossada del terreny, inclòs càrrega i transport.
650.51 m2 × 0.53 = 344.77

| Amidament | Uts. | Parcial |
|---|---|---|
|  | 1077.8 | 1077.80 |
| Deduir paviment exitent | -427.29 | -427.29 |
| Subtotal |  | 650.51 |
| Total |  | 650.51 |

**E0214** m Desmuntatge barrera de seguretat flexible i demolició ancoratges
30 m × 6.72 = 201.60

| Amidament | Uts. | Parcial |
|---|---|---|
| A camí sobre OD-0.1A | 18 | 18.00 |
|  | 12 | 12.00 |
| Subtotal |  | 30.00 |
| Total |  | 30 |

**E0312** m2 Escarificat del ferm
427.29 m2 × 0.59 = 252.10

| Amidament | Uts. | Parcial |
|---|---|---|
| Cami existent PK 0+040 a PK 0+182 eix 34 | 427.29 | 427.29 |
| Total |  | 427.29 |

### 01.03.02 Moviment de terres
Import: 4171.5

#### 01.03.02.01 Desmunt
Import: 2313.12

**E0314** m3 Excavació de terra vegetal, càrrega i transport.
217.9 m3 × 3.33 = 725.61

| Amidament | Uts. | Parcial |
|---|---|---|
| Eix 34: Camí | 217.9 | 217.90 |
| Total |  | 217.9 |

**E0302** m3 Excavació en desmunt en qualsevol tipus de terreny, abocador i condicionament
210.76 m3 × 5.07 = 1068.55

| Amidament | Uts. | Parcial |
|---|---|---|
| Eix 34: Camí | 191.6 | 191.60 |
| 10% imprevistos | 19.16 | 19.16 |
| Subtotal |  | 210.76 |
| Total |  | 210.76 |

**E0344** m2 Repàs i piconatge de la base del terraplè i del fons de la caixa mecànics i compactació del 95% PM
864.93 m2 × 0.6 = 518.96

| Amidament | Uts. | Parcial |
|---|---|---|
| Cami eix 34 PK 0+000 a 0+182.4 | 864.93 | 864.93 |
| Total |  | 864.93 |

#### 01.03.02.02 Terraplè
Import: 1858.38

**E0328** m3 Terraplè amb compactació PN o PM, material préstec, inclòs càrrega i transport
201.41 m3 × 8.78 = 1768.38

| Amidament | Uts. | Parcial |
|---|---|---|
| Eix 34: Camí | 183.1 | 183.10 |
| 10% imprevistos | 18.31 | 18.31 |
| Subtotal |  | 201.41 |
| Total |  | 201.41 |

**E0344** m2 Repàs i piconatge de la base del terraplè i del fons de la caixa mecànics i compactació del 95% PM
150 m2 × 0.6 = 90.00

### 01.03.03 Ferms i paviments
Import: 19986.37

#### 01.03.03.01 Bases i sub-bases granulars
Import: 6739.5

**E0602** m3 Base granular de tot-u artificial, amb motoanivelladora
345.97 m3 × 19.48 = 6739.50

| Amidament | Uts. | Llarg | Parcial |
|---|---|---|---|
| Cami eix 34 PK 0+000 a 0+182.4 | 864.93 | 0.4 | 345.97 |
| Total |  |  | 345.97 |

#### 01.03.03.02 Altres
Import: 13246.87

**E0620** m3 Paviment de formigó tipus HM-20, amb junts
129.74 m3 × 82.57 = 10712.63

| Amidament | Uts. | Llarg | Parcial |
|---|---|---|---|
| Cami eix 34 PK 0+000 a 0+182.4 | 864.93 | 0.15 | 129.74 |
| Total |  |  | 129.74 |

**N0517B** m2 Malla electrosoldada en acer corrugat B 500 T, de 15x15 cm i 8 mm
864.93 m2 × 2.93 = 2534.24

| Amidament | Uts. | Parcial |
|---|---|---|
| Cami eix 34 PK 0+000 a 0+182.4 | 864.93 | 864.93 |
| Total |  | 864.93 |

### 01.03.04 Drenatge
Import: 6397.29

#### 01.03.04.02 Drenatge transversal
Import: 6397.29

##### 01.03.04.02.01 OD-0.1B
Import: 6397.29

**E0505** m3 Formigó HA-25 fonaments i soleres
15.48 m3 × 65.96 = 1021.06

| Amidament | Uts. | Llarg | Ample | Parcial |
|---|---|---|---|---|
| Llosa inferior | 15 | 0.25 |  | 3.75 |
| LLosa superior | 15 | 0.25 |  | 3.75 |
| Hastials | 8.55 | 0.25 | 2 | 4.28 |
|  | 7.4 | 0.25 | 2 | 3.70 |
| Subtotal |  |  |  | 15.48 |
| Total |  |  |  | 15.48 |

**E0517** kg Acer especial B-500S de límit elàstic 500 N/mm2 en barres corrugades
1142.77 kg × 0.97 = 1108.49

| Amidament | Uts. | Parcial |
|---|---|---|
| OD-0.1B | 1142.77 | 1142.77 |
| Total |  | 1142.77 |

**E0516** m2 Encofrat de fusta per a formigó vist
87.12 m2 × 30.52 = 2658.90

| Amidament | Uts. | Llarg | Ample | Parcial |
|---|---|---|---|---|
| Llosa inferior | 11 |  |  | 11.00 |
| Hastials | 8.55 | 2 | 2 | 34.20 |
|  | 0.25 | 2 | 4 | 2.00 |
|  | 7.4 | 2 | 2 | 29.60 |
| Llosa inferior | 20.62 | 0.25 |  | 5.16 |
| Llosa superior | 20.62 | 0.25 |  | 5.16 |
| Subtotal |  |  |  | 87.12 |
| Total |  |  |  | 87.12 |

**E0501** m3 Formigó HL-150 solera neteja
1.5 m3 × 59.61 = 89.42

| Amidament | Uts. | Llarg | Parcial |
|---|---|---|---|
| Neteja | 15 | 0.1 | 1.50 |
| Total |  |  | 1.5 |

**E0519** m3 Muntatge i desmuntatge de cindri amb apuntalament metàl·lic
22 m3 × 11.48 = 252.56
Muntatge i desmuntatge de cindri amb apuntalament metàl·lic, totalment instal·lat, inclosa preparació de la base.

| Codi | Ut | Descripció | Rendiment | Preu | Import |
|---|---|---|---|---|---|
| M0215 | h | Grua autopropulsada de 12 t (maquinària) | 0.01 | 50.18 | 0.50 |
| O0102 | h | Oficial 1ª | 0.1 | 20.46 | 2.05 |
| O0101 | h | Cap de colla | 0.04 | 20.6 | 0.82 |
| O0110 | h | Peó | 0.15 | 16.75 | 2.51 |
| P0708 | m3 | Bastida metàl·lica. (material) | 1 | 4.95 | 4.95 |
| VGZ | % | Despeses indirectes | 0.108 | 6 | 0.65 |
|  |  | Total |  |  | 11.48 |

| Amidament | Uts. | Llarg | Parcial |
|---|---|---|---|
| Encofrat llosa superior | 11 | 2 | 22.00 |
| Total |  |  | 22 |

**E0837B** u Pou registre DN1000 formigó pref, tapa Ø650 i bastiment fosa i pates, Hmax=1,80 m
1 u × 433.26 = 433.26

**E0517E** u Ancoratge d'acer corrugat de D=20 mm
40 u × 20.84 = 833.60
Ancoratge amb barra d'acer corrugat de 20 mm de diàmetre, incloent perforació, col·locació amb injectat continu amb morter de ciment o resina, en estructura de formigó, segons plànols

| Codi | Ut | Descripció | Rendiment | Preu | Import |
|---|---|---|---|---|---|
| M0275 | h | Maquinària perforació | 0.166666667 | 14.15 | 2.36 |
| O0101 | h | Cap de colla | 0.033333333 | 20.6 | 0.69 |
| O0102 | h | Oficial 1ª | 0.166666667 | 20.46 | 3.41 |
| O0110 | h | Peó | 0.333333333 | 16.75 | 5.58 |
| P0607 | kg | Acer corrugat B-500s en barres | 4.15 | 0.72 | 2.99 |
| P07841 | u | pp resina i altres (material) | 0.4 | 13 | 5.20 |
| P0641 | pp | Ancoratges i petit material | 0.1 | 6.08 | 0.61 |
|  |  | Total |  |  | 20.84 |

| Amidament | Uts. | Llarg | Parcial |
|---|---|---|---|
| Ancoratges a OD-0.1A | 4 | 10 | 40.00 |
| Total |  |  | 40 |

### 01.03.05 Senyalització i abalisament
Import: 7609.16

#### 01.03.05.03 Defenses
Import: 7609.16

**E1197** m Barrera de seguretat mixta de fusta-metall, nivell contenció N2
56 m × 91.26 = 5110.56

| Amidament | Uts. | Parcial |
|---|---|---|
|  | 48 | 48.00 |
|  | 8 | 8.00 |
| Subtotal |  | 56.00 |
| Total |  | 56 |

**E1197C** u Extrem de 4 m de barrera de seguretat mixta de fusta-metall
4 u × 624.65 = 2498.60

| Amidament | Uts. | Parcial |
|---|---|---|
|  | 2 | 2.00 |
|  | 2 | 2.00 |
| Subtotal |  | 4.00 |
| Total |  | 4 |

### 01.03.06 Jardineria
Import: 533.85

**E1145** m2 Hidrosembra projectada en 1 fase
255.43 m2 × 0.93 = 237.55

| Amidament | Uts. | Llarg | Parcial |
|---|---|---|---|
| Marge esquerra PK 0+000 a PK 0+182 | 107.39 | 1.2 | 128.87 |
| Marge dret PK 0+000 a PK 0+182 | 105.47 | 1.2 | 126.56 |
| Subtotal |  |  | 255.43 |
| Total |  |  | 255.43 |

**E1105** m2 Estesa terra vegetal en talussos (material pròpia obra)
255.43 m2 × 1.16 = 296.30

| Amidament | Uts. | Llarg | Parcial |
|---|---|---|---|
| Marge esquerra PK 0+000 a PK 0+182 | 107.39 | 1.2 | 128.87 |
| Marge dret PK 0+000 a PK 0+182 | 105.47 | 1.2 | 126.56 |
| Subtotal |  |  | 255.43 |
| Total |  |  | 255.43 |

## 01.04 Fibra òptica
Import: 17708.31

**E10102C** u Pericó de registre de formigó pref. 70x70x80 cm
2 u × 802.49 = 1604.98
Pericó de registre de formigó pref. de 70x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| M0214 | h | Camió grua | 0.4 | 42.07 | 16.83 |
| O0110 | h | Peó | 2 | 16.75 | 33.50 |
| O0102 | h | Oficial 1ª | 2 | 20.46 | 40.92 |
| O0101 | h | Cap de colla | 0.2 | 20.6 | 4.12 |
| P101231 | u | Pericó 70x70x80 mm pref. tipus B amb marc i tapa D-400 (material) | 1 | 635.7 | 635.70 |
| P0504 | m3 | Formigó HM-20 posat a l'obra | 0.5 | 52 | 26.00 |
| %16130600 | % | Despeses indirectes | 6 % | 757.07 | 45.42 |
|  |  | Total |  |  | 802.49 |

**E10101C** m Canalització d'infraestructura de comunicacions soterrada
399.9 m × 31.75 = 12696.83
Canalització d'infraestructura de comunicacions soterrada formada per 12 microtubs de HPDE de 20 mm de diàmetre exterior i de 2 mm de gruix, amb colors distintius agrupats en subgrups de 3 i plegats amb vaina plàstica, col·locats en base de 2 i alçada de 6 o viceversa, inclòs cinta de senyalització i morter M-300 ó HM20, allotjats a fons de rasa, inclòs excavació de rasa de 0,20x0,30 m en terres amb mitjans mecànics.

| Codi | Ut | Descripció | Rendiment | Preu | Import |
|---|---|---|---|---|---|
| M0212B | h | Camió de trabuc de 20 t | 0.06 | 37.33 | 2.24 |
| M0202 | h | Retroexcavadora | 0.1 | 59.41 | 5.94 |
| O0110 | h | Peó | 0.15 | 16.75 | 2.51 |
| O0102 | h | Oficial 1ª | 0.15 | 20.46 | 3.07 |
| P1613 | u | Cànon d'abocador | 1.2 | 0.8 | 0.96 |
| P091291 | m | Canalització 12 microtubs de HPDE Ø 20 mm (material) | 1.05 | 14.5 | 15.23 |
| %ZZ0600 | % | Despeses generals | 6 % | 29.95 | 1.80 |
|  |  | Total |  |  | 31.75 |

| Amidament | Uts. | Parcial |
|---|---|---|
| Sota vorera o voral |  |  |
| Principal T-313 | 262.5 | 262.50 |
| Ramal Riudecanyes | 52.6 | 52.60 |
| Zona rotonda | 84.8 | 84.80 |
| Subtotal |  | 399.90 |
| Total |  | 399.9 |

**E10103C** u Pericó de registre de formigó pref. 140x70x80 cm
3 u × 1135.5 = 3406.50
Pericó de registre de formigó pref. de 140x70x80 cm interiors amb parets de 12,5 cm de gruix mínim per a serveis de telecomunicacions, col·locat sobre solera de formigó HM-20 de 15 cm de gruix i reblert lateral amb sòl seleccionat compactat, inclòs perforació de parets, connexions, formigonat dels entrocaments, fixació dels conductes, taps dels extrems, marc i tapa de fosa classe D-400 fixada a l'arqueta amb un mínim de 10 ancoratges de 60 mm de longitud i 14 mm de diàmetre, amb tancament de seguretat, totalment acabada.

| Codi | Ut | Descripció | Rendiment | Preu | Import |
|---|---|---|---|---|---|
| M0214 | h | Camió grua | 0.6 | 42.07 | 25.24 |
| O0110 | h | Peó | 3 | 16.75 | 50.25 |
| O0102 | h | Oficial 1ª | 3 | 20.46 | 61.38 |
| O0101 | h | Cap de colla | 0.2 | 20.6 | 4.12 |
| P101232 | u | Pericó 140x70x80 mm pref. tipus C amb marc i tapa D-400 (material) | 1 | 878.24 | 878.24 |
| P0504 | m3 | Formigó HM-20 posat a l'obra | 1 | 52 | 52.00 |
| %16130600 | % | Despeses indirectes | 6 % | 1071.23 | 64.27 |
|  |  | Total |  |  | 1135.5 |

## 01.05 Serveis afectats (07/12/1994)
Import: 8248.04

### 01.05.01 Comunitat de regants
Import: 269

#### 01.05.01.01 Reposició 5-002
Import: 107.6

**E034001** u Cales per a localització serveis
2 u × 53.8 = 107.60
Cales pera a la localització dels serveis existents.

| Codi | Ut | Descripció | Rendiment | Preu | Import |
|---|---|---|---|---|---|
| M0207 | h | Retroexcavadora | 0.4 | 59.41 | 23.76 |
| O0110 | h | Peó | 1 | 16.75 | 16.75 |
| O0102 | h | Oficial 1ª | 0.4 | 20.46 | 8.18 |
| O0101 | h | Cap de colla | 0.1 | 20.6 | 2.06 |
| VGZ | % | Despeses indirectes | 0.508 | 6 | 3.05 |
|  |  | Total |  |  | 53.8 |

#### 01.05.01.02 Reposició 5-003
Import: 161.4

**E034001** u Cales per a localització serveis
3 u × 53.8 = 161.40

### 01.05.02 Reg (07/12/1994)
Import: 285.96

#### 01.05.02.01 Reposició 3-002 (07/12/1994)
Import: 285.96

**E1210** u Pericó registre (B) 45x45x60 cm, amb tapa (aigua potable, base formigó) (07/12/1994)
2 u × 93.73 = 187.46
Pericó de registre de 40x40x60 cm, amb tapa, totalment acabat

| Codi | Ut | Descripció | Rendiment | Preu | Import |
|---|---|---|---|---|---|
| O0101 | h | Cap de colla | 0.1 | 20.6 | 2.06 |
| O0102 | h | Oficial 1ª | 0.5 | 20.46 | 10.23 |
| O0110 | h | Peó | 1 | 16.75 | 16.75 |
| P0805 | u | Maó massís 29x14x5 cm. a rev. | 100 | 0.12 | 12.00 |
| E0108 | m3 | Morter de ciment elaborat a l'obra | 0.1 | 50.96 | 5.10 |
| P0841 | m2 | Enlluïment parets exteriors | 1.08 | 20.006484 | 21.61 |
| P0504 | m3 | Formigó HM-20 posat a l'obra | 0.05 | 52 | 2.60 |
| P0622B | u | Tapa fosa 480x480x30, marc 500x500, classe B-125 | 1 | 18.07 | 18.07 |
| vg | % | Despeses indirectes | 0.8842 | 6 | 5.31 |
|  |  | Total |  |  | 93.73 |

| Amidament | Uts. | Parcial |
|---|---|---|
| Pericons reg | 2 | 2.00 |
| Total |  | 2 |

**E09101** m Tub PEAD Ø32 PN-10 (14/07/1995)
50 m × 1.97 = 98.50
Tub de polietilè d'alta densitat PE-100, de Ø32 mm de diàmetre nominal, de 10 bar de pressió nominal, inclòs pp de peces especials i accessoris, soldat i col·locat.

| Codi | Ut | Descripció | Rendiment | Preu | Import |
|---|---|---|---|---|---|
| O0101 | h | Cap de colla | 0.01 | 20.6 | 0.21 |
| O0102 | h | Oficial 1ª | 0.02 | 20.46 | 0.41 |
| O0110 | h | Peó | 0.02 | 16.75 | 0.34 |
| P09101 | m | Tub PEAD DN32 mm, PE-100, PN-10 (material; 23/07/1998) | 1.02 | 0.41 | 0.42 |
| A0901 | pp | Accessoris per a tub de polietilè (material; 09/10/2009) | 0.02 | 15.15 | 0.30 |
| A0902 | pp | Elements de muntatge (12/01/2009) | 1 | 0.1836 | 0.18 |
| % | % | Despeses generals | 6 % | 1.86 | 0.11 |
|  |  | Total |  |  | 1.97 |

| Amidament | Uts. | Parcial |
|---|---|---|
| Canonada de reg | 50 | 50.00 |
| Total |  | 50 |

### 01.05.03 BT (07/12/1994)
Import: 3502.15

#### 01.05.03.01 Reposició 2-001 (07/12/1994)
Import: 3375.59

**E034001** u Cales per a localització serveis
3 u × 53.8 = 161.40

**E0305** m3 Excavació rases i pous, mitjans mecànics, cànon abocador (10% roca) (07/12/1994)
25.5 m3 × 11.12 = 283.56
Excavació en rases, pous o fonaments, amb mitjans mecànics en qualsevol tipus tipus de terreny, inclòs càrrega i transport a l'interior d'obra o abocador controlat, inclòs el seu cànon

| Codi | Ut | Descripció | Rendiment | Preu | Import |
|---|---|---|---|---|---|
| O0101 | h | Cap de colla | 0.02 | 20.6 | 0.41 |
| O0102 | h | Oficial 1ª | 0.06 | 20.46 | 1.23 |
| O0110 | h | Peó | 0.12 | 16.75 | 2.01 |
| M0207 | h | Retroexcavadora | 0.06 | 59.41 | 3.56 |
| M0228 | h | Electrobomba sumergible 20 kW | 0.02 | 3.8 | 0.08 |
| M0212B | h | Camió de trabuc de 20 t | 0.06 | 37.33 | 2.24 |
| P1613 | u | Cànon d'abocador | 1.2 | 0.8 | 0.96 |
| vg | % | Despeses indirectes | 0.1049 | 6 | 0.63 |
|  |  | Total |  |  | 11.12 |

| Amidament | Uts. | Llarg | Ample | Alt | Parcial |
|---|---|---|---|---|---|
|  | 1 | 51 | 0.5 | 1 | 25.50 |
| Total |  |  |  |  | 25.5 |

**E0322** m3 Sorra de riu en recobriment de tubs
6.38 m3 × 19.49 = 124.35

| Amidament | Uts. | Llarg | Ample | Parcial |
|---|---|---|---|---|
|  | 51 | 0.5 | 0.25 | 6.38 |
| Total |  |  |  | 6.38 |

**E0502** m3 Formigó HM-20 fonaments
25.5 m3 × 62.85 = 1602.68

| Amidament | Uts. | Llarg | Ample | Alt | Parcial |
|---|---|---|---|---|---|
|  | 1 | 51 | 0.5 | 1 | 25.50 |
| Total |  |  |  |  | 25.5 |

**E101002** m Tub de PVC corrugat de Ø160 (14/07/1995)
102 m × 6.42 = 654.84
Tub de PVC corrugat de 160 mm. de diàmetre nominal, enterrat amb grau de resistència al xoc 7, col.locat.

| Codi | Ut | Descripció | Rendiment | Preu | Import |
|---|---|---|---|---|---|
| O0102 | h | Oficial 1ª | 0.015 | 20.46 | 0.31 |
| O0110 | h | Peó | 0.015 | 16.75 | 0.25 |
| P09129 | m | Tub corrugat Ø160 mm. (material; 23/07/1998) | 1.05 | 5.24 | 5.50 |
| % | % | Despeses generals | 6 % | 6.06 | 0.36 |
|  |  | Total |  |  | 6.42 |

| Amidament | Uts. | Llarg | Parcial |
|---|---|---|---|
|  | 2 | 51 | 102.00 |
| Total |  |  | 102 |

**E10133** m Subministrament i col·locació de placa PEAD ENDESA (07/12/1994)
102 m × 4.27 = 435.54
Subministrament i col·locació de placa PEAD.

| Codi | Ut | Descripció | Rendiment | Preu | Import |
|---|---|---|---|---|---|
| O0101 | h | Cap de colla | 0.001 | 20.6 | 0.02 |
| O0110 | h | Peó | 0.055 | 16.75 | 0.92 |
| PUC002 | m | Placa protecció mecànica PEHD 1000x250x2.1 mm (material; 01/09/2013) | 1.05 | 2.94 | 3.09 |
| vg | % | Despeses indirectes | 0.0403 | 6 | 0.24 |
|  |  | Total |  |  | 4.27 |

| Amidament | Uts. | Llarg | Parcial |
|---|---|---|---|
|  | 2 | 51 | 102.00 |
| Total |  |  | 102 |

**E10131** m Subministrament i col·locació de cinta senyalitzadora (07/12/1994)
102 m × 1.11 = 113.22

| Codi | Ut | Descripció | Rendiment | Preu | Import |
|---|---|---|---|---|---|
| O0101 | h | Cap de colla | 0.015 | 20.6 | 0.31 |
| O0110 | h | Peó | 0.02 | 16.75 | 0.34 |
| PUC001 | m | Cinta senyalitzadora PVC (material; 01/09/2013) | 1.05 | 0.38 | 0.40 |
| vg | % | Despeses indirectes | 0.0105 | 6 | 0.06 |
|  |  | Total |  |  | 1.11 |

| Amidament | Uts. | Llarg | Parcial |
|---|---|---|---|
|  | 2 | 51 | 102.00 |
| Total |  |  | 102 |

#### 01.05.03.02 Reposició 2-102
Import: 126.56

**E0306** m3 Excavació rases i pous, mitjans mecànics, cànon abocador
6.75 m3 × 18.75 = 126.56

| Amidament | Uts. | Llarg | Ample | Alt | Parcial |
|---|---|---|---|---|---|
| fonament torre | 2 | 1.5 | 1.5 | 1.5 | 6.75 |
| Total |  |  |  |  | 6.75 |

### 01.05.04 Telefonica
Import: 169.32

#### 01.05.04.01 Reposició 1-002
Import: 169.32

**E10216** u Retirada pal elèctric o telefònic i trasllat al magatzem
1 u × 61.72 = 61.72
Retirada de pal elèctric o telefònic i trasllat al magatzem de l'Ajuntament.

**E034001** u Cales per a localització serveis
2 u × 53.8 = 107.60

### 01.05.05 Elements diversos (07/12/1994)
Import: 4021.61

**E0306** m3 Excavació rases i pous, mitjans mecànics, cànon abocador
14.4 m3 × 18.75 = 270.00

| Amidament | Uts. | Llarg | Ample | Alt | Parcial |
|---|---|---|---|---|---|
| encreuaments | 1 | 12 | 0.8 | 1.5 | 14.40 |
| Total |  |  |  |  | 14.4 |

**E0875** m Tub de PP corrugat doble capa Ø400 mm (10/08/1999)
12 m × 24.4 = 292.80
Tub de PP corrugat doble capa de 400 mm. de diàmetre nominal i SN 8 kN/m2, inclòs pp de peces especials i accessoris, col·locat.

| Codi | Ut | Descripció | Rendiment | Preu | Import |
|---|---|---|---|---|---|
| O0101 | h | Cap de colla | 0.03 | 20.6 | 0.62 |
| O0102 | h | Oficial 1ª | 0.16 | 20.46 | 3.27 |
| O0110 | h | Peó | 0.16 | 16.75 | 2.68 |
| P1242 | m | Tub de pp DN400 mm., SN 8 kN/m2 | 1 | 12.65 | 12.65 |
| P%1615 | % | Part proporcional accessoris (10/08/1999) | 30 % | 12.65 | 3.80 |
| %1613 | % | Despeses indirectes | 6 % | 23.02 | 1.38 |
|  |  | Total |  |  | 24.4 |

| Amidament | Uts. | Llarg | Parcial |
|---|---|---|---|
| creuament serveis | 1 | 12 | 12.00 |
| Total |  |  | 12 |

**E0502** m3 Formigó HM-20 fonaments
2.64 m3 × 62.85 = 165.92

| Amidament | Uts. | Llarg | Ample | Alt | Parcial |
|---|---|---|---|---|---|
| Encreuaments | 1 | 12 | 0.8 | 0.7 |  |
| deduir tub | -1 | 12 |  | 0.078 |  |
|  | -2 | 12 |  | 0.126 |  |
| Subtotal |  |  |  |  |  |
| Total |  |  |  |  | 2.64 |

**E0317** m3 Rebliment i piconatge rasa 95% PM, material préstec, inclòs càrrega i transport
7.68 m3 × 8.11 = 62.28

| Amidament | Uts. | Llarg | Ample | Alt | Parcial |
|---|---|---|---|---|---|
| Creuaments | 1 | 12 | 0.8 | 0.8 | 7.68 |
| Total |  |  |  |  | 7.68 |

**E0858D** u Arqueta d'obra d'1,50x1,50m per a tubs de serveis (Hmàx=1,5m) (12/01/2009)
2 u × 208.66 = 417.32
Arqueta d'obra d'1,50x1,50 per a tubs de serveis, inclòs base de formigó HM-20 de 20 cm de gruix, formació de parets amb blocs de formigó de 40x20x20 cm, i d'una alçada màxima d'1,5 metres, segons plànols.

| Codi | Ut | Descripció | Rendiment | Preu |
|---|---|---|---|---|
| O0102 | h | Oficial 1ª | 1 | 20.46 |
| O0110 | h | Peó | 2 | 16.75 |
| P0818 | u | Bloc relleu 40x20x20 cm.c.v.c (material; 12/01/2009) | 80 | 1.44228 |
| P0504 | m3 | Formigó HM-20 posat a l'obra | 0.45 | 52 |
| M0225 | h | Vibrador | 0.1 | 2.09 |
| E0108 | m3 | Morter de ciment elaborat a l'obra | 0.08 | 50.96 |
| %1613 | % | Despeses indirectes | 6 % |  |

| Amidament | Uts. | Parcial |
|---|---|---|
| creuament serveis | 2 | 2.00 |
| Total |  | 2 |

**E08252** u Tapa fosa Ø650 mm, classe D-400, marc 850x850 mm (model D-91) (23/07/1998)
2 u × 172.67 = 345.34
Subministrament i col·locació de tapa circular Ø650 mm. exterior i marc quadrat de 850x850 mm, de fosa dúctil , classe D 400 (400 KN), estanca i amb junta insonoritzant, segons especificacions tècniques.

| Codi | Ut | Descripció | Rendiment | Preu | Import |
|---|---|---|---|---|---|
| O0101 | h | Cap de colla | 0.02 | 20.6 | 0.41 |
| O0102 | h | Oficial 1ª | 0.3 | 20.46 | 6.14 |
| O0110 | h | Peó | 0.6 | 16.75 | 10.05 |
| P0620C | u | Tapa fosa Ø650 mm. exterior, marc 850x850 mm.,classe D-400 (material; 23/07/1998) | 1 | 146.3 | 146.30 |
| %1613 | % | Despeses indirectes | 6 % | 162.90 | 9.77 |
|  |  | Total |  |  | 172.67 |

| Amidament | Uts. | Parcial |
|---|---|---|
| creuament serveis | 2 | 2.00 |
| Total |  | 2 |

**E0839** m2 Reixa de tràmex d'acer galvanitzat, 30x30 mm, gruix 30 mm i pletina de 2 mm (07/12/1994)
2.25 m2 × 66.37 = 149.33
Subministrament i col·locació de reixa en tràmex d'acer galvanitzat, de 30x30x30 mm i gruix de pletina de 2 mm, inclòs bastiment, segons plànols.

| Codi | Ut | Descripció | Rendiment | Preu | Import |
|---|---|---|---|---|---|
| O0101 | h | Cap de colla | 0.01 | 20.6 | 0.21 |
| O0102 | h | Oficial 1ª | 0.1 | 20.46 | 2.05 |
| O0110 | h | Peó | 0.2 | 16.75 | 3.35 |
| P0632B | m2 | Reixa tràmex acer galvanitzat 30x30x30mm, gruix pletina 2 mm (material; 23/07/1998) | 1 | 57 | 57.00 |
| vg | % | Despeses indirectes | 0.6261 | 6 | 3.76 |
|  |  | Total |  |  | 66.37 |

| Amidament | Uts. | Llarg | Ample | Parcial |
|---|---|---|---|---|
|  | 1 | 1.5 | 1.5 | 2.25 |
| Total |  |  |  | 2.25 |

**E0505B** m3 Formigó prefabricat HA-25, tapes (11/11/2019)
0.96 m3 × 227.73 = 218.62
Formació de tapes de formigó armat HA-25. Inclou encofrats, armadures, col·locació de tapes i p.p. d'ancoratges, totalment acabada.

| Codi | Ut | Descripció | Rendiment | Preu | Import |
|---|---|---|---|---|---|
| O0101 | h | Cap de colla | 0.5 | 20.6 | 10.30 |
| O0102 | h | Oficial 1ª | 2.5 | 20.46 | 51.15 |
| O0110 | h | Peó | 2.5 | 16.75 | 41.88 |
| P0506 | m3 | Formigó HA-25 posat a l'obra | 1.01 | 55 | 55.55 |
| P0607 | kg | Acer corrugat B-500s en barres | 50 | 0.72 | 36.00 |
| P0602 | kg | Filferro recuit | 0.3 | 1.57 | 0.47 |
| P0604 | kg | Claus d'acer | 0.150000006 | 1.71 | 0.26 |
| P0701 | m | Tauló de fusta de pi | 0.5 | 0.42 | 0.21 |
| P0702 | m3 | Llata de fusta de pi | 0.001 | 288.46 | 0.29 |
| P0704 | m2 | Tauler de fusta de pi 22 mm. | 1 | 15.05 | 15.05 |
| P0707 | l | Desencofrant | 0.06 | 1.6 | 0.10 |
| M0214 | h | Camió grua | 0.08 | 42.07 | 3.37 |
| M0225 | h | Vibrador | 0.1 | 2.09 | 0.21 |
| %1613 | % | Despeses indirectes | 6 % | 214.84 | 12.89 |
|  |  | Total |  |  | 227.73 |

| Amidament | Uts. | Llarg | Ample | Alt | Parcial |
|---|---|---|---|---|---|
|  | 2 | 1.5 | 1.5 | 0.25 | 1.13 |
| deduir tapes | -2 | 0.33 |  | 0.25 | -0.17 |
| Subtotal |  |  |  |  | 0.96 |
| Total |  |  |  |  | 0.96 |

**E1612** pa A justificar per reposició de serveis afectats per les obres
1 pa × 2100 = 2100.00
Partida alçada a justificar per reposició de serveis afectats per les obres.

| Amidament | Uts. | Parcial |
|---|---|---|
| Veure annex 14 Serveis Afectats | 1 | 1.00 |
| Total |  | 1 |

## 01.06 Seguretat i salut
Import: 11863.88

**PPASS001** pa Partida alçada de cobrament íntegre per a la seguretat i salut
1 pa × 11863.88 = 11863.88

## 01.07 Estudi de gestió de residus (13/11/2019)
Import: 465.52

### 01.07.01 Gestió interna (13/11/2019)
Import: 465.52

**I2R24200** m3 Classif.obra residus construcció/demoliciós/construcció/demolició,m.man. (13/11/2019)
73.659 m3 × 6.32 = 465.52
Classificació a peu d'obra de residus de construcció o demolició en fraccions segons REAL DECRETO 105/2008, amb mitjans manuals

| Codi | Ut | Descripció | Rendiment | Preu | Import |
|---|---|---|---|---|---|
| E1552 | m3 | Classificació a peu d'obra de residus (13/11/2019) | 1 | 6.32 | 6.32 |
|  |  | Total |  |  | 6.32 |

## 01.08 Partides alçades
Import: 12600

**E1620** pa Cobrament íntegre seguretat viària, senyalització i desv provisionals
1 pa × 8000 = 8000.00
Partida alçada de cobrament íntegre per a la seguretat viària, senyalització, abalisament i desviaments provisionals durant l'execució de les obres, segons indicació de la Direcció de l'Obra

**E1601** pa A justificar obres no previstes i imprescindibles
1 pa × 4600 = 4600.00
Partida alçada a justificar per a obres no previstes i imprescindibles de realitzar.

## TMA Classificacions Mediambient

### ZZ Selectiva LER

### ZR Selectiva RD 105/2008

### ZC Selectiva Bàsica

| Codi | Ut | Descripció | Preu |
|---|---|---|---|
| %U16151 | % | Part proporcional accessoris | 0 |

**%ZZ** % Despeses generals
Preu: 0
Despeses generals (%)

## Preus auxiliars

**E0515** m2 Encofrat de fusta per a fonaments i/o formigó ocult
Preu: 24.49
Encofrat de fusta per a fonaments i formigó ocult, col·locat.

| Codi | Ut | Descripció | Rendiment | Preu | Import |
|---|---|---|---|---|---|
| M0214 | h | Camió grua | 0.025 | 42.07 | 1.05 |
| O0110 | h | Peó | 0.11 | 16.75 | 1.84 |
| O0102 | h | Oficial 1ª | 0.11 | 20.46 | 2.25 |
| O0101 | h | Cap de colla | 0.02 | 20.6 | 0.41 |
| P0701 | m | Tauló de fusta de pi | 2 | 0.42 | 0.84 |
| P0602 | kg | Filferro recuit | 0.3 | 1.57 | 0.47 |
| P0707 | l | Desencofrant | 0.05 | 1.6 | 0.08 |
| P0702 | m3 | Llata de fusta de pi | 0.001 | 288.46 | 0.29 |
| P0704 | m2 | Tauler de fusta de pi 22 mm. | 1 | 15.05 | 15.05 |
| P0604 | kg | Claus d'acer | 0.15 | 1.71 | 0.26 |
| P0706 | u | Puntal telescòpic. | 0.05 | 11.29 | 0.56 |
| VGZ | % | Despeses indirectes | 0.231 | 6 | 1.39 |
|  |  | Total |  |  | 24.49 |

**E0108** m3 Morter de ciment elaborat a l'obra
Preu: 50.96

| Codi | Ut | Descripció | Rendiment | Preu | Import |
|---|---|---|---|---|---|
| M0218 | h | Formigonera de 250 l (maquinària) | 0.7 | 7.48 | 5.24 |
| O0110 | h | Peó | 1 | 16.75 | 16.75 |
| P0301 | m3 | Sorra per a formigons i morters | 0.67 | 22.15 | 14.84 |
| P0401 | kg | Ciment pòrtland P-350 | 200 | 0.07 | 14.00 |
| P1601 | m3 | Aigua | 0.2 | 0.65 | 0.13 |
|  |  | Total |  |  | 50.96 |

## Recursos

**P1613** u Cànon d'abocador
Canon d'abocador

**P1615** u Condicionament de l'abocador
Acondiciament de l'abocador

**P1007** m Vorada pref. form. 8x20 cm. tipus jardí
Vorada pref. form. 8x20 cm. jardí

**P0313** m3 Pedra calcària posada a l'obra
Pedra calcàr. posada a l'obra

**P1244** m Tub de pp DN630 mm., SN 8 kN/m2
Tub de pp d 630 mm., SN 8 kN/m2

**P1241** m Tub de pp DN315 mm., SN 8 kN/m2
Tub de pp d 315 mm., SN 8 kN/m2

**P0632** m2 Tapa tràmex de 0.03x0.03m
Reixa de 0.03x0.03m

**P0616B0** u Reixa i bastiment 973x490x70 mm
Reixa i bastiment 973x500x70 mm.

**P1242** m Tub de pp DN400 mm., SN 8 kN/m2
Tub de pp d 400 mm., SN 8 kN/m2

**P1497** m2 Placa d'alumini de 0,50 m2 a 1,00 m2
Placa d'alumini de 0,50 m2 a 1.00 m2

**P1472** m Pal alumini diàmetre 90 mm. MC
Pal alumini 90 mm. diàmetre

**P1473** m Pal alumini diàmetre 114 mm. MD
Pal alumini diàmetre 114 o 140 mm. ME

**P1473A** m Pal alumini diàmetre 114 o 140 mm. ME
Pal alumini 114 mm. diàmetre

**P1473B** m Pal alumini diàmetre 140 mm. MF
Pal alumini 140 mm. diàmetre

**BR3A2000** kg Adob mineral simple, sulfat amoni
Adob mineral solid de fons simple, sulfat amonic 21% gr

**BR3P1110** m3 Terra vegetal adobada, granel
Terra vegetal adobada, a granel

**M0278** h Minicarregadora amb acces.retro
Minicarregadora sobre pneumàtics, amb accessori retroexcavador de 25 a 39 cm d'amplària

**P10103** m Conductor Cu tetrapolar 4x10 rv 0,6/1 kV
Conductor Cu 4x10 rv 0,6/1 kV

**P10111** m Conductor Cu nu unipolar d'1x35 mm2
Conductor Coure nu de 1x35 mm2

**P0301** m3 Sorra per a formigons i morters
Sorra per a formigons i mort.

**P10109** m Conductor Cu tripolar 3x2,5 rv 0,6/1 kV
Conductor Cu 3x2,5 rv 0,6/1 kV

**P10110** m Conductor Cu bipolar 2x2,5 rv 0,6/1 kV
Conductor Cu 2x2,5 rv 0,6/1 kV

**P99021** u Columna troncocònica de 8 m d'alçada
Columna troncocònica 8 m

**P99019B** u Lluminària Vmax L043.V1.F4Q1
Lluminària Vmax L043.V2.F4Q1

**P0651** u Graó d'acer revestit de polipropilè, 40 cm d'amplada
Graó per a pou de registre 300x300x300 mm

**P0620B** u Tapa fosa Ø650 mm. exterior, marc Ø800 mm., classe D-400
Tapa Ø650 mm. exterior i bastiment, pou Ø800 mm., estanca i insonora

**P1431** u Fita qm. refl. 40x60 cm
Fita qm. refl. 40x40 cm

**P0642C** m2 Geotèxtil 200 g/m2 resist>= 2350 N
Geotextil 200 g/m2 resist>= 2350 N

**P1151** m Tub porós de DN200 mm
Tub porós de Ø200mm

**P101231** u Pericó 70x70x80 mm pref. tipus B amb marc i tapa D-400
Pericó de formigó de 700x700 mm interiors, amb tapa de fosa dúctil D400 serigrafiada amb logo de la Diputació de Tarragona.

**P101232** u Pericó 140x70x80 mm pref. tipus C amb marc i tapa D-400
Pericó de formigó de 700x1400 mm interiors, amb tapa de fosa dúctil D400 serigrafiada amb logo de la Diputació de Tarragona.

**P09101** m Tub PEAD DN32 mm, PE-100, PN-10
Tub PE DN32 mm, PN-10

**A0901** pp Accessoris per a tub de polietilè
Accessori per a tub de polietilè

**P0620C** u Tapa fosa Ø650 mm. exterior, marc 850x850 mm.,classe D-400
Tapa Ø650 mm. exterior i bastiment, pou 850x850 mm., estanca i insonora

**P0632B** m2 Reixa tràmex acer galvanitzat 30x30x30mm, gruix pletina 2 mm
Reixa tràmex acer galvanitzat 50x50x30mm, gruix pletina 2 mm

**E1552** m3 Classificació a peu d'obra de residus
Classificació a preu d'obra de residus de la construcció o demolició en residus inerts, no especials i especials, amb mitjans manuals o mecànics.
